# Raumzellenanlage VB
Angebotsaufforderung (GAEB DA XML 3.2, DA83)
Währung: EUR
Erstellt mit: G&W CALIFORNIA PRO, CALIFORNIA PRO V14.2.02, 10.11.2025

## Raumzelle FW2 VB
Datum: 10.11.2025

### 30 KG 300 Container

*Hinweis: Allgemeine Vorbemerkungen*
Raumzellenanlage Feuer- und Rettungswache I in Oberhausen

Die Stadt Oberhausen (AG) benötigt ab Juli 2026 an der Feuerwache II, Dorstener Str. 119, eine vorübergehende Unterbringung des Fachbereichs 6-1-60 (ff.
Raumzelle, Raumzellenanlage). Die Raumzellenanlage wird baurechtlich als ein Sonderbau eingestuft. Zu liefern ist eine zweigeschossige, fabrikneue, in Modulbauweise hergestellte Raumzellenanlage mit Büroräumen, WC-Räumen für Damen und Herren, einem großen und kleinen Besprechungsraum und einer Küche (min. LRH 2,60m). Beide Geschosse sollen identisch ausgeführt werden.
Der Zugang beider Geschosse zur Raumzelle erfolgt über eine Innentreppe mit
Treppenraum. Ein Hausanschlussraum muss im Gebäude berücksichtigt werden.Die Lage der Raumzellenanlage ist dem in der Anlage beigefügtem Lageplan zu entnehmen. Die finale Raumanordnung, der Raumzuschnitt und die
Raumgrößen sind in Planungsgesprächen zu erörtern. Die Vorplanung der
Raumanordnung, der Raumzuschnitt und die Raumgrößen können den Planungsskizzen entnommen werden..

1) Allgemeine Vorbemerkungen

Hinweise:
Die vorliegende Angebotsabfrage bezieht sich auf den Kauf einer Raumzellenanlage für die Nutzung als Verwaltungsgebäude.

Baustelle:
Die Aufstellung der Raumzellenanlage erfolgt auf dem Gelände der Feuerwache, neben dem bestehenden Sportplatz (s. Anlage, Lageplan). Eine Anlieferung der Raumzelle ist über die Dorstener Straße und dem Eugen-Zur-Nieden-Ring möglich.

Die vorhandenen Außenanlagen der Wegeführung sind bei der Anlieferung und
Aufstellung der Raumzelle sorgsam zu schützen. Der Auftragnehmer (AN) hat
Maßnahmen gegen Beschädigungen und Verschmutzungen der Transportwege auf öffentlichen Straßen und Wegen und der angrenzenden Gebäude bei der Ein- und Ausfahrt von Fahrzeugen zur Baustelle zu treffen. Besonders die Sicherheitder dort befindlichen Personen ist unbedingt zu jeder Zeit zu gewährleisten.Die Alarmausfahrt der Feuerwache ist auf dem Gelände, auf der Dorstener Straße und dem Eugen-Zur-Nieden-Ring während der Anlieferung ständig für Einsatzfahrzeuge (Großfahrzeuge) freizuhalten.

Dem AN werden Baustrom und Bauwasser vom AG bereitgestellt.

Eine evtl. erforderliche Genehmigung für den Transport der Raumzelle ist rechtzeitig vom AN zu beantragen. Die Kosten sind mit einzukalkulieren.

Baustelleneinrichtung:
Die Baustelleneinrichtung beinhaltet Lieferung, Aufstellung, Montage, Ausrichtung, Vorhaltung, Betrieb und Unterhaltung der beschriebenen Raumzellenanlage, inkl. aller dem Baufortschritt folgend erforderlichen Mittel und Hilfsmittel (z.B. Bauzaun, Baukran, Kleingeräte, Transportmittel, Gerüste, usw.), die für die Durchführung der Arbeiten erforderlich sind.

Ein Baustellen-WC (inkl. Reinigung) ist seitens des ANs zu stellen und zu unterhalten.

Entsorgung:
Der anfallende Bauschutt bzw. ausgebaute Materialien sind ordnungsgemäß zu entsorgen und die Kosten in der Kalkulation entsprechend zu berücksichtigen.

Ausführungsfristen:

Baubeginn: sofort nach Auftragserteilung

Fertigstellung: bis zum 01.07.2026

*Hinweis: Anforderungen*
2) Anforderungen

Der Auftragnehmer (AN) errichtet die Raumzellenanlage fix und fertig, schließt die Raumzelle an die bauseits verlegten und ins Gebäude geführten Versorgungsleitungen an, nimmt diese in Betrieb, zur besenreinen Übergabe an den Auftraggeber (AG) gemäß nachfolgender Beschreibung.

Planung:
Auf Grundlage der Ausschreibung beiliegender Zeichnung wird vom AG eine genehmigungsfähige Planung inkl. Brandschutzkonzept erstellt. Für die Genehmigung notwendige Unterlagen, wie Bauantragsformulare, Berechnung der BGF, BRI und der NF werden vom AG erstellt.

Für die Erstellung der Bauantragsunterlagen hat der AN Planunterlagen im Maßstab 1:100 mit allen für die bauantragsrelevanten Informationen dem AG im PDF- und DWG-Format zur Verfügung zu stellen.
Sowohl der Wärmeschutznachweis, gem. aktuellem Gebäudeenergiegesetz (GEG), als auch die Planung und Berechnung der Tragkonstruktion und die für die Genehmigung notwendige, von staatlich anerkannten Sachverständigen geprüfte Statik ist durch den AN zu erstellen und dem AG zur Verfügung zu stellen. Eine Einhaltung des Wärmeschutzes und der Statik über stichprobenhafte Kontrollen vom Sachverständigen bzw. des Prüfstatikers sind schriftlich nachzuweisen. Zusätzlich hat der AN einen Gebäudeenergieausweis gem. aktuellem GEG zu übergeben.

Die zu liefernde Raumzellenanlage muss hinsichtlich der baulichen Beschaffenheit der Räume den aktuell geltenden gesetzlichen Mindestanforderungen für Feuerwehrhäuser entsprechen. Insbesondere sind die gesetzlichen Mindestanforderungen für die Raumakustik und der Schallschutz einzuhalten und nachzuweisen.

Ein amtlicher Lageplan sowie alle weiteren erforderlichen Vermessungsarbeiten werden seitens des AGs beauftragt. Ein Bodengutachten wird bauseits erstellt.

Dem Angebot ist ein den untenstehenden Vorgaben entsprechender, beispielhafter Grundriss beizufügen. Die finale Grundrissgestaltung ist zwischen dem AN und dem AG sowie Nutzer sprich Feuerwehr abzustimmmen.

Brandschutz:
Raumzellenanlage mit inneren Treppenraum:
Die Innentüren werden gem. Brandschutzkonzept ausgebildet. Tragende und aussteifende Wände, Innenwände, Stützen und Decken sind feuerhemmend (F30) auszuführen. Die Außenwandbekleidung (profiliertes Stahlblech mit Mineralwolle) ist in die Baustoffklasse A1 eingeordnet. Das Dach muss so ausgebildet sein, dass eine Einstufung als "harte Bedachung" gegeben ist. Flurbreite und Breite der Fluchtwege gemäß ASR. Alle Fluchtwege sind mit hinterleuchteten Rettungswegschildern zu kennzeichnen.

Wärmeschutz:
Entsprechend GEG in der aktuellsten Fassung für eine dauerhafte Standzeit.

Zustand Container:
Es sind ausschließlich fabrikneue Container anzubieten, zu liefern und aufzustellen.

Endreinigung:
Die Bauschlussreinigung erfolgt durch den AG.

Dokumentation:
Alle für die Bauabnahme erforderlichen Unterlagen sind dem AG zum Abschluss der Baumaßnahme digital (PDF) und 1x in Papierform zu übergeben (Fachunternehmerbescheinigungen, Übereinstimmungserklärungen, Mängelfreie SV-Abnahmen der technischen Ausstattung, Nachweise Statik, WS, SS, Dokumentation Technische Ausrüstung usw.).

**30.1 Raumzellenanlage**
Raumzellenanlage

Pos. Leistungsbeschreibung

01 Rahmenkonstruktion Freitragende verschweißte Stahlrahmenkonstruktion aus Hohl- und Walzprofilen gem. DIN EN 1090, Schutzgrundierung, Lackierung mit Farbe auf Polyurethan Basis, unten mit Containerecken, oben mit Kranösen, Eckstützen mit Dach und Bodenrahmen verschweißt, Ausführung des Rahmens 2-fach stapelbar (d.h. EG+OG), mit prüffähiger Statik

02 Entwässerung Der Anschluss erfolgt durch den AN über die bauseits erstellten Grundleitungen.

03 Gründung Die Aufstellung der Raumzellenanlage erfolgt als Flachgründung (Einzel- oder Streifenfundament) gem. bauseits gelieferten Bodengutachten. Die Fundamente sind komplett in fix und fertiger Leistung inkl. der notwendigen Tief- und Erdbauarbeiten seitens des AGs auf Grundlage der durch den AN zur Verfügung gestellten Gebäudestatik zu erstellen. Zur Vermeidung von Stolperfallen sind die Fundamente bündig zur Fassade der Raumzelle abzuschließen. Es müssen alle vorhandenen Öffnungen zwischen Fundament und Raumzellen mit Kleintierschutzgitter verschlossen werden.

04 Außenanlagen Die Anarbeitung der angrenzenden Außenflächen zur Raumzelle erfolgt bauseits. Dem AG ist vier Wochen vor Aufstellung mitzuteilen, welche Flächen für die vom AN durchzuführenden Gründungsarbeiten freizulegen sind (Pflaster-Arbeiten durch den AG). Zeitgleich ist dem AG und dem Nutzer  (Feuerwehr) ein Baustelleneinrichtungsplan vom AN als PDF und DWG zu übermitteln.

05 Boden Konstruktion gem. geprüfter Statik, bestehend aus Blindboden, Wärme- und Trittschalldämmung, Dampfsperre und tragenden Unterboden, gegen Außenluft/Erdreich wärmegedämmt (Mineralwolle) gem. aktuellstem GEG, Trittschallschutz gem. DIN, Bodenbelag: rutschhemmend, vollflächig verlegt, Optik nach Wahl des AGs und dem Nutzer  (Feuerwehr), Sockelleisten passend zum Bodenbelag, Farbe nach Wahl des AGs und dem Nutzer  (Feuerwehr) (z.B. RAL 9007) Bodenbelag im Sanitärbereich: Fliesen Verkehrslast des Bodens im Flur, WC-Räumen, Küche: 3,0 kN/m² Verkehrslast des Bodens in allen weiteren Räumen: 5,0 kN/m²

06 WändeAußenwände Außenverkleidung: Profilblech aus Aluminium, Sinuswelle 76/18 inkl. aller Kant- und Eckteile, Farbe nach Wahl des AGs und dem Nutzer  (Feuerwehr) (z.B. RAL 9007), waagerechte Montage, Containerrahmen wird unsichtbar, verzinkte Profilstahl-Rahmenkonstruktion, Ausführung gem. geprüfter Statik, Wärmedämmung (Mineralwolle, A1) gem. Wärmeschutznachweis, aktuellstem GEG, Dampfsperre, Innenbeplankung GKF-Platte gem. Brandschutzanforderungen, gespachtelt und geschliffen, mit Vliestapete tapeziert, deckend mit Dispersionsfarbe weiß gestrichen Ein Unterkriechschutz ist umlaufend an die Raumzellenanlage herzustellen, schließt bündig mit der Außenverkleidung ab, gleiche Farbwahl wie die Außenverkleidung (z.B. RAL 9007) Innenwände Verzinkte Profilstahl-Rahmenkonstruktion der einzelnen Container, Ausführung gem. geprüfter Statik bzw. zusätzliche Innenwände aus verzinkten U-Profilen, beide Konstruktionen beidseitig gem. Brandschutzanforderungen mit GK-Platte beplankt, gespachtelt und geschliffen, mit Vliestapete tapeziert, deckend mit Dispersionsfarbe weiß gestrichen, vollflächig wärmegedämmt (Mineralwolle) Sanitärbereiche: türhoch gefliest Der Schallschutz gem. DIN 14092-1 ist bei allen Wänden einzuhalten.

07 Wand- und Deckenverstärkung Küchenzeile, Luft-Luft-Wärmepumpe, Vordach, (Wir werden ausschließlich Prowise-Boards und Whiteboards verwenden)

08 Dach Verzinktes Profilblech, nicht lackiert, belüftet, Wärmedämmung (Mineralwolle) gem. aktuellstem GEG, Dampfsperre Deckenbekleidung Aufenthaltsraum/Büro: gem. Brandschutzanforderungen, Holzuntersicht, verspachtelt, geschliffen, Akustikdecke gem. Schallschutz DIN 14092-1, Farbe: weiß, matt Deckenbekleidung Sanitärbereich: gem. Brandschutzanforderungen, Holzuntersicht, feuchteunempfindlich, verspachtelt, geschliffen und Farbanstrich: weiß, matt Deckenbekleidung, restliche Räume: gem. Brandschutzanforderungen, Holzuntersicht, verspachtelt, geschliffen und Farbanstrich mit Dispersionsfarbe, Farbe: weiß, matt Schneelast*: 1,5 kN/m² (*Standard-Schneelast) An die Raumzellenanlage ist eine halbrunde, vorgehängte Dachrinne anzubringen. Die Dachentwässerung der Rinnen erfolgt über außenliegende Fallrohre, die an der Fassade befestigt werden. Es müssen in allen Fallrohren Revisionsklappen eingebaut werden.

09 Verbindungsmaterial Kupplungsmaterial: Verbindungsschrauben, Dichtungsgummi, Unterlegplatten unter den Modulen, Abdeckbleche aufs Dach

10 Außen- und Innentüren/Haupteingang: 1-flügelig, min. lichtes Öffnungsmaß 1000 mm, wärmegedämmte Leichtmetall-Glas-Rahmentürkonstruktion, VSG-Verglasung, gem. aktuellstem GEG, schlagregendicht, nach außen öffnend, mit Panikverriegelung (Drücker innen / Drücker außen),
beidseitig lackiert, Farbe nach Wahl des AGs (z.B. RAL 9007)
Es wird ein elektronisches Schließsystem mit Gegensprechanlage einegbaut. Eine genaue Abstimmung muss zwischen AN und AG bzw. Nutzer (Feuerwehr) erfolgen.
Sanitärräume: Lichtes Öffnungsmaß min. 1000 mm, Holztür mit Wabeneinlage in Eckzarge, Dekor weiß, Alu Drückergarnitur und PZ-Schloss, Gummidichtung, Türstopper Büro, Küche, HAR: Lichtes Öffnungsmaß min. 1000 mm, Stahlblechtür mit Stahlzarge, dichtschließend, verzinkt, glatte Ausführung, Profilzylinderschloss, min. 3 Schlüssel, beidseitiger Drückergarnitur, Zarge mit Dichtungsgummi, komplett lackiert, Farbe nach Wahl des AGs (z.B. RAL 9007)

11 Fenster Aufenthaltsräume, Küche, Flur: Flügel symmetrisch geteilt, D-Stulp-D/K Fenster, Blend- und Flügelrahmen aus Kunststoffprofilen, 3-fach Verglasung, gem. aktuellstem GEG, schlagregendicht, Farbe Fensterrahmen innen: weiß, Farbe Fensterrahmen außen: nach Wahl des AGs (z.B. RAL 9007), mit Aufsatzrolladen, Farbe Kasten innen: weiß, Farbe Kasten außen: nach Wahl des AGs (z.B. RAL 9007),  Außenfensterbank aus gekantetem und verschweißtem Aluminiumblech, pulverbeschichtet in RAL-Farbton, nach Wahl des AG (z.B. RAL 9007). Kunststoff-Rollladen, Rollladengurtwickler, Farbe nach Wahl des AGs (z.B. RAL 9007)

12 Vordach Über den Ein-und Ausgängen

Zusammenfassung
Leistungen des Auftraggebers:
- Planung bis LPH 4
- Erstellung des Brandschutzkonzepts
- Erstellung des Bodengutachtens
- Übernahme der Vermessungsleistungen
- Bauseitige Zuleitung von Frisch- und Abwasser, Strom, EDV bis in den Hausanschlussraum
- Planung und Erstellung der Außenanlagen (nicht der o.g. Tief- und Erdbauarbeiten zur Vorbereitung der Aufstellung der Anlage)
- Lieferung und Einbau der Möbel (Garderobenhaken, Schränke, Tische, usw.)

Leistungen des Auftragnehmers:
- Erstellung der Raumzellenanlage gem. Baubeschreibung und finaler Abstimmung zwischen AN und Feuerwehr einschließlich aller Nebengewerke, inkl. Inbetriebnahme, Abnahmen, Kontrollen und Nachweise der Statik und des Sachverständigen für Schall- und Wärmeschutzes
- Erstellung der Objektstatik, Gründungsstatik / Fundamentstatik, inkl. der Prüfstatik und stichprobenhaften Kontrolle der Baustelle durch den Prüfstatiker
- Erstellung und Einhaltung des Wärme- und des Schallschutzes und stichprobenhafte Kontrolle der Baustelle (Wärmeschutz gem. aktuellstem GEG für die dauerhafte Aufstellung des Gebäudes)

01 Raumzellenanlage
Lieferung, Aufstellung, Montage, Ausrichtung und Inbetriebnahme der Raumzellenanlage, inkl. zusätzlicher Planungs- und Baunebenleistungen aller o. a. Positionen 1 bis 4.
Menge: 1,000 St

### 40 KG 400 Technische Gebäudeausrüstung

*Hinweis: Allgemein - Grundlagen*
Die nachfolgend beschriebenen Bauleistungen für die Lieferung und Montage der Technischen Anlagen erfolgen auf Grundlage dieser Funktionalen Leistungsbeschreibung (FLB) den Plänen mit Grundrissen

Grundlagen der Ausführung

Die AN der Technischen Ausrüstung sind verpflichtet, alle erarbeiteten Planunterlagen mit den anderen am Bau tätigen Firmen verantwortlich abzustimmen und zu koordinieren.
Sie sind verpflichtet, alle ausgehändigten Unterlagen auf Richtigkeit zu überprüfen und nach genehmigter Planung die Anlagen nach dem Stand der Technik auszuführen und nach Genehmigung betriebsbereit zu montieren. Dazu gehören auch alle Funktionsabnahmen und Abnahmen durch Sachverständige. Die benötigten Sachverständigen für die v.g. Gewerke werden durch den AG beauftragt. Die Koordination der Sachverständigen und die Steuerung der Abnahmen erfolgen durch den GU.
Der GU muss eine entsprechende Fachbauleitung für die Betreuung seiner Nachunternehmer der Technischen Gebäudeausrüstung stellen. Es sind entsprechende Fachbauleiter mit Nachweis der Berufsqualifikation staatl. anerkannter Technik oder Dipl.-Ing. für die Fachdisziplinen HLSK und ELT durch den GU zu stellen.
Der AG wird ggf. eine Objektüberwachung im Sinne einer übergeordneten Autorenbauleitung wahrnehmen. Diese vertritt ausschließlich die Interessen des AG und übernimmt keinerlei Steuerungsaufgaben, die in das Aufgabengebiet des GU fallen.

Die nachfolgend beschriebene Anlage versteht sich komplett erstellt und betriebsbereit montiert. Sie ist dem heutigen Stand der Technik komplett mit allem erforderlichen Zubehör, welches für eine einwandfreie Funktion der Anlage notwendig ist, angepasst. Die einschlägigen DIN-Normen, Verordnungen und Richtlinien sind Grundlage und werden bei der Dimensionierung, Auswahl von Bauteilen und Materialien sowie der Ausführung selbst beachtet.
Es ist Sache des Auftragnehmers, sich ausreichend über die einschlägigen Vorschriften zu unterrichten und sie in jedem Falle anzuwenden.

Die sich ergebenden Schnittstellen, technischen Berührungspunkte und Abhängigkeiten zu den in dieser Generalunternehmerbeschreibung weiterhin enthaltenen Fachgewerken sind durch den GU zu koordinieren.

Auf der Grundlage der vom AN erstellten Ausführungs- bzw. Montagepläne sind vom Auftragnehmer insbesondere folgende Leistungen zu erbringen:

- Erstellung der Angaben zu Gerätefundamenten

- Angabe von tatsächlichen statischen und dynamischen Belastungen einschließlich Fundamente für alle schwingenden Teile wie Pumpen etc. sowie Bemessung der schallschutztechnischen Maßnahmen
- Die gesamte Dokumentation für die Revisionsunterlagen, Vorlage der Protokolle und Nachweise für die baurechtlichen Abnahmen. Vorlage der Prüfzulassungen der Einbauteile in Bereichen mit Anforderungen an den Brandschutz bei der Bauleitung.
- Besondere Maßnahmen zur Schalldämmung und Schwingungsdämpfung von Anlagenteilen gegen den Baukörper
- Filterwechsel nach Beendigung des Probebetriebes
- Bei Bedarf Winterbaubeheizung
- Eine provisorische Regenentwässerung der erstellten Baukörper
- Provisorische Maßnahmen zum vorzeitigen Betrieb der Anlagen

*Hinweis: Qualitätsbeschreibung*
Die nachfolgende Qualitätsbeschreibung definiert die technischen und qualitativen Anforderungen an wesentliche Hauptkomponenten und beinhaltet keine Vollständigkeit im Sinne eines Massen-Leistungsverzeichnisses. Die Ermittlung und Kalkulation der Massen und Leistungen für eine vollumfängliche, funktionsgerechte, betriebsfertige und Betriebskosten sparende Erstellung der Anlagen ist allein verantwortliche Sache des Auftragnehmers bzw. Generalunternehmers. Ansprüche aus fehlenden Darstellungen, Beschreibungen, Auflistungen, etc. von Einzel-Komponenten in den übergebenen Ausschreibungsunterlagen können daher nicht geltend gemacht werden.

Für nicht in dieser Qualitätsbeschreibung erfasste Komponenten sind Bauteile von bekannten Markenprodukten mit Materialzulassungen, Zertifizierungen, Prüfbescheinigungen von anerkannten deutschen Prüfinstituten einzusetzen. Im Rahmen der Vorlage der Werkstatt- und Montageplanung ist eine Zusammenstellung der Fabrikate und Typen aller Komponenten zur Prüfung und Freigabe einzureichen. Der AG behält sich vor, Fabrikate und Typen, die den festgelegten Kriterien nicht entsprechen, abzulehnen.

Allgemeine Gewerkevorbemerkungen

Grundlage der Preisfindung der Titel für die technischen Anlagen ist die vom Bieter zu erbringende umfassende Ausführungs-/Montageplanung. Im Rahmen der Kalkulation sind die technischen Einrichtungen unter Zugrundelegung der gewählten Bauausführung und technischer Lösungen, die mindestens dem beschriebenen Standard entsprechen, vollständig zu erfassen. Grundlage für die Planung ist die übergebene Ausschreibungsplanung.

Leistungsumfang

Die Leistung umfasst die komplette Lieferung und betriebsfertige funktionsfähige Montage einschließlich Anschluss der in den Ausschreibungsunterlagen beschriebenen Leistungen, inklusive allem Zubehör, insbesondere Klein-, Isolier- und Befestigungsmaterial.

Die Ausschreibungsunterlagen sind als Rahmenwerk zu betrachten und erheben keinen Anspruch auf Vollständigkeit. Die vorliegende Funktionalbeschreibung ist mit der Ausschreibungsplanung als ein Gesamtwerk zu verstehen und ist ganzheitlich anzubieten. Ausnahmen sind der übergeordneten beigefügten Aufstellung zu entnehmen. Sollten Teile für eine vollständige Anlage nicht beschrieben bzw. nicht in den Ausschreibungsplanungen eingeflossen sein, so sind diese Teile mit einzukalkulieren. Nachforderungen aufgrund fehlender Komponenten bzw. Beschreibungen werden nicht anerkannt.

Alle Nebenleistungen, die zur Erfüllung der geforderten Leistung erforderlich sind, müssen mit einkalkuliert werden. Dies gilt auch für Leistungen, die in den Ausschreibungsunterlagen nicht ausdrücklich erwähnt werden, jedoch zur einwandfreien und funktionsfähigen Ausführung notwendig sind.

Insbesondere sind dies:

1. die Beförderung sämtlicher Materialien, Werkzeuge usw. bis zur Verwendungsstelle, ohne Inanspruchnahme bauseitiger Hilfskräfte, die Verpackung sowie das Auf- und Abladen
2. der Auf- und Abbau sowie das Vorhalten der Gerüste, deren Arbeitsbühnen und Leitern, Vorhalten von Aufenthalts- und Lagerräume und des erforderlichen Arbeitsgerätes
3. das Herstellen von Schlitzen und Durchbrüchen
4. das Säubern aller Anlagenteile (z.B. Verteiler, Schaltschränke, Objekte und Einrichtungsgegenstände, sowohl innen als auch außen, von Abfällen, Staub usw. zu übergeben)
5. rechtzeitige und ausreichende Koordination der vom Auftragnehmer auszuführenden Leistungen mit den Leistungen der anderen am Bau Beteiligten
6. die Ausarbeitung, Änderung und Lieferung der Abnahme- und Revisionsunterlagen für die vom AN ausgeführten Leistungen sind in die Angebotspreise einzukalkulieren
  Abweichungen vom ausgeschriebenen Leistungsumfang und Ergänzungen, die zur Erfüllung der in den Ausschreibungsunterlagen geforderten Aufgabenstellung notwendig sind, müssen vom Bieter in einer gesonderten Erklärung erläutert werden.
  Nachforderungen nach Auftragserteilung, z.B. wegen unvollständiger, unklarer, widersprüchlicher oder fehlerhafter Angaben in den Ausschreibungsunterlagen oder wegen zur Angebotsabgabe nicht erkannter Erschwernisse, werden seitens des AG nicht anerkannt.
  Alle Unterlagen sind als gegenseitige Ergänzung zu lesen. Enthalten die Ausschreibungsunterlagen nach Auffassung des Bieters Unklarheiten, die die Preisermittlung beeinflussen, so hat der Bieter den AG vor Angebotsabgabe schriftlich darauf hinzuweisen, auch wenn er den Hinweis schon vorher in anderer Form gegeben hat. Hat er nicht schriftlich darauf hingewiesen, so gilt die jeweils weitergehende Forderung der Ausschreibungsunterlagen.
  Die Ausführungs-/Montageplanung des AN ist dem AG sechs Wochen vor Montagebeginn vorzulegen.

Qualitätsanforderungen

Der AN ist verpflichtet, nur solche Materialien anzubieten bzw. zu liefern, die in jeder Hinsicht mindestens den gestellten Anforderungen genügen.

Der AN übernimmt die Gewähr für die Qualität aller verwendeten Materialien, auch wenn diese nicht aus seiner eigenen Fertigung stammen. Es sollen daher nur bewährte und vom AN geprüfte Materialien verwendet werden. Er übernimmt ferner die Gewähr für die Einhaltung aller in den Ausschreibungsunterlagen aufgeführten Leistungsmerkmale.

Auf Verlangen des Auftraggebers hat der AN kostenlos angemessene Probeausführungen herzustellen bzw. auch Anlagenteile so rechtzeitig zu bemustern, dass dem Auftraggeber genügend Zeit zur Entscheidung verbleibt (z.B. Waschtische, Armaturen, Luftauslässe etc.). Es wird auf den Punkt Bemusterung verwiesen.

Sämtliche Stahlteile von Anlagen, Geräten und Verteilungen sind allseitig mit einem Rostschutz sowie einem Vor- und Fertiganstrich zu versehen. Für den Korrosionsschutz sind Anstrichstoffe nach DIN-Gütebestimmung zu verwenden.

Auswahl und Montage des Befestigungsmaterials, insbesondere von Deckendübeln, sind besonders sorgfältig durchzuführen, so dass z.B. ein Lockern der Dübel durch Vibrationen ausgeschlossen ist.

Vom AN sind unaufgefordert rechtzeitig die entsprechenden Zulassungsbescheide der Dübel vorzulegen.

*Hinweis: Kalkulationshinweis*
Die nachstehende Beschreibung dient als Vertragsgrundlage für das Angebot über die Lieferung und Montage der Technischen Anlagen. Die detaillierte Qualitätsbeschreibung stellt für den Anbieter (AN) die Mindestanforderungen an Qualität und Ausführung dar. Sie geben die Forderungen an, die bei der Ausführung und den dafür durchzuführenden Leistungen mindestens erfüllt sein müssen.

Besonderer Wert wird darauf gelegt, dass  aktiv und passiv Energie gespart wird. Daher sind die Anlagen entsprechend dem Verwendungszweck optimal zu planen und auszuführen.

Der Auftragnehmer hat immer eine den gestellten Forderungen entsprechende voll funktionsfähige Anlage zu liefern.

Alle Anlagen verstehen sich einschl. aller Material- und Lohnkosten, behördlicher Abnahmen, Revisionsunterlagen etc., betriebsbereit montiert und zur Übergabe an den Bauherren vorbereitet.

Alle vom AN zu kalkulierenden Kosten verstehen einschl. aller benötigten Hilfsmittel wie Gerüste oder sonstige Mittel.
Im Sinne einer Funktionalen Leistungsbeschreibung und eines geschuldetem Gesamtwerkes ist es unerheblich, ob Leistungen gem. VOB als Haupt- oder Nebenleistung oder Besondere Leistung definiert werden, wenn diese für eine ordnungs- und vertragsgerechte Ausführung erforderlich sind, sind diese immer in den Kosten des AN enthalten.
Dies gilt ebenfalls für interne Schnittstellen der unterschiedlichen Gewerke untereinander. Die sich ergebenden Schnittstellen, technischen Berührungspunkte und Abhängigkeiten zu den in dieser Generalunternehmerbeschreibung weiterhin enthaltenen Fachgewerken sind durch den AN zu koordinieren und sind im Sinne einer Funktionalen Vergabe unabhängig vom Stand der Ausführungsplanung im Angebotspreis enthalten.

Die eingesetzten Bauteile und Materialien müssen den aktuell geltenden Vorschriften entsprechen.
- Des Weiteren ist die Ausstattung mit bewährten Fabrikaten mit optimaler Auslegung und Konstruktion in Bezug auf Betriebssicherheit, Prüf- und Montagefreundlichkeit sowie hoher Lebensdauer einzusetzen.
- Es sind keine Prototypen oder Auslaufmodelle zulässig.
- Die Lieferbarkeit von Ersatzteilen ist noch für mindestens 10 Jahre nach IBN zu gewährleisten.

Zum Leistungsumfang des AN gehört ebenfalls alle örtlichen Gegebenheiten aufzunehmen und den Elektroanschluss, Datenanschluss, Telefonanschluss und Wasseranschluss des Containeranbau an die bestehenden Anlagen der Feuerwache 2 zu planen und funktionsfähig auszuführen.

#### 40.01 410 Abwasser-, Wasser-, Gasanlagen

*Hinweis: Anlagenbeschreibung*
Anlagenbeschreibung KG 410

Geltende Richtlinien, Planungsgrundlage

Grundlage für die Planung der Entwässerungsanlagen ist die DIN EN 12056 "Schwerkraftentwässerungsanlagen innerhalb von Gebäuden", die DIN 1986-100 "Entwässerungsanlagen für Gebäude und Grundstücke" sowie alle sonstigen mitgeltenden Normen, Vorschriften, Richtlinien und Regelwerke in ihrer neuesten Fassung.

Grundlage der Trinkwasserinstallationen innerhalb des Gebäudes ist die DIN 1988 mit den Teilen 100-600 "Technische Regeln für Trinkwasserinstallationen" sowie alle sonstigen mit geltenden Normen, Vorschriften, Richtlinien und Regelwerke, jeweils in ihrer neuesten Fassung.

Abwasseranlagen (KGR 411)

Die Entwässerung innerhalb des Gebäudes erfolgt im Trennsystem. Das Schmutzwasser wird nach DIN EN 12056 / DIN 1986 geplant. Die anfallenden Regenwassermengen auf dem Dach sowie auf dem Dach der Halle werden nach der gültigen Norm DIN 1986-100 berechnet.

Im Gebäude fallen an:

- Schmutzwasser
- Regenwasser

Schmutzwasser

Rohrleitungsmaterial:
Einzelanschlussleitungen - Kunststoffrohr aus PP
Fall- und Sammelleitungen - Kunststoffrohr aus PP-Kunststoffrohr aus PVC-U (KG2000-Rohr)

Innerhalb des Gebäudes fällt Schmutzwasser im Wesentlichen in den WC-Kernen  der sanitären Anlagen und Küche an. Das hier anfallende Schmutzwasser im Bereich der Einrichtungsgegenstände oberhalb der Rückstauebene wird innerhalb der Vorwandinstallationen zusammengefasst und über die Schächte bzw. Vorwandinstallationen angeordneten Fallleitungen der Sammelleitung unterhalb der Bodenplatte zugeführt. Das Bemessungsniveau für die Rückstauebene befindet sich auf Höhe des Kanaldeckels in der Straße bzw. des Geländes.

Alle Schmutzwasserleitungen innerhalb des Gebäudes werden nach Erfordernis mit Schall- und Schwitzwasserdämmung versehen.
Die Anforderungen an den Brandschutz werden gemäß LAR/MLAR/LBO beachtet.
Brandschutzmanschetten, Brandschutzisolierungen und sonstige installationstechnische Maßnahmen sind dauerhaft zu beschriften.
Rohrleitungsführung und Dimensionierung entsprechend DIN 1986-100 und DIN EN 12056. Als Abflusskennzahl (K) wurde in Abhängigkeit von Gebäudeart und Nutzung der Faktor 0,5 gewählt.

Regenwasser

Rohrleitungsmaterial:
Fall- und Sammelleitungen HDE-System: Stahlabflussrohr
Fall- und Sammelleitungen Freispiegel-System: Kunststoffrohr aus PP

Das Regenwasser wird für die normale Regenentwässerung im Entwässerungssystem geführt. Die Flachdachabläufe schließen an das im Tragwerk liegende horizontale Entwässerungsnetz an. Die Fallleitungen werden vom Dachtragwerk bis ins EG geführt. Die normale Regenentwässerung wird mittels Fallleitung auf die Grundleitung geführt.
Die Regenwassermengen des Containerbauwerk werden als Freispiegelentwässerung geplant. Eine Trennung von Regen- und Notentwässerungssystem ist in diesem Fall gegeben.
Das Not-Entwässerungsnetz wird an geeigneter Stelle ca. 20 bis 25 cm OKFF auf die Freifläche geleitet.
Die Planung der Regenentwässerung obliegt der Haustechnikplanung. Die Schnittstelle Haustechnikplanung und Außenanlagenplanung/Infrastrukturplanung erfolgt ab Gebäudeaustritt.

Wasseranlagen (KGR 412)

Die Anbindung der Trinkwasserversorgung erfolgt aus dem Hausanschlussraum heraus.
Ausgehend von der öffentlichen Übergabestation wird die Leitung bis einem Meter vor die Gebäudekante geführt. Hier wird gemäß Schnittstelle die Trinkwasserleitung angebunden und über entsprechendes Leitungsmaterial, in den Hausanschlussraum geführt. Die Gebäudeeinführung erfolgt durch ein geeignetes Dichtungssystem wie z.B. Fabrikat Hauff in den Hausanschlussraum.
Ausgehend von dem Hausanschlussraum, in dem die Trinkwasserübergabestation angeordnet ist, bestehend aus Hauptabsperreinrichtungen und Rückflussverhinderer, erfolgt die Andienung der einzelnen Verbraucher über einen Trinkwasserverteiler.

Der Aufbau des Trinkwassernetzes erfolgt nach der zum Zeitpunkt dieser Planung gültigen Trinkwasserverordnung, den entsprechenden DIN-Normen und DVGW-Richtlinien sowie der VDI 6023.

Für das gesamte Trinkwassernetz wird Edelstahlrohr verwendet. Form- und Verbindungsstücke werden als Pressfitting ausgeführt.
Die Wasserleitungen sind geschossweise absperrbar. Jeder Sanitärraum ist ebenfalls einzeln abzusperren.
Die Trinkwasserleitung wird aus Gründen der Hygiene durchgeschliffen.

Die Dämmschichtdicken und Materialstärken sind mind. nach EnEV sowie der DIN 1988-200, in der zum Zeitpunkt der Bauantragsstellung gültigen Fassung, zu berücksichtigen.
In stoßgefährdeten Bereichen bis 2,5 m OKFF erhält die Dämmung einen Schutzmantel aus verzinktem Stahlblech.

Sanitäre Einrichtungsgegenstände
Die sanitären Objekte, wie Waschtische, WC-Anlagen und Urinalbecken werden aus Qualitätsporzellan vorgesehen.
Generell kommen Wasserspartasten und wassersparende Armaturen (Perlatoren) zum Einsatz.

Waschtischanlage
Einzelwaschtisch wandhängend
Abmessungen: Breite mindestens 60 cm
Infrarot-Waschtisch-Armaturen (w/k-Wasser)
mit wassersparenden Perlatoren
Accessoires: Kristallglasspiegel in der Breite des Waschtisches
Papierhandtuchspender, Einhand-Seifenspender, Hygienemittelspender sowie Abfalleimer für Papierhandtücher müssen durch den Auftragnehmer betriebsfertig montiert werden.

WC-Anlage
Wandhängende Tiefspülklosett-Kombination, Unter-Putz-Spülkasten mit 2-Mengen-Spülung, Betätigungsplatte Kunststoff weiß Je WC-Einheit wird ein WC-Spülkasten mit einer automatischen Hygienespülung ausgerüstet, um die Trinkwasserhygiene sicherzustellen.
Accessoires: WC-Papierhalter, WC-Papier-Reservehalter, Toilettenbürstengarnitur bodenstehend, Hygienebeutelspender sowie Hygiene-Abfallbehälter müssen durch den Auftragnehmer betriebsfertig montiert werden.

Urinal-Anlage
Wandhängendes Urinal in Herren-WCs aus Sanitärporzellan, Zulauf und Abgang UP, Urinalsteuerung berührungslos, Infrarot, Netzbetrieb mit IR-Fenster

Ausstattung Putzmittelraum
Ausgussbecken aus Stahl, weiß emailliert, verchromte Auslaufarmatur, Ausgussbeckenanlage bestehend aus innen- und außenemailliertem Becken mit Rückwand und Überlauf, mit Alu-Klapprost mit Anschlagpuffer zur Putzeimer Unterstellung, mit K-Trichter 1 1/2" und Rohrgeruchsverschluss aus Kunststoff und Plastikumrandung sowie Stopfenventil, Ausguss-Wandbatterie für Kalt- und Warmwasser mit Anschluss, mit schwenkbarem Auslauf, mit langem Bedienungshebel sowie keramischer Dichtscheibe, Ausladung max. 200 mm

*Hinweis: Technische Vorbemerkungen Sanitärinstallationen*
Technische Vorbemerkungen Sanitärinstallationen

1.  Die in der Leistungsbeschreibung aufgeführten Lieferungen und Leistungen stellen nur die Rahmenleistung dar. Zubehörteile und Kleinmaterialien, die zur betriebsfertigen Herrichtung der Anlage erforderlich sind, sind Nebenleistungen, auch wenn sie nicht besonders aufgeführt sind. Mit den im Leistungsverzeichnis enthaltenen Angaben über Bauart, Bauteil, Baustoffen und Abmessungen gelten auch der Herstellungsvorgang und -ablauf bis zur fertigen Leistung, unter Zugrundelegung der anerkannten Regeln der Technik, als beschrieben, sofern nichts anderes vermerkt ist.
Hierbei bedeutet Bauart das Herstellen und Zusammenfügen der Stoffe und Bauteile bis zur betriebsfertigen Leistung.
Alle Armaturen und Geräte mit Flanschenanschlüssen verstehen sich, soweit nichts anderes angegeben ist, einschl. Gegenflanschen, Dichtungen, Schrauben und Muttern. Entsprechendes gilt für Anschlussverschraubungen.
Verschnitt und Verbrauchsmaterialien sind in die Angebotspreise einzurechnen.

2.  Alle Materialien und Geräte sind frei Aufstellungs- bzw. Montageort anzuliefern. Abladen, Transport, Stellung von Hebezeugen usw. sind ausschließlich Sache des Auftragnehmers. Bauseits werden vom Auftraggeber keine Transporthilfen gewährt.
Der Auftragnehmer hat auf eigene Kosten entsprechende Vorkehrungen zu treffen. Die Abmessungen der einzubauenden Teile sind so zu wählen, dass das Einbringen durch die Türen des Gebäudes ohne zusätzliche bauliche Maßnahmen möglich ist.
Sie sind am Aufstellort leicht lösbar zu verbinden, damit im Falle einer späteren Instandsetzung oder Erneuerung ein Transport ohne bauliche Maßnahmen erfolgen kann.
Rücktransport von Materialien und Geräten, sowie der Abtransport und die Beseitigung von Verpackungsmaterialien gehen zu Lasten des Auftragnehmers.

3.  Bei bauseitig beizustellenden Teilen hat der Auftragnehmer deren Anlieferung rechtzeitig anzufordern. Nach Übernahme solcher Teile trägt der Auftragnehmer die volle Verantwortung für deren Erhaltung.

4.  Der Auftragnehmer ist für eine sach- und fachgerechte Durchführung von evtl. erforderlichen provisorischen Zuleitungen verantwortlich.

5.  Für Teilleistungen, welche im Winter durchgeführt werden müssen, hat der Auftragnehmer bei Frostgefahr entsprechende Sicherungsmaßnahmen zu treffen. Die Kosten hierfür sind mit den Einheitspreisen abgegolten.

6.  Soweit in der Leistungsbeschreibung auf Technische Spezifikationen, z.B. nationale Normen, mit denen Europäische Normen umgesetzt werden, europäische technische Zulasssungen, gemeinsame technische Spezifikationen, internationale Normen, Bezug genommen wird, werden auch ohne den ausdrücklichen Zusatz: "oder gleichwertig", immer gleichwertige Technische Spezifikationen in Bezug genommen.
Auf Verlangen sind Muster und Eignungsnachweise der Hersteller ohne Vergütung vorzulegen.
Es sind nur fabrikneue Materialien und Geräte einzusetzen. Die Teile müssen den geltenden Vorschriften und Normen entsprechen

7.  Alle für die Erstellung des Gebäudes nach DIN 18202 zugelassenen Toleranzen im Rohbau sind durch Konstruktionen und Ausführungen zu berücksichtigen und auszugleichen.

8.  Vor Beginn der Arbeiten sind die Leistungen anderer Gewerke in geeigneter Weise vor Verschmutzungen und Beschädigungen durch die eigenen Arbeiten zu schützen. Diesbezügliche Anweisungen seitens der Bauleitung des Auftraggebers sind unverzüglich auszuführen.

9.  Die Rohrleitungen sind so zu verlegen, dass sie sich allseitig ohne schädlichen Widerstand ausdehnen können und keine Geräusche verursachen. Der Schub der Rohrleitungen darf ihre Befestigungen nicht lockern und am Gebäude keine Beschädigungen verursachen.

10.  Einzeldämmfreiheit ist zu gewährleisten.
Die Leitungen werden nach den Forderungen der Heizungsanlagenverordnung gedämmt. Kaltwasserleitungen und innenliegenden Regenwasserleitungen sind gegen Schwitzwasserbildung zu isolieren.

11.  Für Rohrleitungsbefestigungen ist ein einheitliches System vorgeschrieben, einschl. der erforderlichen Zubehörteile. Die Befestigungen sind, sofern in den Leistungsverzeichnissen nicht anders aufgeführt, in die entsprechenden Positionen einzukalkulieren.

12.  Leitungen unter den Decken:
Rohrschellen in verzinkter, geschraubter Ausführung, Gummi Einlage 8 mm, einschl. Gewindestäbe, Schrauben und Metalldübel.Bei mehr als drei Leitungen nebeneinander, Befestigung im mitzulieferndem Schlitzprofil 30 x 30 x 2 mm (pendelnde Ausführung).

13.  Leitungen in Rohrschächten und Kanälen:
Rohrschellen in verzinkter, geschraubter Ausführung, Gummi Einlage 8 mm einschl. Gewindestäbe, Schrauben und Metalldübel.
Bei mehr als drei Leitungen nebeneinander, Befestigung im mitzulieferndem Schlitzprofil 30 x 30 x 2 mm (pendelnde Ausführung).

14.  Leitungen als Anschlussleitungen:
Rohrschellen in verzinkter, geschraubter Ausführung, Gummi Einlage 8 mm einschl. Gewindestäbe, Schrauben und Metalldübel.
Für vorläufige Befestigungen von Kupferleitungen ist nur kunststoffumhüllter Draht zu verwenden.

15.  Frei vor der Wand verlegte Leitungen sollen einen Abstand von 4 cm vom Putz bzw. 6 cm vom rohen Mauerwerk haben. Hiervon abweichende Maße sind vorher mit der Bauleitung abzusprechen und müssen schriftlich genehmigt sein.

16.  Alle Wand- und Deckendurchbrüche sind mit Dämmschalen aus Mineralfaser, in Brandwänden mit Dämmschalen aus Mineralfaser nach der Feuerwiderstandsklasse F 90, zu versehen.

17.  Alle Leitungsenden sind während der Bauzeit durch Rohrendkappen gegen Verunreinigungen und Verstopfungen zu schützen.

18.  Die Einbauhöhe der Objekte muss mit der Bauleitung festgelegt werden. Objektanschlüsse sind mit schallgedämmten Wandscheiben auszuführen. Zusatzkosten für die Schalldämmmaßahmen sind, sofern nicht gesondert im Leistungsverzeichnis ausgeschrieben, in die Objekteinrichtungen einzurechnen.

19.  Die sanitären Einrichtungsgegenstände müssen in erster Qualität geliefert werden. Ihre Befestigung hat so zu erfolgen, dass sie sich selbst durch starke Beanspruchung nicht lockern. Alle Sichtflächen der Objekte sind zu jeder Zeit gegen Beschädigungen durch äußere Einflüsse mittels entsprechender Maßnahmen zu schützen. Beschädigte Objekte dürfen nicht eingebaut, bzw. ausgebessert werden. Sie sind durch einwandfreie Objekte zu ersetzen.

20.  Es dürfen nur Armaturen verwendet werden, die der DIN 4109 entsprechen und ein entsprechendes Prüfzeichen erhalten haben.

21.  Das Material ist farb- und maserungseinheitlich zu liefern. Der Auftraggeber behält sich ausdrücklich vor, einzelne Werkstücke, die bedingt durch ihre Farbe oder Struktur den Gesamteindruck der Fläche stören sollten, zurückzuweisen bzw. zulasten des Bieters auswechseln zu lassen.

22.  Wenn das Leistungsverzeichnis keine anderslautende Angabe enthält, sind die nachstehend genannten Ausführungen Nebenleistungen, die nicht besonders vergütet werden - sofern dies in den Leistungsverzeichnissen nicht anders aufgeführt ist:

22.1.  Gerüst- und Arbeitsbühnenstellung, -vorhaltung u -abbau, entsprechend den Unfallverhütungsvorschriften.

22.2.  Stellung aller erforderlichen Anträge für die Genehmigung und Abnahme der Anlage oder bestimmter Anlagenteile.

22.3.  Einsetzen sämtl. Konsolen, Halter, Halteeisen, Rohrschellen, usw. einschl. aller Stemmarbeiten und Materiallieferungen. Lieferung und Anbringung aller erforderl. Rohrhülsen in Wand und Deckendurchführungen, einschl. Ausfüllen des Zwischenraumes zwischen Rohrhülsen und Rohr.

22.4.  Spülen, Druckprobe und probeweise Inbetriebnahme der Anlage und auch evtl. erforderliche Teilinbetriebnahme einzelner Anlagenteile. Der Probebetrieb ist dem Fachplaner bzw. der Bauleitung anzumelden und vorzuführen. Für durch Prüfungen entstehende Schäden haftet der Auftragnehmer.

22.6.  Bei bauseits durchzuführenden elektrischen Anschlussarbeiten und Verdrahtungen für technische Einrichtungen aus dem Leistungsumfang des Auftragnehmers sind die Stromlaufpläne und Kabellisten durch den Auftragnehmer zu erbringen und dem Elektriker des Bauherrn zu übergeben. Die ordnungsgemäße Verlegung der Zuleitungen und Verdrahtungen ist durch den Auftragnehmer eigenverantwortlich frühestmöglich zu prüfen.

22.7.  Grundreinigung der vom Bieter ausgeführten Leistungen unmittelbar vor der Gesamtabnahme der Anlage.

23.  Abnahmen / Revisionsunterlagen:

Über alle Abnahmen werden von der Bauleitung Abnahmebescheinigungen ausgestellt.

Vor Abnahme der Arbeiten sind die erforderlichen Revisionsunterlagen vorzulegen. Die Durchführung der Abnahme wird von der Vorlage der Revisionsunterlagen, 2 Wochen vor dem Abnahmetermin, abhängig gemacht.

Als Revisionsunterlagen vorzulegen sind im einzelnen:

1.  Erklärungen:

1.1  Einregulierung und Probebetrieb sind abgeschlossen.

1.2  Zur Durchführung der Arbeiten zu 1.1 waren die vertraglichen Betriebsbedingungen vorhanden. Einschränkungen sind besonders zu nennen.

1.3  Fachunternehmererklärung über die Mängelfreiheit und Betriebsbereitschaft der Anlagen.

1.4  Die geforderten Leistungswerte werden erbracht (mit Protokollvorlage und durchgeführten Leistungsmessungen mit Soll- und Ist-Wert-Vergleichen).

2.  Revisionsunterlagen:

2.1  Betriebshandbuch (3-fach); mit Übersichtsplänen, schematischen Darstellungen und Ersatzteillisten.

2.2  Anlagenbeschreibung mit Ortsbestimmung, Installationsdaten, Bedienungsanweisungen, Bedeutung und Lage der Bedienorgane.
Alle Bedienungsvorgänge sind je Anlage in richtiger Reihenfolge aufzuführen und zusammen mit den dazugehörigen Funktionskontrollen in einer Checkliste zusammenzufassen.

2.3  Wartungsanweisung mit Herstellervorschriften, technischen Datenblättern und Übersicht der Termine und Fristen,
- Erläuterungen der Störmeldungen,
- Schmier- und Dichtungsarbeiten,
- Anlagenspezifische Erfordernisse.

2.4  Revisionspläne (3-fach) als auf den Stand der Ausführung gebrachte Zeichnungen mit farbig angelegten Eintragungen, davon
2-fach als Lichtpause,
1-fach als DXF-Datei.

2.5  Genehmigungsunterlagen (2-fach)
Ausführung wie unter 2.4
Prüfbescheinigungen,
Messprotokolle
in Zusammenarbeit mit den Gewerken Heizung, RLT, Elektro und Regelung.

2.6  Elektrotechnische Unterlagen (2-fach)
Ausführung wie unter 2.4

Die für die Erstellung der Revisionsunterlagen erforderlichen Zeichnungen des Gebäudes werden vom Auftraggeber als DXF-/DWG-Datei zur Verfügung gestellt.

##### 40.01.01 411 Abwasseranlagen

**Ausführungsbeschreibung 1 Entwässerungsanlagen im Gebäude für Schmutz- und Regenw**
*Entwässerungsanlagen im Gebäude für Schmutz- und Regenwasser*
Die Abwasseranlagen müssen nach den örtlichen Auflagen und geltenden DIN-Vorschriften erstellt werden.
Die Entwässerungsanlagen im Gebäude sind im Trennsystem auszuführen und an die bereits erstellen Grundleitungen anzuschließen. Die Schmutzwasserleitungen erhalten ein Mindestgefälle 1986-100. Die Abflussgeschwindigkeit ist so zu wählen, dass bei einer minimalen Belastung eine Absetzung von Dickstoffen verhindert wird.

**40.01.01.1 Schmutzwasserrohre Fallleitungen - dB20**
Glattwandige Abwasserrohre mit profilierter Wandung und glatter Innenfläche aus mineralverstärktem PE-HD DN/OD 56 bis DN/OD 125 der Baustoffklasse B 2 nach DIN 4102 für Hausabflussleitungen.

Das schallgedämmte Abwassersystem eignet sich für alle drucklosen Abwasserinstallationen nach DIN EN 12056 in Verbindung mit DIN 1986-100, auch für Gebäude mit erhöhten Schallschutzanforderungen.

Der Werkstoff PE-S2 und die Anwendungstechnik sind für eine auftretende Dauertemperatur von 60°C ausgelegt. Kurzzeitige Spitzentemperaturen aus herkömmlichen Haushaltsapparaten sind zulässig.

Die Wärmeausdehnung beträgt 0,17 mm/(m*K), ca. 1 cm/m bei 50 °C. Die Wärmeleitfähigkeit beträgt 0,043 W/(m*K). Die Dichte des Materials beträgt 1.700 kg/m³ und ist daher sehr schallschluckend. Der zulässige Innendruck beträgt 1,5 bar bei 30 °C Temperatur ohne mechanische Belastung.
dB20-Befestigungssystem. Alle Rohrschellen mit 8 mm Gummieinlage zum Schallschutz nach DIN 4109.

Die Rohrschellen, Verbinder und die Befestigungen sind in die Einheitspreise einzurechnen. Bei Durchdringungen von Decken und Wänden sind entsprechende Ummantelungen, Mineralwollschalen zur akustischen und brandschutztechnischen Trennung vom Bauwerk vorzusehen. Alle Wand-und Deckendurchführungen durch Außenwände, Dächer oder Freiflächen sind mit wasserdichten Rohrdurchführungen auszuführen. Die Rohrleitungen sind vor dem Verfüllen oder Verschließen von Wänden und Schächten nach DIN EN 12056 bzw. DIN 1986 abzudrücken.
Decken- und Wanddurchführungen sind gemäß Muster-Leitungsanlagen-Richtlinie (MLAR) und DIN 4109, neueste Fassung, auszuführen.

Die Herstellerrichtlinien sind zu beachten.
Es sind sämtliche Formstücke in allen Nennweiten und Reduzierungen sowie alle erforderlichen Verbindungsteile gemäß den Vorschriften des Herstellers und der DIN 1986 auszuführen. Alle Rohrschellen mit 8 mm Gummieinlage zum Schallschutz nach DIN 4109.

Bei Durchdringungen durch Decken und Wände sind entsprechend zugelassene Ummantelungen, Mineralwollschalen zur akustischen und brandschutztechnischen Trennung vom Bauwerk vorzusehen. Abschlüsse an Wänden sind dauerelastisch zu versiegeln.

Weiterhin ist in die Position folgendes Zubehör einzukalkulieren:
- dB20-Bogen aller Winkelgrade (88,5°, 70°, 45°, 30°, 15°)
- dB20-Abzweig aller Winkelgrade (45°, 70°, 88,5°)
- dB20-Übergangsstücke
- dB20-Reinigungsöffnung
- dB20-Verbinder
- dB20-Isolierschlauch in Deckenbereichen
- dB20-Rohrschott R90
- dB20-Enddeckel
- dB20-Anschlüsse für Grundleitungen aus KG Rohrtypen
Menge: 1,000 psch

**40.01.01.2 Schmutzwasserrohre Etagenleitungen - PP**
Glattwandige Abwasserrohre mit profilierter Wandung und glatter Innenfläche aus mineralverstärktem PE-HD DN/OD 56 bis DN/OD 125 der Baustoffklasse B 2 nach DIN 4102 für Hausabflussleitungen.

Das schallgedämmte Abwassersystem eignet sich für alle drucklosen Abwasserinstallationen nach DIN EN 12056 in Verbindung mit DIN 1986-100, auch für Gebäude mit erhöhten Schallschutzanforderungen.

Der Werkstoff PE-S2 und die Anwendungstechnik sind für eine auftretende Dauertemperatur von 60 °C ausgelegt. Kurzzeitige Spitzentemperaturen aus herkömmlichen Haushaltsapparaten sind zulässig.

Die Wärmeausdehnung beträgt 0,17 mm/(m*K), ca. 1 cm/m bei 50 °C. Die Wärmeleitfähigkeit beträgt 0,043 W/(m*K). Die Dichte des Materials beträgt 1.700 kg/m³ und ist daher sehr schallschluckend. Der zulässige Innendruck beträgt 1,5 bar bei 30 °C Temperatur ohne mechanische Belastung.
dB20-Befestigungssystem. Alle Rohrschellen mit 8 mm Gummieinlage zum Schallschutz nach DIN 4109.

Die Rohrschellen, Verbinder und die Befestigungen sind in die Einheitspreise einzurechnen. Bei Durchdringungen von Decken und Wänden sind entsprechende Ummantelungen, Mineralwollschalen zur akustischen und brandschutztechnischen Trennung vom Bauwerk vorzusehen. Alle Wand- und Deckendurchführungen durch Außenwände, Dächer oder Freiflächen sind mit wasserdichten Rohrdurchführungen auszuführen. Die Rohrleitungen sind vor dem Verfüllen oder Verschließen von Wänden und Schächten nach DIN EN 12056 bzw. DIN 1986 abzudrücken.
Decken-und Wanddurchführungen sind gemäß Muster-Leitungsanlagen-Richtlinie (MLAR) und DIN 4109, neueste Fassung, auszuführen.

Die Herstellerrichtlinien sind zu beachten.
Es sind sämtliche Formstücke in allen Nennweiten und Reduzierungen sowie alle erforderlichen Verbindungsteile gemäß den Vorschriften des Herstellers und der DIN 1986 auszuführen. Alle Rohrschellen mit 8 mm Gummieinlage zum Schallschutz nach DIN 4109.

Bei Durchdringungen durch Decken und Wände sind entsprechend zugelassene Ummantelungen, Mineralwollschalen zur akustischen und brandschutztechnischen Trennung vom Bauwerk vorzusehen. Abschlüsse an Wänden sind dauerelastisch zu versiegeln.

Weiterhin ist in die Position folgendes Zubehör einzukalkulieren:
- dB20-Bogen aller Winkelgrade (88,5°, 70°, 45°, 30°, 15°)
- dB20-Abzweig aller Winkelgrade (45°, 70°, 88,5°)
- dB20-Übergangsstücke
- dB20-Reinigungsöffnung
- dB20-Verbinder
- dB20-Isolierschlauch in Deckenbereichen
- dB20-Rohrschott R90
- dB20-Enddeckel
- dB20-Anschlüsse für Grundleitungen aus KG Rohrtypen
Menge: 1,000 psch

**40.01.01.3 Regenwasserrohre HDE Entwässerung - dB20**
Glattwandige Abwasserrohre mit profilierter Wandung und glatter Innenfläche aus mineralverstärktem PE-HD DN/OD 56 bis DN/OD 125 der Baustoffklasse B 2 nach DIN 4102 für Hausabflussleitungen.

Das schallgedämmte Abwassersystem eignet sich für alle drucklosen Abwasserinstallationen nach DIN EN 12056 in Verbindung mit DIN 1986-100, auch für Gebäude mit erhöhten Schallschutzanforderungen.

Der Werkstoff PE-S2 und die Anwendungstechnik sind für auftretende Dauertemperatur von 60 °C ausgelegt. Kurzzeitige Spitzentemperaturen aus herkömmlichen Haushaltsapparaten sind zulässig.

Die Wärmeausdehnung beträgt 0,17 mm/(m*K), ca. 1 cm/m bei 50 °C. Die Wärmeleitfähigkeit beträgt 0,043 W/(m*K). Die Dichte des Materials beträgt 1.700 kg/m³ und ist daher sehr schallschluckend. Der zulässige Innendruck beträgt 1,5 bar bei 30°C Temperatur ohne mechanische Belastung.
dB20-Befestigungssystem. Alle Rohrschellen mit 8 mm Gummieinlage zum Schallschutz nach DIN 4109.

Die Rohrschellen, Verbinder und die Befestigungen sind in die Einheitspreise einzurechnen.Bei Durchdringungen von Decken und Wänden sind entsprechende Ummantelungen, Mineralwollschalen zur akustischen und brandschutztechnischen Trennung vom Bauwerk vorzusehen. Alle Wand-und Deckendurchführungen durch Außenwände, Dächer oder Freiflächen sind mit wasserdichten Rohrdurchführungen auszuführen. Die Rohrleitungen sind vor dem Verfüllen oder Verschließen von Wänden und Schächten nach DIN EN 12056 bzw. DIN 1986 abzudrücken.
Decken-und Wanddurchführungen sind gemäß Muster-Leitungsanlagen-Richtlinie (MLAR) und DIN 4109, neueste Fassung, auszuführen.

Die Herstellerrichtlinien sind zu beachten.
Es sind sämtliche Formstücke in allen Nennweiten und Reduzierungen sowie alle erforderlichen Verbindungsteile gemäß den Vorschriften des Herstellers und der DIN 1986 auszuführen. Alle Rohrschellen mit 8 mm Gummieinlage zum Schallschutz nach DIN 4109.

Bei Durchdringungen durch Decken und Wände sind entsprechend zugelassene Ummantelungen, Mineralwollschalen zur akustischen und brandschutztechnischen Trennung vom Bauwerk vorzusehen. Abschlüsse an Wänden sind dauerelastisch zu versiegeln.

Weiterhin ist in die Position folgendes Zubehör einzukalkulieren:
- dB20-Bogen aller Winkelgrade (88,5°, 70°, 45°, 30°, 15°)
- dB20-Abzweig aller Winkelgrade (45°, 70°, 88,5°)
- dB20-Übergangsstücke
- dB20-Reinigungsöffnung
- dB20-Verbinder
- dB20-Isolierschlauch in Deckenbereichen
- dB20-Rohrschott R90
- dB20-Enddeckel
- dB20-Anschlüsse für Grundleitungen aus KG Rohrtypen
Menge: 1,000 psch

##### 40.01.02 412.1 Wasseranlagen

**40.01.02.1 Edelstahlrohr Hauptsteigestränge u. Verteilleitungen**
Rohrleitungen aus nichtrostendem Stahl, Werkstoff-Nr. 1.4401 nach DIN 17 455 mit System-Prüfzeichen DVGWDW-8501 AT 2552 nach DVGW W541. Verbinden durch Pressfittings mit DVGW-Registrierung aus nichtrostendem Stahl, verlegen in Gebäuden und Zentralen einschl. Dichtungsmaterial. Einschließlich Rohrbefestigungen, körperschallgedämmt nach DIN 4109, mit geeigneten, bauaufsichtlich zugelassenen Dübeln. Die Übergangsformstücke von den Armaturen auf Edelstahlrohr sowie Stemmarbeiten für Anschlussleitungen und Nachstemmarbeiten von Aussparungen sind in die Rohrpreise mit einzukalkulieren. Während der Bauzeit sind die End- und Anschlussstücke mit Original-Enddeckeln zu sichern. Das Rohr ist einschl. Form- und Verbindungsstücke zu kalkulieren.

Liefern und montieren
Menge: 1,000 psch

**40.01.02.2 Mehrschichtverbundrohr Etagenleitungen**
Rohrleitungen für PWWH-Anlagen und Trinkwasserinstallationen vorrangig nach DIN 1988, aus formstabilen grauen PE-Xc/Al/PE-Xc Mehrschichtverbundrohren, diffusionsdicht, Verbindung mit Raxofix-Verbinder aus Rotguss, als druckverlustoptimiertes System, ohne O-Ring, mit SC-Contur und DVGW zertifizierter Prüfsicherheit DVGW-Reg.-Nr. DW-8501BU0124

Einschließlich Form- und Verbindungsstücken wie z.B. Bögen, T-Stücke, Winkel, Kupplungen, Übergangsstücke. Wandscheiben, etc.
Verschnitt und Befestigungsmaterial aus Rohrschellen in verzinkter Ausführung mit Schalldämmeinlage und Gewindestabbefestigung (keine Lochband- oder Klebebefestigung).

Bei Durchführungen durch Wände sind entsprechende Ummantelungen, Mineralwollschalen zur akustischen Trennung vom Bauwerk vorzusehen. Abschlüsse an Wänden sind dauerelastisch zu versiegeln.

Die Systemdämmung dieses Rohres ist für Kaltwasserleitungen mit 9 mm und WW Leitungen nach ENEV zu berücksichtigen. In Vormauerungen mit flächiger und im Bodenbereich mit exzentrischer Wärmedämmung. Inkl. aller Bogen, Abzweige, Befestigungspunkte, Armaturen etc. Inkl. Farbringen und Richtungspfeilen alle 2 m.

- Rohrschellen gedämmt die Stöße/Verbindungen sind dampfdiffusionsdicht herzustellen.

Liefern und montieren
Menge: 1,000 psch

##### 40.01.03 412.2 Frischwassererwärmung

**40.01.03.1 Warmwasserbereitung**
Die Warmwasseraufbereitung für die Küche und Waschbecken erfolgt ausschließlich über elektronische Durchlauferhitzer.
Für die Küche werden Durchlauferhitzer mit einer elektrischen Leistung von 7,5 kW und für die Handwaschbecken von 7,5 kW Leistung vorgesehen.
Menge: 1,000 psch

##### 40.01.04 412.3 Sanitärobjekte

**40.01.04.1 Qualitätsbeschreibung KG 410**
WC-Element
Duofix Element für WWC, 112 cm, mit UP-SPK 12 cm

Verwendungszweck
- für Trockenbau
- für Wand-WCs mit Anschlussmaßen nach
  DIN EN 33:2011-11
- für 1-Mengen-, 2-Mengen- oder Spül-Stopp-Spülung

Eigenschaften
- Montage- und Instandhaltungsarbeiten am UP-Spülkasten werkzeuglos
- ausgerüstet mit Leerrohr für Wasserzuleitung zum Anschluss Dusch-WCs

Technische Eigenschaften
- Berechnungsdurchfluss (l/s) 0.11 l/s
- Fließdruck (kPa) 10-1000 kPa
- Große Spülmenge Einstellbereich (l) 4.5 / 6 / 7.5 l
- Kleine Spülmenge Einstellbereich (l) 3-4 l
- Maximale Wassertemperatur (°C) 25 °C
- Mindestfließdruck für Berechnungsdurchfluss (kPa) 50 kPa
- Spülmenge Werkseinstellung (l) 6 und 3 l
- Breite:  50 cm
- Höhe:  112 cm
- Tiefe:  12 cm

zusätzlicher Lieferumfang
- Wasseranschluss R 1/2", MF-fähig, mit integriertem Eckventil und Handrad
- Bauschutz für Serviceöffnung
- 2 Schutzstopfen
- Anschlussset für WC, D 90 mm
- Anschlussbogen 90G aus PE-HD, D 90 mm
- Übergangsmuffe aus PE-HD, D 90 / 110 mm
- 2 Gewindestangen M12
- Befestigungsmaterial
inkl. aller weiteren benötigen Zubehörteile

Zubehör WC-Element mit Zubehör Hygiene-Spülfunktion
Rohbauset für WC-Steuerungen mit elektrischer Spülauslösung
Verwendungszweck
- zur UP-Montage

Eigenschaften
- Transformation der Netzspannung auf
  Kleinspannung 4,1 V DC

Technische Eigenschaften
- Nennspannung (V) 85-240 V AC
- Netzfrequenz (Hz) 50-60 Hz
- Schutzart IP20

zusätzlicher Lieferumfang
- Deckel für UP-Dose
- UP-Dose für Bohrloch D 76 mm
- Rohreinführung
- Netzteil
- Leerrohr Länge 1,7 m

WC-Betätigungsplatte
WC-Steuerung, Netz., Betätigungsplatte, berührungslos, 2-Mengen-Spülung weiß/mattchrom/mattchrom

Verwendungszweck
- zur berührungslosen Spülauslösung UP-Spülkästen 12 cm
- zum Auslösen einer 2-Mengen-Spülung
- für private und halböffentliche Bereiche

Eigenschaften
- automatische Spülauslösung
- berührungsloses Auslösen einer 1-Mengen- oder 2-Mengen-Spülung durch Annäherung mit der Hand
- Funktionen mit Service-Handy einstellbar und abfragbar

Technische Eigenschaften
- Betriebsspannung (V) 4.1 V DC
- Intervallspülung Einstellbereich (h) 1-168 h
- Intervallspülung Werkseinstellung (h) 24 h
- Intervallspülzeit Einstellbereich (s) 1-200 s
- Intervallspülzeit Werkseinstellung (s) 1 s
- Nennspannung (V) 85-240 V AC
- Netzfrequenz (Hz) 50-60 Hz
- Schutzart IP45
- Verweilzeit Einstellbereich (s) 1-60 s
- Verweilzeit Werkseinstellung (s) 7 s
- Breite:  24,6 cm
- Höhe:  16,4 cm
- Tiefe:  1,4 cm
- Werkstoffbezeichnung Kunststoff

zusätzlicher Lieferumfang
- Betätigungsplatte
- Befestigungsrahmen mit Infrarotsteuerung, vormontiert
- Schutzplatte
- Lagerbock mit Servomotor und Hebevorrichtung, vormontiert
- Drückerstange
- Befestigungsmaterial

WC-Betätigungsplatte
Betätigungsplatte für 2-Mengen-Spülung weiß matt
Verwendungszweck
- zur Spülauslösung UP-Spülkästen

Eigenschaften
- Betätigung von vorne
- Drückerstangen schallgedämmt, werkzeuglose Schnelleinstellung

Technische Eigenschaften
- Betätigungskraft (N) < 20 N
- Breite:  24,6 cm
- Höhe:  16,4 cm
- Tiefe:  1,5 cm
- Werkstoffbezeichnung Kunststoff

zusätzlicher Lieferumfang
- Befestigungsrahmen
- 2 Distanzbolzen
- 2 Drückerstangen

Urinal-Element
Element für Urinal 112-130 cm Universal
Verwendungszweck
- für Trockenbau

Eigenschaften
- Elementhöhe auf Urinal anpassbar, 112-130 cm
- Universelles UP-Gehäuse für Urinalsteuerungen
- Befestigung für Zulauf D 32 mm höhenverstellbar
- Befestigung für Anschlussbogen höhenverstellbar und schallgedämmt
- Urinalbefestigungen M8, breiten- und höhenverstellbar

Technische Eigenschaften
- Durchfluss bei 100 kPa mit Durchflussbegrenzer (l/s) 0.18 l/s
- Durchfluss bei 100 kPa ohne Durchflussbegr. (l/s) 0.3 l/s
- Fließdruck (kPa) 100-800 kPa
- Maximale Wassertemperatur (°C) 30 °C
- Maximaler Prüfdruck Luft / Inertgas (kPa) 300 kPa
- Maximaler Prüfdruck Wasser (kPa) 1600 kPa
- Breite:  50 cm
- Höhe:  112-130 cm
- Tiefe:  7,5 cm

zusätzlicher Lieferumfang
- Anschlusswinkel R 1/2"
- Bauschutz mit Deckel
- Verbindungsrohr zwischen Zulauf D 32 mm und Urinal,
  mit Dichtung auf Urinal
- Schutzstopfen
- Anschlussbogen aus PE-HD, D 63 / 50 mm
- Schutzkappe
- Dichtung D 57 / 50 mm
- Urinalgeruchsverschluss D 50 mm,
  mit Dichtung auf Urinal
- 2 Gewindestangen M8
- Befestigungsmaterial

Urinal-Betätigungsplatte
UR-Strg., mit elektronischer Spülausl., Netzbetrieb weiß/mattchrom
Verwendungszweck
- zur automatischen Spülauslösung von Urinalen

Eigenschaften
- Spülmenge über Drosselschraube des Rohbausets bis auf 0,5 l pro Spülung reduzierbar
- Intervallspülung einstellbar
- Dynamische Spülzeitanpassung
- Funktionen mit Service-Handy einstellbar und abfragbar
- Ventilschließfunktion bei Netzausfall

Technische Eigenschaften
- Berechnungsdurchfluss (l/s) 0.22 l/s
- Betriebsspannung (V) 4.5 V DC
- Durchfluss bei 100 kPa mit Durchflussbegrenzer (l/s) 0.18 l/s
- Durchfluss bei 100 kPa ohne Durchflussbegr. (l/s) 0.3 l/s
- Fließdruck (kPa) 100-800 kPa
- Intervallspülung Einstellbereich (h) 1-168 h
- Intervallspülung Werkseinstellung (h) 24 h
- Intervallspülzeit Einstellbereich (s) 3-180 s
- Intervallspülzeit Werkseinstellung (s) 5 s
- Leistungsaufnahme (W) < 0.5 W
- Maximale Wassertemperatur (°C) 30 °C
- Maximaler Prüfdruck Luft / Inertgas (kPa) 300 kPa
- Maximaler Prüfdruck Wasser (kPa) 1600 kPa
- Mindestfließdruck für Berechnungsdurchfluss (kPa) 100 kPa
- Nennspannung (V) 110-240 V AC
- Netzfrequenz (Hz) 50-60 Hz
- Relative Luftfeuchte (%) < 100 %
- Schutzart IP45
- Spülzeit Einstellbereich (s) 1-15 s
- Spülzeit Werkseinstellung (s) 7 s
- Verweilzeit Einstellbereich (s) 3-15 s
- Verweilzeit Werkseinstellung (s) 7 s
- Werkstoffbezeichnung Zinkdruckguss

zusätzlicher Lieferumfang
- Abdeckplatte Typ 10, mit IR-Fenster
- Infrarotsteuerung, vormontiert auf Befestigungsrahmen
- Magnetventil
- Netzteil
- Befestigungsmaterial
-

Waschtisch Element
Duofix Element für WT, 82-98 cm, Standarmatur

Verwendungszweck
- für Trockenbau

Eigenschaften
- Befestigungsabstand Waschtisch 5-38 cm
- Befestigung für Anschlussbogen höhenverstellbar und schallgedämmt

- Traverse Armatur höhen- und tiefenverstellbar

Technische Eigenschaften
- Breite:  50 cm
- Höhe:  82-98 cm
- Tiefe:  7,5 cm

zusätzlicher Lieferumfang
- 2 Anschlusswinkel Rp 1/2" / R 1/2",MF-fähig
- 2 Schalldämmunterlagen
- 2 Dämmhülsen
- Anschlussbogen aus PE-HD, D 50 mm
- Dichtung D 44 / 32 mm
- 2 Gewindestangen M10
- Befestigungsmaterial

Ausgussbecken Element
Duofix Element für Ausgussbecken 130 cm Wandarmatur AP

Verwendungszweck
- für Trockenbau

Eigenschaften
- Befestigung für Anschlussbogen
  höhenverstellbar und schallgedämmt
- Traverse Armatur höhen- und tiefenverstellbar

Technische Eigenschaften
- Breite:  50 cm
- Höhe:  130 cm
- Tiefe:  8,3 cm

zusätzlicher Lieferumfang
- 2 Anschlusswinkel Rp 1/2" / R 1/2",MF-fähig
- 2 Schalldämmunterlagen
- 2 Dämmhülsen
- Anschlussbogen aus PE-HD, D 50 /63 mm
- Dichtung D 57 / 50 mm
- Dichtung D 57 / 40 mm
- Befestigungsmaterial

Hygienespülung
Hygienespülung, mit DVGW-Konformitätsbescheinigung nach DVGW Arbeitsblatt W 540 AS-0605CN0262
Bestimmungsmäßiger Betrieb wird durch eine automatische Spülung sichergestellt.
Verhinderung von Stagnation.
Über die integrierte Steuereinheit werden feste Spülintervalle oder feste Spülzeitpunkte definiert.
Über vorgelagerte Sensorik - Temperatursensor oder Volumenstromsensor mit Temperatursensor - können Spülungen temperaturgeführt oder volumengeführt ausgelöst werden.
Betriebsart der Hygienespülung: Zeit
Auslösen des Spülvorgangs nach individuell festgelegtem Spülzeitpunkt und individuell festgelegter Spüldauer

Die Parametrisierung wird mit Hilfe einer App für Smartphone oder Tablet vorgenommen. Mit der Bluetooth-Verbindung werden die Einstellwerte und die Führungsgrößen an die Steuereinheit Hygienespülung übertragen. Die Hygienespülung speichert die Daten der Spülvorgänge. Spülbeginn und Spülende werden auf der Steuereinheit gespeichert und über die Bluetooth-Verbindung mit Smartphone oder Tablet ausgelesen.
Über die Sensorik wird zudem Temperatur und Spülvolumen aufgezeichnet.

Trinkwasseranschluss: R 1/2" MF-fähig
Abwasseranschluss: DN50
Betriebsdruck: max. 1,0 MPa (10 bar)
Betriebstemperatur: 0°C - 70°C
Mindestfließdruck: 500 hPa (500 mbar)
Durchflussmenge: 10 l/min; optional: 4,0 l/min

Nennspannung: 230 V
Netzfrequenz: 50 Hz
Betriebsspannung: 12 V DC

Für das ausgeschriebene Produkt liegt eine Haftungsübernahmevereinbarung zwischen dem Hersteller und dem ZVSHK bzw. dem BTGA vor.

Die Montage- und Einbauvorgaben des Herstellers sind einzuhalten.

Einstellen von automatischen Spülauslösungen
Gemäß den technischen Regeln der Trinkwasserinstallation (TRWI) ist der bestimmungsgemäße Betrieb der Trinkwasseranlage sicherzustellen. Daher sind die vorher ausgeschriebenen automatischen Spülauslösungen auf die entsprechenden Nutzungshäufigkeiten und die Entnahmemengen einzustellen.

Hygienespülung mit einem WA
und Volumenstrom d50, MF 1/2"

Verwendungszweck
- zum Verhindern von Stagnation in Trinkwasserleitungen
- zum Anschließen einer Kalt- oder Warmwasserleitung
- zur AP-Montage
- zur UP-Montage
- für Vorwandinstallationen

Eigenschaften
- Zulassung nach (DIN) EN 1717 / (DIN) EN 13077
- Rückstausensor eingebaut
- Schnittstelle Digital I/O und Schnittstelle RS485 zur Einbindung in Gebäudeleittechnik
- Armaturengruppe I nach EN ISO 3822-1
- Schallschutz nach DIN 4109
- Brandschutz nach I 30 bis I 90 und F 30 bis F 90

Technische Eigenschaften
- Betriebsspannung (V) 12 V DC
- Betriebstemperatur (°C) 0-70 °C
- Fließdruck (kPa) 50-1000 kPa
- Intervallspülung Werkseinstellung (h) 72 h
- Intervallspülzeit Werkseinstellung (s) 180 s
- Leistungsaufnahme (W) 7.2 W
- Leistungsaufnahme Standby (W) 1 W
- Schutzart IP45
- Spülleistung (l/min) 10 l/min
- Nennspannung / Netzfrequenz: 230 V / 50 Hz

zusätzlicher Lieferumfang
- Magnetventileinheit mit Sicherungsstift und Durchflussbegrenzer
- Volumenstromsensor mit Anschlusskabel
- Netzteil 230 V / 12 V / 50 Hz mit
  Ausgangskabel Länge 5 m
- Steuereinheit
- Rohbauset
- Bauschutz ablängbar
- Befestigungsmaterial

Zubehör Hygienespülung
Kabel für Schnittstelle RS485 zu Hygienespülung
Verwendungszweck
- zum Anschließen an die Gebäudeleittechnik (GLT)
- zum Anschließen an speicherprogrammierbare Steuerungen (SPS)

Eigenschaften
- Litzenkabel 3 x 0,25 mm²

Technische Eigenschaften
- Kabellänge (m) 5 m

zusätzlicher Lieferumfang
- Kabel für Schnittstelle RS485,dreipolig, mit Lüsterklemme
- Rohbauset für Hygienespülung

Hygienespülung Entnahmestellen
Verwendungszweck
- zum Verhindern von Stagnation in Trinkwasserleitungen
- zum Anschließen einer Kalt- oder Warmwasserleitung
- zur AP-Montage

Eigenschaften
- Intervallspülung, Spülintervall und Spülzeit einstellbar
- Nennweite der Versorgungsleitung maximal DN 20
- Batteriebetrieben
- Armaturengruppe I nach EN ISO 3822-1
- Zulassung nach (DIN) EN 1717 / (DIN) EN 13077

Technische Eigenschaften
- Batterietyp 6LR61 (9 V)
- Betriebsspannung (V) 9 V DC
- Betriebstemperatur (°C) 0-70 °C
- Fließdruck (kPa) 20-1000 kPa
- Intervallspülung Werkseinstellung (h) 24 h
- Maximale Spülzeit (min) 15 min
- Schutzart IPX4
- Spülleistung (l/min) 3 l/min
- Spülzeit Werkseinstellung (min) 2 min

zusätzlicher Lieferumfang
- 1 Alkali-Mangan-Batterie Typ E-Block 9 V
- 4 Befestigungsschrauben
- 4 Dübel
- 4 Unterlegscheiben

Strömungsteiler
Strömungsteiler-Gruppe -dynamisch-, zur AP- und UP-Montage je nach Erfordernis, verhindert Stagnation in Ringleitungsinstallationen durch Zwangsdurchströmung bei nachgeschalteten Entnahmen, einsetzbar in Trinkwasser kalt (PWC) und Trinkwasser warm (PWH),
Strömungsteiler nach dem Venturi-Prinzip, einschließlich dynamischer Kartusche, mit Nasszellenzu- und Nasszellenrückleitung, mediumberührte Metallteile aus entzinkungsfreiem und korrosionsbeständigem Rotguss, beständig gegen aggressives Wasser,
Strömungsteiler-Durchgang mit Innengewinde, Nasszellenzuleitung mit Innengewinde, Nasszellenrückleitung mit Innengewinde, wartungsfrei, totraumfrei, inkl. VAV Vollstrom-Absperrventile mit Innengewinde, Figur 385 00, wartungsfreie EPDM-Spindelabdichtung, herausnehmbares Innenoberteil TOP-ENTRY, mit EPDM Dichtungskörper und Rotguss-Schließkörper, inkl. Dämmschale, Ventil(e) mit DVGW-Zulassung, WRAS-Zulassung, nach DVGW-Arbeitsblatt W 570, nach UBA-Bewertungsgrundlage, bis DN 32 Schallschutzzulassung nach DIN EN ISO 3822 Klasse 1, Dämmschalen Baustoffklasse B1 nach DIN 4102, DIN EN 13828, Druckstufe PN 16, max. Betriebstemperatur 90 °C

inkl. aller weiteren benötigen Zubehörteile

Frostsichere Außenarmatur, mit Steckschlüssel
Frostsichere Außenarmatur, mit Steckschlüssel, Bausatzausführung, Figur 574 03, Bausatzausführung, geeignet für die Rohbauinstallation und für die nachträgliche Installation bei bereits fertiggestellter Außenwand, im geschlossenen Zustand mediumberührte Metallteile aus entzinkungsfreiem und korrosionsbeständigem Rotguss, beständig gegen aggressives Wasser, universelle Baulänge für alle gängigen Einbautiefen, Innenoberteil für schnellen Öffnungsvorgang (zwei Umdrehungen), hohe Auslaufleistung 40 l/min (1 bar), Kegel mit innenliegender RV-Feder, EPDM-Sitzdichtung, verlängerbar durch optional erhältliches Verlängerungsset, mit Funktionsbelüfter zur automatischen Entleerung, integrierter RV und Rohrbelüfter als Sicherungskombination HD, Eingang Rohraußengewinde, mit Steckschlüsseloberteil, totraumfrei, inkl. Verdrehschutzmanschette, inkl. Schlauchkupplung für gängige Stecksysteme, DVGW-Zulassung, ÖVGW-Zulassung, SVGW-Zulassung, KIWA-Zulassung, BELGAQUA-Zulassung, VA-Zulassung, Kunststoffteile mit KTW- und W 270-Zulassung, nach UBA-Bewertungsgrundlage, Schallschutzzulassung nach DIN EN ISO 3822 Klasse 1, DIN EN 1717, min.
Einbautiefe 150 mm, max. Einbautiefe 415 mm,
Druckstufe PN 16, max. Betriebstemperatur 90 °C

inkl. aller weiteren benötigen Zubehörteile

WC-Anlage
Wand-WC Tiefspüler Rimfree, weiß, mit WC-Sitz mit Absenkautomatik

Verwendungszweck
- für Druckspüler
- für UP-Spülkästen Eigenschaften
- Tiefspül-WC
- Wandhängend
- Rimfree
- Typ 1, Vollmenge 6 / 5 l, nach EN 997
- Bodenfreiheit 7 cm
- für 4,5 l Spülbetrieb geeignet
- 10 Jahre Nachkaufgarantie

Technische Eigenschaften
- Werkstoff Sanitärkeramik
- Breite:  35,5 cm
- Höhe:  34,5 cm
- Tiefe:  54,0 cm

UP-Spülkasten mit 2 Mengen Auswahl
1 UP Spülkasten pro WC mit Hygienespülung
inkl. aller weiteren benötigen Zubehörteile

Urinalanlage
Urinal, Zulauf von hinten Abgang nach hinten, weiß

Verwendungszweck
- für Urinalinstallationen mit Zulauf von hinten und Abgang nach hinten
- zum Betrieb mit automatischer, wassersparender Spülung

Eigenschaften
- wandhängend
- mit Spülrand
- verdeckte Befestigung
- Geruchsverschluss verdeckt
- Kerafix Befestigungssystem
- zugelassen für Wassersparendes 0,5 Liter Spülvolumen
- Reinigungsfreundlich durch komplett geschlossene Seitenflächen

Technische Eigenschaften
- Werkstoff Sanitärkeramik
- Breite:  32,5 cm
- Höhe:  58,0 cm
- Tiefe:  30,0 cm
- Zulauf hinten
- Abgang nach hinten

inkl. aller weiteren benötigen Zubehörteile

Waschtischanlage
Waschtisch, 60 x 48 cm m. Hl., m. Ül., weiß

Eigenschaften
- unterbaufähig
- reinigungsoptimiert durch nach innen geneigte Beckenrandgestaltung
- Abgesenkte Hahnlochbank mit hygienischer, reinigungsfreundlicher Aufkantung zur Wand
- zügiger Spritzwasserrücklauf durch leicht geneigte Ablagefläche

Technische Eigenschaften
- Hahnloch mittig
- Überlauf sichtbar
- Werkstoff Sanitärkeramik
- Breite:  60,0 cm
- Höhe:  19,5 cm
- Tiefe:  48,0 cm

Waschtischbatterie
Infrarot-Elektronik für Waschtisch DN 15 mit Mischung und variabel einstellbarem Temperaturbegrenzer
mit Infrarot-Sensor für bidirektionale Kommunikation
mit Steckertrafo 100-230 V AC, 50-60 Hz, 6 V DC
5,7 l/min Mousseur flexible Anschlussschläuche
Rückflussverhinderer, Schmutzfangsiebe
Magnetventil Schnell-Montage-System
7 voreingestellte Programme
automatische Spülung, thermische Desinfektion, Reinigungsmodus
zusätzliche Funktionen und Einstellungen mit Fernbedienung
36 407 CE-Zeichen
Armaturengruppe I nach DIN 4109
Schutzart Armatur IP 59K
inkl. aller weiteren benötigen Zubehörteile

Kleindurchlauferhitzer
elektronisch geregelt / elektronisch gesteuert,
Anschlussleistung 6,5 kW, 400 V
inkl. aller weiteren benötigen Zubehörteile

Geruch- und Rauchstopp
Geruch- und Rauchstopp aus Gummi verhindert das Eindringen von unangenehmen Gerüchen und Rauch selbst in trockenen Umgebungen. Passend für:
Geruchsverschluss 5128.10.55,
Brandschutzsets DN 50/DN 70/DN 100
Ablaufleistung 0,3 l/s
Gewicht 0,1 kg
Artikelnr.: 5128.10.75

PumpenstationAbwasserhebeanlage
Einzelpumpstation nach DIN EN 12050-1
zum Einbau ins Erdreich, Abdeckung Kl. B 125
Gesamteinbautiefe Grundschacht: 1950 mm
Auftriebssicher gegen Grundwasserstand bis 0,675 m
ab Gelände-OK (GOK) ohne zusätzliche bauseitige Betonmaßnahmen, optional erhältlich Fuß für Auftriebssicherheit komplett bis Gelände-OK (GOK),
Kunststoffschacht aus Polyethylen, mit weitestgehend ablagerungsfreien Schachtboden, Nenndurchmesser ca. 1050 mm, Zuläufe per Forsheda-Dichtung für KG-Rohr mit Außendurchmesser 110 mm bzw. 160 mm,
mit 2 x Zulauf DN 150, Maß von Gelände-OK (GOK) bis Mitte Zulauf 1125 mm, Anordnung bei 1:30 und 4:30 Uhr, mit 2x Zulauf DN100, Maß von Gelände-OK (GOK) bis Mitte Zulauf 1125 mm, Anordnung bei 3:00 und 9:00 Uhr mit 2 x Anschlussstutzen DN 100 (für KG-Rohr mit Außendurchmesser 110 mm) für Kabelleerrohr/Entlüftung
Anordnung bei 6:00 Uhr und 12:00 Uhr, Maß von Gelände-OK (GOK) bis Mitte Anschlussstutzen 470 mm, Gesamtvolumen 900 Liter, Nutzvolumen ca. 270 Liter je nach Pumpentyp

Einbauteile
Traverse aus Grauguss pulverbeschichtet zur Aufnahme von zwei Tauchmotorpumpen, mit Überwasserkupplungs-Automatik,
Anschluss Muffe R1 1/2" für Spülanschluss (Zubehör),
Kugelhahn G 2", mit zwei integrierten Kugelrückschlagventilen, PE-HD Druckleitungsanschluss DN 50 (DA 63mm) mit Spitzende, Maß von Gelände-OK (GOK) bis Mitte Druckleitung 850 mm, Anordnung bei 9:00 Uhr, mit SAKU Abdeckung Kl. B 125, LW 600 nach DIN EN 124, ohne Entlüftung inkl. 2 x Bedienungsschlüssel
Gewicht: ca. 165 kg
Schwerstes Einzelteil: ca. 108 kg
- 2 x Pumpe
- 1 x Schaltgerät mit Staudruckglocke

Abwassertauchpumpe für die Förderung von fäkalienfreien Abwasser Klar-/Schmutzwasser-Tauchpumpe
für fäkalienfreies Abwasser, Gehäuse aus GG, Freistromrad
Drehstrom-Ausführung mit 10 m Kabel H07RN-F, freie Kabelenden, Kabelverlängerung ist ggf. bauseits durchzuführen, mit Freistromrad
Leistung: P1= 0,7 kW, P2= 0,55 kW
Spannung: 400 V, 50 Hz
Drehzahl: 2900 U/min
Schutzart IP 68
mit Motorschutz
Korngröße 40 mm
Betriebsart: S3
Abdichtung:
motorseitig durch Gleitringdichtung im Ölbad laufend
mediumseitig Wellendichtring Druckleitungsanschluss DN 50
Innengewinde R 2", vertikal mit 1 Druckanschlusseinheit aus Edelstahl R 2" (Ausführung 1.4541) bestehend aus:
Druckanschluss R 2" (1.4541) Gleitklaue R 2" (GG pulverbeschichtet) mit Dichtring (NBR) und 2m angebauter Kette (1.4404) mit Schäkel
Gewicht ca. 22 kg
Schaltgerät für Pumpen bis 5,5 kW
Die Pumpensteuerung wird zur Niveauregulierung von Flüssigkeitsständen eingesetzt. Der Füllstand wird wahlweise über Staudruck, Lufteinperlung, externen Sensor (4-20 mA) oder Schwimmerschalter ermittelt. Das Motorschütz steuert direkt zwei Pumpen bis max. 5,5 kW Leistung an. Weiterhin stehen 5 Relaiskontakte zur Ausgabe von Störmeldungen zur Verfügung.

Die Bedienung u. Einstellung ist sehr einfach.
Alle Werte können auf dem LC-Display abgefragt werden.
LEDs signalisieren Betriebszustände und Störmeldungen.
Es stehen Taster für die Hand 0-Auto Funktion zur Verfügung.
- LCD Klartext Anzeige
- Hand 0 Auto Funktion
- Quittierungstaster
- Zwangseinschaltung der Pumpe

- interner akustischer Alarm (ca. 85 dB)
- Hochwasseralarm potentialfrei
- Betriebsstundenzähler
- hohe Störfestigkeit
- thermische u. elektrische Überwachung der Pumpe
- Pumpenabschaltung über Ausschaltpunkt u. Nachlauf
- elektronische Überwachung des Motorstroms
- variabler Staffelanlauf (Einschaltverzögerung)
- Sammelstörmeldung potentialfrei u. potential gebunden
- Speicher Anzahl Pumpenstarts
- Amperemeter
- einfache Bedienung
- Service Mode
- Niveauerfassung wahlweise durch internen Druckwandler, externe 4-20 mA Sonde oder Schwimmerschalter
- Messbereich der externen 4-20 mA Niveausonde über das Menü im Bereich von 0-12,5 m wählbar
- im Handbetrieb schalten die Pumpen nach 2 Minuten Laufzeit automatisch ab
- Anbindung an Fernwirksysteme über digitale u. analoge Ein- u. Ausgänge
- alle Einstellungen u. Störmeldungen bleiben nach Stromausfall erhalten
- Reserveeingänge für Fernwirkmodul, Zeitschaltuhr oder sonstiges
- Drehfeld- und Phasenausfallkontrolle (über das Menü zu aktivieren)
- Laufzeitüberwachung
- Eingang für Schwimmerschalter Trockenlaufschutz
- Analogausgänge 0-10 V und 4-20 mA
- Fehlerspeicher
- vorm mit Phasenwender
- Gehäusegröße BxHxT: 320 x 300 x 120 mm
- Betriebsspannung: 400 V
- Frequenz: 50/60 Hz
- Steuerspannung: 230 V/AC/50/Hz
- Leistungsaufnahme im Ruhebetrieb: max. 10 VA
- Temperaturbereich: -20 bis + 60 °C
- Schutzart IP 54

Menüsprache frei wählbar: deutsch, englisch, polnisch, tschechisch, italienisch, französisch, niederländisch, spanisch, portugiesisch

Bestehend aus:
Schaltgerät Duo, steckerfertig mit 1,5 m
Anschlusskabel u. CEE 32-Stecker (kann ggf. auf CEE16-Stecker umgerüstet werden)
20 m pneumatischer Steuerleitung 10 x 1,5 mm
Staudruckglocke
Kabeldurchführung
Einbau- und Bedienungsanleitung
Schaltgerät an trockener wettergeschützter Stelle montieren
Gewicht: 4,2 kg
Menge: 1,000 psch

##### 40.01.05 419 Sonstiges

**40.01.05.1 Durchspülen / Desinfizieren/ Beproben**
Durchspülen / Desinfizieren/ Beproben
des gesamten Rohrnetzes nach DIN 1988 vor Einbau der Pumpen, Ventile und Regelorgane sowie Abdrücken der gesamten Anlage nach Fertigstellung, mit 6 bar Überdruck über 48 Stunden. Über die Druckprobe ist ein entsprechendes Protokoll zu führen und im Rahmen der Dokumentation an den Bauherrn zu übergeben.

Nach Fertigstellung der Rohmontage sind die Leitungen durchzuspülen und zu desinfizieren. Dabei ist folgende Methode zu verwenden:

- Die Rohre sind gründlich mit Wasser aus einer bestehenden Wasserversorgungsanlage zu spülen.
- Die Rohre sind mit Wasser, das einen Mindestgehalt von 10 g/cbm freiem Restchlor ausweisen soll, zu füllen. Während der Auffüllung mit der Chlorwassermischung sollen alle Zapfstellen der Rohrnetze zeitweise geöffnet werden, bis die Lösung voll austritt.
- Das überchlorierte Wasser ist über 6 Stunden im geschlossenen Rohrsystem zu halten. Ein Rückfließen des überchlorierten Wassers in die Hauptleitung oder eine Entnahme ist zu verhindern.
- Das überchlorierte Wasser wird aus den Rohren gespült und mit Wasser aus der bestehenden Wasserversorgungsleitung gründlich gespült.
- nach sorgfältiger Ausspülung der Chlorlösung sind durch eine autorisierte Untersuchungsanstalt Wasserproben für eine bakteriologische Untersuchung zu entnehmen.
Menge: 1,000 psch

**40.01.05.2 Revisionunterlagen**
Folgende Unterlagen sind spätestens 14 Tage vor der Abnahme durch den AN mangelfrei zu übergeben:
- Beschreibung der Anlage
- Abpressbescheinigungen,
- TÜV-Papiere,
- Bedienungsvorschriften und -anweisungen
  jeweils 3-fach in Papierform, 2-fach als CD-ROM, Plot-Datei und als DWG-Datei, mit Firmenstempel und rechtsverbindlicher Unterschrift versehen.

Darin müssen auch Angaben über die zweckmäßige Betriebsweise, z. B. im Hinblick auf die Vermeidung von Bau- und Frostschäden, usw., enthalten sein.
Ein Symbol-Schaltplan ist mit Kurzbetriebsanweisung auf Holz oder gleichwertigem Material aufzuziehen und mit abwaschbarer Folie (zum Beispiel: Mipofolie) zum Aushang in den Betriebsräumen zu liefern.

In den Fällen, in denen Betriebsanweisungen auf Folie oder ähnlichem zum Aushang in den Betriebsräumen geliefert werden, sind zwei Exemplare dieser Unterlagen in Form von Fotokopien oder Abschriften zur Verfügung zu stellen.

Niederschriften über sämtliche durchgeführten Druckproben, Messprotokolle für alle Stromkreise nach Wirksamkeit der Schutzmaßnahme und Isolationswiderstand, Abnahmen, Einweisungen, Prüfungen und Besichtigungen, einschließlich der vorhandenen Prüf- und Abnahmeergebnisse der Bauleitung, sowie die erforderlichen Nachweise über Material- und Gerätelieferungen sind zur Verfügung zu stellen. Desgleichen sind behördliche Genehmigungs-, Melde-und Erlaubnisunterlagen beizufügen.

Wartungsplan (3-fach) für die gelieferten Geräte und Einrichtungen. Er soll zweckmäßigerweise nach zeit- und durchsatzabhängigen Pflegemaßnahmen gegliedert sein und genau Auskunft darüber geben, welche Wartungsarbeiten wann und wo mit welchen Mitteln (Schmiermittel, Filterreinigungsmittel, Chemikalien, Hilfs- und Reinigungsgeräte, usw.) durchzuführen sind.

Bestands- und Revisionspläne, und zwar:
3 Sätze als Schwarzpausen, farbig,
nach den in der Fachliteratur enthaltenen Vorschlägen angelegt, nach DIN-A gefaltet und satzweise nach Blattnummern geordnet, in je einem mit Inhaltsverzeichnis und Aufschrift versehenen Ordner.
Weiterhin sind zwei oder mehrere CD-ROM als Plot-Datei und DWG-Datei mit allen Bestandszeichnungen zu liefern.
Die Revisionsunterlagen müssen alle tatsächlich am fertigen Werk vorhandenen Anlagenmerkmale enthalten, wie z.B. sämtliche Leistungsangaben der Geräte wie Fördermenge, Förderhöhe, Durchflusswiderstand, Stromleistung, Stromspannung, Luftmengen, Pressungen, Dämmstoffe, Rohrwerkstoffe, etc.
Anschlussnennweiten für Pumpen, Absperrorgane, Sicherheits- und Überwachungsarmaturen, Mess- und Kontrollgeräte, usw.
Leitungsführung mit Angaben der Dimensionen und Lage der Festpunkte und Gleitlager.

Soweit es sich um Schnitte und Grundrisse handelt, sind die Einzeichnungen in die endgültigen und der Ausführung tatsächlich entsprechenden Baubestandspläne vorzunehmen.
Bei verborgen eingebauten Anlagenteilen ist ein besonderer Hinweis über die genaue Lage und Zugänglichkeit zu machen.
Die Blattgrößen sollen der DIN-A-Reihe entsprechen. Bei der Wahl von Sinnbildern für Geräte und Armaturen sind die einschlägigen Normen und Richtlinien einzuhalten.

Alle Bestandspläne sind mit deutlicher Aufschrift "Bestandsplan", einer eindeutigen Bezeichnung, dem Firmenstempel, der rechtsverbindlichen Unterschrift und dem Datum zu versehen.
Mit der Unterschrift wird bestätigt, dass die Darstellung auf den Plänen der wirklichen Ausführung entspricht.
Das komplette Schaltschema in Form eines Systemschaltbildes für die gesamten Anlagen, aus welchem das Zusammenwirken der Anlagenteile sowie die Funktion ersichtlich ist.
Das Schema ist zusätzlich mit Kurzbetriebsanweisung auf Holz oder gleichwertigem Material aufzuziehen und mit abwaschbarer Folie (z. B.) Mipofolie zu liefern und in den Betriebsräumen zu montieren.

Eine komplette Betriebsanweisung, aus der folgende Angaben detailliert zu entnehmen sind:
Die Arbeitsfolge bei In- bzw. Außerbetriebnahme, bei Störungen sowie evtl. erforderlichen Maßnahmen zur Sicherung der Anlage (z. B. Entleeren von Rohrleitungen im Winter, etc.).
Ausführliches Material über sämtliche Anlagenteile, welche einer ständigen Wartung bedürfen bzw. die stromseitig angeschlossen sind; ferner soll darin eine Aufstellung enthalten sein, die die genauen Firmen- und Vertreteranschriften und deren zuständige Kundendienste (jeweils mit Telefonnummer) für sämtliche Geräte- und Armaturenhersteller aufführt.
Die kompletten zur Verfügung gestellten Berechnungsunterlagen bzw. die vom AN im Zuge des Baufortschrittes ergänzten Berechnungsunterlagen in 3-facher Ausfertigung über, z.B.:
- Heizlast- und Rohrnetzberechnung
- Aufhängungen in Sonderkonstruktionen
- Festpunkte
- Pumpenauslegung
- Geräte und Anlagenteile
- Luftkanalberechnungen
- Ventilatorauslegung

erstellen, einschl. aller erforderlichen Zeichnungs- und Berechnungsunterlagen, Mess- und Prüfprotokolle,
Funktionsbeschreibungen, Auflistung von technischen Daten und Katalogblättern, Unterlagen in 2-facher Ausfertigung davon 1-fach farbig angelegt für den Eigentümer, Revisionszeichnungen auf Datenträger als DXF-Datei
Menge: 1,000 psch

**40.01.05.3 Abnahme / Inbetriebnahme / Revisionsunterlagen**
Die Kosten für Abnahmen, Inbetriebnahmen, Testbetriebe, Funktionsprüfungen, Leistungsmessungen und Mängelbeseitigungen sind in den jeweiligen Gewerkekosten enthalten und entsprechend einzukalkulieren.

Besonderes Augenmerk wird auf eine vollumfängliche Einweisung des späteren Betreibers der Anlagen gelegt.

- Sanitäranlagen gem. KG 410

Die vollumfänglichen Einweisungen sind vor den Abnahmen durchzuführen und haben sowohl im Beisein des GU Projektleiters, als auch der beauftragten Fachfirmen zu erfolgen. Die Teilnehmeranzahl auf Seiten des Bauherrn wird vom Bauherrn festgelegt.

Die vollumfänglichen Einweisungen sind vom GU zu protokollieren und nach erfolgreicher Einweisung vom Bauherrn als Leistungserfüllung gegenüber dem GU zu unterschreiben.

Bestands- und Revisionsunterlagen
Die Kosten für die Erstellung umfangreicher Revisionsunterlagen zur Bestandsdokumentation einschl. Wartungsanweisungen sind in den jeweiligen Gewerkekosten enthalten und entsprechend einzukalkulieren.

Es ist vom GU eine einheitliche Dokumentation über alle Gewerke mit gleicher Ordnerstruktur und Gliederung der jeweiligen Ordner zu übergeben. Für jedes Gewerk ist ein eigener Ordner oder ggf. bei Bedarf mehrere Ordner anzulegen. Es ist über alle Gewerke ein übergreifendes Inhaltsverzeichnis vom GU zu erstellen. Diese Gliederungsstruktur ist mit ausreichendem Vorlauf dem AG zur Freigabe vorzulegen. Alle Ordner sind gleich aussehend mit gleichem Rückenschild und einer eindeutigen Beschriftung des befindlichen Inhalts aufzubauen.

Die Dokumentation enthält alle notwendigen Betriebsunterlagen, dazu gehören auch die Bestands- und Revisionspläne. Diese Unterlagen müssen vom Fachingenieur bzw. von der Bauleitung des GUs geprüft und freigegeben werden. Dies gilt auch für Beschriftungen der Ordner.

Anfertigung aller Bestands- und Revisionspläne, wenn nicht anders vereinbart, 3-fach und 1-fach auf Datenträger (z.B. DVD) sowie Aushändigung der Bedienungsunterlagen und -vorschriften für Betrieb, Unterhalt und Wartung aller technischen Anlagen und sonstigen wartungsbedürftigen Gebäudeteile.

In den jeweiligen Gewerkebeschreibungen dieser FLB können zusätzliche Anforderungen an den Inhalt der Gewerkedokumentation formuliert sein.

Diese sind entsprechend ergänzend zu berücksichtigen.
Menge: 1,000 psch

#### 40.02 420 Wärmeversorgungsanlagen

*Hinweis: Technische Vorbemerkungen Heizungsinstallationen*
Die Beheizung der Containeranlage erfolgt über ein Klimagerät mit Außeneinheit als 2-Leitersystem für den abwechselnden Kühl- oder Heizbetrieb.
An das Außengerät können bis zu 50 Inneneinheiten angeschlossen werden.

s. Gewerk 03 Titel 01 Teilklimaanlage 03 431

#### 40.03 430 Raumlufttechniusche Anlagen

##### 40.03.01 431 Lüftungsanlagen

**40.03.01.1 WC**
Die Entlüftung der WC erfolgt mit Einzelraumlüfter die über Feuchtesensor und Präsenzmelder geschaltet werden. Die Lüfter müssen eine einstellbare Nachlauffunktion besitzen.
Die Zuluft erfolgt über eine Nachströmung über Türunterschnitte.
Menge: 1,000 psch

##### 40.03.02 432 Teilklimaanlagen

**40.03.02.1 Klimageräte Heizen / Kühlen**
Außeneinheit
Gehäuse und Rahmen bestehen aus stabilen verzinkten Stahlblechen mit einer zusätzlichen witterungsbeständigen
Polyester-Einbrennlackierung und innenliegender Schalldämmung. Großflächige abnehmbare Verkleidungselemente.

Wärmetauscher
Hochleistungswärmetauscher, als Verdampfer/ Verflüssiger, aus Kupferrohr mit aufgepreßten Aluminiumlamellen gefertigt. L- förmig angeordnet.
Ventilator zwei direktgetriebe DC Axialventilatoren
aus Kunststoff, drehzahlgeregelt, statisch und dynamisch ausgewuchtet mit horizontalem Berührungsschutzgitter.
Wettergeschützter Antriebsmotor, wartungsfrei mit thermischem
Überlastschutz ausgerüstet. Der Ventilatormotor wird automatisch bei sinkender Außentemperatur in den LOW
NOISE Betrieb gesetzt wodurch eine Schallreduzierung von 2db(A) erreicht wird.

Kompressor
Der sauggasgekühlter, DC Scrollverdichter ist 3-phasig drehzahlgeregelt über Invertertechnologie und erreicht die
Europanorm EN61000-3-2 Klasse A. Durch den Einsatz von Neodymium-Magneten wurde eine Drehmomenterhöhung erreicht und Reibungsverluste konnten minimiert werden. Steigerung der Leistungszahl um bis zu 70% gegenüber eines
konventionellen nicht invertergeregelten Verdichters. Puls-Weiten-Modulation für eine optimale Sinus Charakteristik.
Vibrationsarm auf Schwingungsdämpfern montiert und leise laufend, mit hohem Wirkungsgrad, Motorschutz gegen Überströme und thermische Überlastung, standardmäßig mit Schalldämmung ausgestattet. Ölaufwärmschaltung für leichten Anlauf und zur Vermeidung der Ansammlung flüssigen Kältemittels im Kältemaschinenöl. Saugseitig durch einen großzügig bemessenen Flüssigkeitsabscheider vor Flüssigkeitsschlägen geschützt.
Kältekreislauf mit Filtern, Sammler, Ölabscheider, 4- Wege-Umschaltventil Kühlen/Heizen und Service-/ Füllanschlüssen mit absperrbaren Ventilen. Der Kältekreislauf ist getrocknet, evakuiert und mit einer Kältemaschinenölfüllung
für die maximale Leitungslänge versehen. Zukunftsweisender 2-Phasen-Niederdruck- Kältekreislauf, mit Sicherheitskältemittel für 50m einfache Rohrlänge vorgefüllt. Zusätzlicher
Flüssigkeitsunterkühler gestattet handelsübliche T-Stücke bei der Montage. Steuerung komplett nach den gängigen Vorschriften verdrahtet und mit einer Klemmleiste für Netzeinspeisung, Klemmen für die M-Net Datenbus Verbindung zu den Innenteilen und weiteren Aussengeräten. Leistungsorgane für den Verdichter- und Verflüssigermotor.
Verflüssigungsdruckregelung im Kühlbetrieb bis -15°C Außentemperatur (bei windgeschützter Aufstellung). Inverter mit Puls- Weiten Modulierung. Sicherheitskette bestehend aus einem Hochdruck- und Niederdruckschalter, Überhitzungsschutz, Überstromschutz und Drehfeldüberwachung. Alle Funktionen werden über einen Mikroprozessor überwacht und gesteuert. Bedarfsgerechte Leistungsregelung je nach Anforderung der Innenteile über Drehzahlregelung des Scroll Verdichters. Überwachung der Ölmengen im Ölabscheider und automatische intelligente Rückführung von Kältemittelöl aus dem System nach Bedarf. Keine Intervallweise Ölrückführung. Alle aktuellen Betriebszustände werden angezeigt. Fehlerdiagnosesystem mit >40 Fehleranzeigemöglichkeiten der Störungen in den Innen- und Außenteilen. Speicherung der letzten 10 Störungen. Abfragen von aktuellen Betriebsdaten über DIP-Schalter und Anzeige dieser Werte auf einem 4-stelligen LCD-Display
wie:
eingestellte Adressen der Innenteile momentane Betriebsfunktion der Innenteile Temperaturen aller Fühler in den Innenteilen und im Außenteil Stromaufnahme Kältemitteldrücke, Hoch- und Niederdruck Heißgastemperatur Saugastemperatur
Außentemperatur
Einstelldaten der elektronischen Einspritzventile
Verdichter-Betriebsfrequenz
Drehzahl der geregelten Verflüssigerventilatoren
Verdichterlaufzeit
Anlagendaten können über das optionale Maintenance Tool über einen PC ausgelesen, aufgezeichnet und
ausgewertet werden.
Anschluss an ein externes GLT/BMS System über LON-Bus / BACnet / ModBus / EIB / KNX mit optionalen Schnittstellen
möglich.
Externe Ein und Ausgänge über optionale Stecker PAC-SA88HA-E und PAC-SE55RA-E standardmäßig vorhanden.
Zwangsweises Umschalten HEIZEN KÜHLEN
Verdichter EIN AUS
Betriebsmeldung
Störmeldung
Replace Technologie
Einfacher Austausch von bestehenden R22 systemem ohne Rohrleitungstausch möglich.
Zusatz
Gefertigt nach ISO9001, CE Prüfzeichen, Probelauf unter Betriebsbedingungen im Werk.
Technische Daten
Kälteleistung:  12,5kW
Leistungsaufnahme:  2,79kW
Betriebsstrom :  5,28A
EER:  4,48
SEER:  6,55
Heizleistung:  14,0kW
Leistungsaufnahme:  3,04kW
Betriebsstrom:  5,81kW
COP:  4,61
SCOP:  4,64
Luftvolumenstrom:  6600m³/h

Schalldruckpegel in 1m Abstand (Freifeld)
Kühlen:  49dB(A)
Heizen:  51dB(A)
Spannung/Frequenz:  380-415V/3Ph/50Hz
Kältemittel:  410A
Kältemittelmenge:  4,8kg
Anschluss City Multi-Innengeräte:
max. Rohrleitungslänge gesamt:  300m
max.Höhendifferenz:  50m (Dachaufstellung)
  40m (Bodenaufstellung)
Anschluss M-Serie-Innengeräte:
max. Rohrleitungslänge mit Branch Box: 150m
max. Höhendifferenz:  12m (Innengeräte)
  15m (Verteiler)
Kältetechnische Anschlüsse:
Flüssigkeitsleitung:  10mm
Saugleitung:  16mm
Geräteabmessungen
Tiefe:  3  30+30mm
Breite:  1050mm
Höhe:  1338mm
Gerätegewicht:  125kg
Anschließbare Innengeräte:
Menge/Typ:  1-9/15-125
Einsatzbereich
Kühlen (Grad C):  -5 bis +46
Heizen (Grad C):  -20 bis +15
Nennleistungsbedingungen Kühlbetrieb
Innentemperatur (Grad C):  27/19 (TK/FK)
Außentemperatur (Grad C):  35/24 (TK/FK)
Nennleistungsbedingungen
Wärmepumpenbetrieb
Innentemperatur (Grad C):  20 (TK)
Außentemperatur (Grad C):  7/6 (TK/FK)

Das vor beschriebene Ausseneinheit wird auf dem Dach positioniert. Zur Aufstellung auf dem Dach müssen alle notwendigen statischen Berechnungen und die dafür vorzusehenden Unterkonstruktionen berücksichtigt und einkalkuliert werden.

Inneneinheit geeignet für den Anschluss an eine Inverter-Außeneinheit

Gehäuse
Das Gehäuse besteht aus Kunststoff mit einer hochwertigen Oberfläche in Reinweiß. Modernes Design mit geschlossenem Frontpaneel. Sämtliche Gehäuseteile sind abnehmbar. Einfache Montage mit Montageplatte in die das Gerät eingehängt wird.
Luftansaugung über ein großflächiges Gitter.
Zur Filterentnahme herausklappbar.
Filter aus Nylon, regenerierbar.

Luftauslass
nach vorn, vertikal über Luftleitlamellen motorbetrieben. Der Luftauslass lässt sich in die horizontale Position bringen und ermöglicht so eine zugfreie Lufteinbringung. Die horizontale Luftverteilung kann manuell nach links und/oder rechts eingestellt werden.

Wärmetauscher
Hochleistungswärmetauscher, als Verdampfer/Verflüssiger, aus Kupferrohr mit aufgepressten Aluminiumlamellen gefertigt mit Bördelanschlüssen. Kältesystem getrocknet, evakuiert und mit Schutzgas gefüllt. Kondensatwanne gegen Schwitzwasser gedämmt.

Ventilator
mit extrem leise laufendem direkt angetriebenen Querstromgebläse 4-stufig umschaltbar, dynamisch ausgewuchtet und schwingungsgedämmt gelagert.
Steuerung komplett nach den gängigen Vorschriften verdrahtet und mit einer Klemmleiste für M-Net Datenbus, Fernbedienung und Netzeinspeisung. Eine Mikroprozessor-Steuerplatine schaltet und überwacht alle Funktionen.

Funktionen
Mikroprozessorsteuerung zur Überwachung der Solltemperatur im Kühlbetrieb von 19 °C bis 30 °C, im Heizbetrieb von 17 °C bis 28 °C. Automatische Umschaltung von Heizen/Kühlen (nur R2-System oder optionale Software TG2000 mit Zentral Fernbedienung).
Speicherung aller eingegebenen Werte bei Spannungsausfall, Automatischer Wiederanlauf nach Spannungsausfall, Anpassung der Temperatur im Heizbetrieb,
Einstellung der Luftauslassrichtung im Kühlbetrieb, Luftklappensteuerung freigeben oder sperren, Autostart der Innengeräte bei Anlegen der Spannungsversorgung, Automatische Umstellung der Luftleitlamellen beim Wechseln von Heiz-in den Kühlbetrieb in die optimale Position.

Timersteuerung
Fehlerdiagnosesystem mit Fehlerspeicherung. Bei einer Funktionsstörung erfolgt sofortige Abschaltung und Fehleranzeige mit Hilfe eines Fehlercodes auf der Fernbedienung. Über die Bus-Spannung wird das LEV als Vereisungsschutz zugefahren. Funktionsstörungen anderer Geräte im System werden auf der Fernbedienung mit Angabe der Gerätenummer (Adresse) angezeigt. Regelung und Überwachung des eingebauten elektronischen Einspritzventils (LEV) entlang der MSS-Kennlinie, zur Erreichung eines optimalen Wirkungsgrades des Wärmetauschers während aller Betriebszustände.
Drei Thermistoren bilden einen 3-Punkt Regelkreis für exakte Einhaltung der eingestellten Raumtemperatur. Überwachung der Verdampferoberflächentemperatur mit Vereisungsschutz.

Test-und Notlaufprogramm
einschl. Zubehör:
Kondensatpumpe PAC-SK01DM-E mit 850 mm Förderhöhe zur Montage neben dem Innengerät. In Design und Farbgebung dem Innengerät angepasst.

Zusatz
Gefertigt nach ISO9001, CE Prüfzeichen, Probelauf unter Betriebsbedingungen im Werk.

Technische Daten
Nenn-Kälteleistung:  1,7 kW
Nenn-Heizleistung:  1,9 kW
Schalldruckpegel min./max.in 1 m Abstand
(Freifeld):  22/32 dB(A)
Spannung/Frequenz:  220-240V/
1Ph/50Hz
Leistungsaufnahme:  0,02 kW
Betriebsstrom:  0,2 A
Geräteabmessungen
Höhe:  299 mm
Breite:  773 mm
Tiefe:  237 mm
Gewicht:  11 kg
Kältemittel:  R410A
Kältetechnische Anschlüsse (mm):  6/12 mm
Nennleistungsbedingungen Kühlbetrieb
Innentemperatur (°C):  27/19 (TK/FK)
Außentemperatur (°C):  35/24 (TK/FK)
Nennleistungsbedingungen
Wärmepumpenbetrieb
Innentemperatur (°C):  20 (TK)
Außentemperatur (°C):  7/6 (TK/FK)

Wandgerät als Inneneinheit geeignet für den Anschluss an eine VRF-Inverter-Außeneinheit

Gehäuse
Das Gehäuse besteht aus Kunststoff mit einer hochwertigen Oberfläche in Reinweiß. Modernes Design mit geschlossenem Frontpaneel. Sämtliche Gehäuseteile sind abnehmbar. Einfache Montage mit Montageplatte in die das Gerät eingehängt wird.
Luftansaugung über ein großflächiges Gitter.
Zur Filterentnahme herausklappbar. Filter aus Nylon, regenerierbar.
Luftauslass nach vorn, vertikal über Luftleitlamellen motorbetrieben. Der Luftauslass lässt sich in die horizontale Position bringen und ermöglich so eine zugfreie Lufteinbringung. Die horizontale Luftverteilung kann manuell nach links und/oder rechts eingestellt werden.

Wärmetauscher
Hochleistungswärmetauscher, als Verdampfer/Verflüssiger, aus Kupferrohr mit aufgepressten Aluminiumlamellen gefertigt mit Bördelanschlüssen. Kältesystem getrocknet, evakuiert und mit Schutzgas gefüllt. Kondensatwanne gegen Schwitzwasser gedämmt.
Ventilator mit extrem leise laufendem direkt angetriebenen Querstromgebläse 4-stufig umschaltbar, dynamisch ausgewuchtet und schwingungsgedämmt gelagert.

Steuerung komplett nach den gängigen Vorschriften verdrahtet und mit einer Klemmleiste für M-Net-Datenbus, Fernbedienung und Netzeinspeisung. Eine Mikroprozessor-Steuerplatine schaltet und überwacht alle Funktionen.

Funktionen
Mikroprozessorsteuerung zur Überwachung der Solltemperatur im Kühlbetrieb von 19 °C bis 30 °C, im Heizbetrieb von 17 °C bis 28 °C. Automatische Umschaltung von Heizen/Kühlen (nur R2-System oder optionale Software TG2000 mit Zentral Fernbedienung). Speicherung aller eingegebenen Werte bei Spannungsausfall, Automatischer Wiederanlauf nach Spannungsausfall, Anpassung der Temperatur im Heizbetrieb, Einstellung der Luftauslassrichtung im Kühlbetrieb, Luftklappensteuerung freigeben oder sperren, Autostart der Innengeräte bei Anlegen der Spannungsversorgung, Automatische Umstellung der Luftleitlamellen beim Wechseln von Heiz-in den Kühlbetrieb in die optimale Position.

Timersteuerung.
Fehlerdiagnosesystem mit Fehlerspeicherung. Bei einer Funktionsstörung erfolgt sofortige Abschaltung und Fehleranzeige mit Hilfe eines Fehlercodes auf der Fernbedienung. Über die Bus Spannung wird das LEV als Vereisungsschutz zugefahren. Funktionsstörungen anderer Geräte im System werden auf der Fernbedienung mit Angabe der Gerätenummer (Adresse) angezeigt. Regelung und Überwachung des eingebauten elektronischen Einspritzventils (LEV) entlang der MSS-Kennlinie, zur Erreichung eines optimalen Wirkungsgrades des Wärmetauschers während aller Betriebszustände. Drei Thermistoren bilden einen 3-Punkt Regelkreis für exakte Einhaltung der eingestellten Raumtemperatur.
Überwachung der Verdampferoberflächentemperatur mit Vereisungsschutz.

Test-und Notlaufprogramm
einschl. Zubehör:
Kondensatpumpe PAC-SK01DM-E mit 850 mm Förderhöhe zur Montage neben dem Innengerät. In Design und Farbgebung dem Innengerät angepasst.

Zusatz
Gefertigt nach ISO9001, CE Prüfzeichen, Probelauf unter Betriebsbedingungen im Werk.

Technische Daten
Nenn-Kälteleistung:  2,2 kW
Nenn-Heizleistung:  2,5 kW
Schalldruckpegel min./max.in 1m Abstand
(Freifeld):  22/35 dB(A)
Spannung/Frequenz:  220-240V/
1Ph/50Hz
Leistungsaufnahme:  0,02 kW
Betriebsstrom:  0,2 A
Geräteabmessungen
Höhe:  299 mm
Breite:  773 mm
Tiefe:  237 mm
Gewicht:  11 kg
Kältemittel:  R410A
Kältetechnische Anschlüsse (mm):  6/12 mm
Nennleistungsbedingungen Kühlbetrieb
Innentemperatur (°C):  27/19 (TK/FK)
Außentemperatur (°C):  35/24 (TK/FK)
Nennleistungsbedingungen
Wärmepumpenbetrieb
Innentemperatur (°C):  20 (TK)
Außentemperatur (°C):  7/6 (TK/FK)

Wandgerät als Inneneinheit geeignet für den Anschluss an eine VRF-Inverter-Außeneinheit

Gehäuse
Das Gehäuse besteht aus Kunstoff mit einer hochwertigen Oberfläche in Reinweiß. Modernes Design mit geschlossenem Frontpaneel. Sämtliche Gehäuseteile sind abnehmbar. Einfache Montage mit Montageplatte in die das Gerät eingehängt wird.
Luftansaugung über ein großflächiges Gitter.
Zur Filterentnahme herausklappbar. Filter aus Nylon, regenerierbar. Luftauslass nach vorn, vertikal über Luftleitlamellen motorbetrieben. Der Luftauslass lässt sich in die horizontale Position bringen und ermöglich so eine zugfreie Lufteinbringung. Die horizontale Luftverteilung kann manuell nach links und/oder rechts eingestellt werden.

Wärmetauscher
Hochleistungswärmetauscher, als Verdampfer/Verflüssiger, aus Kupferrohr mit aufgepressten Aluminiumlamellen gefertigt mit Bördelanschlüssen. Kältesystem getrocknet, evakuiert und mit Schutzgas gefüllt. Kondensatwanne gegen Schwitzwasser gedämmt.

Ventilator
mit extrem leise laufendem direkt angetriebenen Querstromgebläse 4-stufig umschaltbar, dynamisch ausgewuchtet und schwingungsgedämmt gelagert.
Steuerung komplett nach den gängigen Vorschriften verdrahtet und mit einer Klemmleiste für M-Net Datenbus, Fernbedienung und Netzeinspeisung. Eine Mikroprozessor-Steuerplatine schaltet und überwacht alle Funktionen.

Funktionen
Mikroprozessorsteuerung zur Überwachung der Solltemperatur im Kühlbetrieb von 19 °C bis 30 °C, im Heizbetrieb von 17 °C
bis 28 °C. Automatische Umschaltung von Heizen/Kühlen (nur R2-System oder optionale Software TG2000 mit Zentral
Fernbedienun). Speicherung aller eingegebenen Werte bei Spannungsausfall, Automatischer Wiederanlauf nach Spannungsausfall, Anpassung der Temperatur im Heizbetrieb,
Einstellung der Luftauslassrichtung im Kühlbetrieb, Luftklappensteuerung freigeben oder sperren, Autostart der Innengeräte bei Anlegen der Spannungsversorgung, Automatische Umstellung der Luftleitlamellen beim Wechseln von Heiz-in den Kühlbetrieb in die optimale Position.

Timersteuerung.
Fehlerdiagnosesystem mit Fehlerspeicherung. Bei einer Funktionsstörung erfolgt sofortige Abschaltung und Fehleranzeige mit Hilfe eines Fehlercodes auf der Fernbedienung. Über die Bus-Spannung wird das LEV als Vereisungsschutz zugefahren. Funktionsstörungen anderer Geräte im System werden auf der Fernbedienung mit Angabe der Gerätenummer (Adresse) angezeigt. Regelung und Überwachung des eingebauten elektronischen Einspritzventils (LEV) entlang der MSS- Kennlinie, zur Erreichung eines optimalen Wirkungsgrades des Wärmetauschers während aller Betriebszustände. Drei Thermistoren bilden einen 3-Punkt Regelkreis für exakte Einhaltung der eingestellten Raumtemperatur.
Überwachung der Verdampferoberflächentemperatur mit Vereisungschutz.

Test-und Notlaufprogramm.
einschl. Zubehör:
Kondensatpumpe PAC-SK01DM-E mit 850mm Förderhöhe zur Montage neben dem Innengerät. In Design und Farbgebung dem Innengerät angepasst.

Zusatz
Gefertigt nach ISO9001, CE Prüfzeichen, Probelauf unter Betriebsbedingungen im Werk.

Technische Daten
Nenn-Kälteleistung:  3,6 kW
Nenn-Heizleistung:  4,0 kW
Schalldruckpegel min./max.in 1m Abstand
(Freifeld):  24/41 dB(A)
Spannung/Frequenz:  220-240V/
1Ph/50Hz
Leistungsaufnahme:  0,03 kW
Betriebsstrom:  0,35 A
Geräteabmessungen
Höhe:  299 mm
Breite:  773 mm
Tiefe:  237 mm
Gewicht:  11 kg
Kältemittel:  R410A
Kältetechnische Anschlüsse (mm):  6/12 mm
Nennleistungsbedingungen Kühlbetrieb
Innentemperatur (°C):  27/19 (TK/FK)
Außentemperatur (°C):  35/24 (TK/FK)
Nennleistungsbedingungen
Wärmepumpenbetrieb
Innentemperatur (°C):  20 (TK)
Außentemperatur (°C):  7/6 (TK/FK)

Kabelfernbedienung
Wandmontage, in flacher Bauform, zur Steuerung der City-Multi, Mr.Slim und M-Serie Inneneinheiten. Fernbedienung zur Einzelsteuerung oder Gruppensteuerung von bis zu 16 Innengeräten. Mit übersichtlichem LCD-Display mit Hintergrundbeleuchtung.

Funktionen
Folgende Einstellungen können u.a. vorgenommen werden:
Ein/Aus
Betriebsarten (Kühlen, Heizen,
Automatik, Entfeuchten und Lüften)

Raumtemperatur
Lüfterstufen feste Ausblasrichtung oder Swing-Betrieb
Wochentimerfunktion mit Echtzeituhr
Einstellungen Ein, Ein/Aus oder nur Aus zu jeweils festen Uhrzeiten.

Testbetrieb
Automatische Sommerzeitanpassung
Anzeige
Angezeigt werden u.a.:
tatsächliche Raumtemperatur (Ist-Wert)
eingestellte Raumtemperatur (Soll-Wert)
eingestellte Betriebsart bei Automatikmodus (nur R2 und WR2-Systeme) kann der aktuelle Betriebszustand angezeigt werden

Luftausblaswinkel
Uhrzeit oder nächste Start- und Ausschaltzeit Filterüberwachung mit Resetfunktion Störmeldung mit genauem Störcode
Wird die Raumtemperatur an der Fernbedienung gemessen wird dies durch ein Symbol im Display der Fernbedienung angezeigt

Timerbetrieb
Folgende Timersteuerung kann aktiviert werden:
Programmierung der Ein- und Ausschaltzeiten oder nur Ein bzw. nur Aus zu bestimmten Tageszeiten. So kann z.B. das Gerät zu einer festen Zeit ausgeschaltet werden (wenn in Betrieb).
Alle Timerfunktionen lassen sich über Tastendruck unterbrechen.

Kopplung
Kopplung einzelner Klimageräte oder Gerätegruppen mit einem Frischluftsystem (z.B. Lossnay). Für das Frischluftsystem können Lüfterstufen und Stopp gewählt werden. Beim Einschalten des jeweiligen Innengerätes wird das gekoppelte Frischluftsystem mit eingeschaltet und somit eine optimale Luftqualität erreicht.

Geräteabmessungen
Höhe:  120 mm
Breite:  120 mm
Tiefe:  14,5 mm
Menge: 1,000 psch

**40.03.02.2 Serverraum**
Inverter Außeneinheit
Gehäuse
Gehäuse und Rahmen bestehen aus stabilen verzinkten Stahlblechen mit einer zusätzlichen witterungsbeständigen Polyester-Einbrennlackierung und innenliegender Schalldämmung.
Großflächige abnehmbare Verkleidungselemente.

Wärmetauscher
Hochleistungswärmetauscher, als Verdampfer/Verflüssiger, aus Kupferrohr mit aufgepressten Aluminiumlamellen gefertigt. L-förmig mit Unterkühler zur Leistungserhöhung angeordnet.
Ventilator direktgetrieber Axialventilator aus Kunststoff, drehzahlgeregelt, statisch und dynamisch ausgewuchtet mit horizontalem Berührungsschutzgitter. Wettergeschützter Antriebsmotor, wartungsfrei mit thermischem Überlastschutz ausgerüstet.

Verdichter
Drehzahlgeregelter DC-Inverter-Verdichter. Puls-Weiten-Modulation für eine optimale Sinus Charakteristik. Vibrationsarm auf Schwingungsdämpfern montiert und leise laufend, mit hohem Wirkungsgrad, Motorschutz gegen Überströme und thermische Überlastung, standardmäßig mit Schalldämmung ausgestattet. Kurbelwannenheizung für leichten Anlauf und zur Vermeidung der Ansammlung flüssigen Kältemittels im Kältemaschinenöl. Saugseitig durch einen großzügig bemessenen Flüssigkeitsabscheider vor Flüssigkeitsschlägen geschützt.
Kältekreislauf mit Filter, Ölabscheider, Sammler, 4-Wege-Umschaltventil Kühlen/Heizen und Service-/Füllanschlüssen mit absperrbaren Ventilen. Der Kältekreislauf ist druckgeprüft, leckagegetestet, getrocknet, evakuiert und mit einer Kältemaschinenölfüllung versehen. Mit Kältemittel R32 vorgefüllt.
Steuerung komplett nach den gängigen Vorschriften verdrahtet und mit einer Klemmleiste für Netzeinspeisung und den nötigten Klemmen für die steuerseitige Verbindung zum Innenteil.
Je nach Leistung des Außengerätes können bis zu vier Innengeräte parallel an ein Außengerät angeschlossen werden. Die Steuerung im Außengerät erkennt dabei automatisch wieviele Innengeräte angeschlossen sind, vergibt Adressen und weist einem Innengerät die Führungsrolle zu. Leistungsorgane für den Verdichter- und Verflüssigermotor.
Inverter mit Puls- Weiten Modulierung. Alle Funktionen werden über einen Mikroprozessor überwacht und gesteuert. Verflüssigungsdruckregelung im Kühlbetrieb bis -15 °C Außentemperatur (einschl. Windschutzblende).
Das Ablesen des aktuellen Betriebszustandes und die Fehlerdiagnose kann über eine optionale LED-Anzeige erfolgen. 40 Ablesemöglichkeiten wie z. B. Verdampferoberflächentemperatur, Heissgastemperatur, Verdampfungstemperatur, Raumtemperatur sowie Informationsmöglichkeiten über Stromaufnahme, Kompressortemperatur, Verdichterlaufzeiten Anzahl der Verdichterstarts usw. Extern kann der Inverter auf 100 %, 75 %, 50 %, 0 % Maximalwert begrenzt werden.
Mit der "Check-Leakage-Function" kann mit der Kabelfernbedienung PAR-32MAA angezeigt werden ob eine Undichtigkeit im Kältekreislauf vorliegt.

Replace Technologie
Mit der Replace-Technologie von Mitsubishi Electric ist der Austausch von R22-Anlagen ohne Reinigen oder Erneuern der Rohrleitungen möglich.
einschl. Luftleitblech zur Umlenkung des austretenden Luftstrom nach oben, unten oder seitlich. Windschutzblende für den Kühlbetrieb bis -15 °C.
Kondensatablaufset für Außengeräte M-Net Interface Service Display zur Anzeige des aktuellen Betriebszustandes und zur Fehlerdiagnose über eine LED-Anzeige

Technische Daten (in Kombination mit PLA-ZM35EA):
Kühlbetrieb
Leistung (kW):  3,6 (1,6 - 4,5)
Leistungsaufnahme (kW):  0,71
SEER:  7,5
Energieeffizienzklasse:  A++
Luftvolumenstrom (m³/h):  2700
Schalldruckpegel (dB(A)):  44
Schallleistungspegel (db(A)):  65
Heizbetrieb
Leistung (kW):  4,1 (1,6 - 5,2)
Leistungsaufnahme (kW):  0,82
SCOP:  4,7
Energieeffizienzklasse:  A++
Luftvolumenstrom (m³/h):  2700
Schalldruckpegel (dB(A)):  46
Abmessungen und Gewicht
Höhe (mm):  630
Breite (mm):  809
Tiefe (mm):  300
Gewicht (kg):  46
Spannungsversorgung
Spannung (V, Ph, Hz):  230, 1, 50
Max. Betriebsstrom (A):  13
Empfohlene Absicherung (A):  16
Kältetechnische Daten:
Leitungsdurchmesser (mm):  6/12
Max. Leitungslänge (m):  50
Max. Höhendifferenz (m):  30
Kältemitteltyp:  R32
Kältemittelfüllmenge (kg):  2,0
Kältemittelmenge max. (kg):  2,3
GWP:  675
CO2-Äquivalent (t):  1,35
CO2-Äquivalent max.:  1,55
Vorgefüllt bis (m):  30
Einsatzbereich
Kühlen (°C):  -15 bis +46
Heizen (°C):  -11 bis +21
Für den Kühlbetrieb unter -5 °C wird eine windgeschützte Aufstellung empfohlen. einschl. Windschutzblech

Das vor beschriebene Ausseneinheit wird auf dem Dach positioniert. Zur Aufstellung auf dem Dach müssen alle notwendigen statischen Berechnungen und die dafür vorzusehenden Unterkonstruktionen berücksichtigt und einkalkuliert werden.

Wandgerät
Gehäuse
Das Gehäuse in modernem Panel Design besteht aus Kunststoff in Farbgebung reinweiß . Sämtliche Gehäuseteile sind abnehmbar. Einfache Montage mit Montageplatte in die das Gerät eingehängt wird.
Luftansaugung von oben über ein großflächiges Gitter. Filter aus Nylon, regenerierbar, zugänglich durch hochklappen der Frontblende.
Luftauslass nach vorn, vertikal über Luftleitlamellen motorbetrieben. Die horizontale Luftverteilung kann manuell nach links und/oder rechts eingestellt werden.

Wärmetauscher
Hochleistungswärmetauscher, als Verdampfer/Verflüssiger, aus Kupferrohr mit aufgepressten Aluminiumlamellen gefertigt mit Bördelanschlüssen. Kältesystem getrocknet, evakuiert und mit Schutzgas gefüllt. Kondensatwanne gegen Schwitzwasser gedämmt.
Ventilator mit extrem leise laufendem direkt angetriebenen Querstromgebläse 3-stufig umschaltbar über Phasenanschnittsteuerung, dynamisch ausgewuchtet und schwingungsgedämmt gelagert.
Steuerung komplett nach den gängigen Vorschriften verdrahtet und mit einer Klemmleiste für Steuerung und Netzeinspeisung bei Geräten mit Elektrozusatzheizung. Eine Steuerplatine schaltet und überwacht alle Funktionen.

Funktionen
Überwachung der eingegebenen Solltemperatur im Kühlbetrieb von 19 °C bis 30 °C, im Heizbetrieb von 17 °C bis 28 °C. Automatische Umschaltung von Heizung auf Kühlung.
Speicherung aller eingegebenen Werte bei Spannungsausfall. Automatischer Wiederanlauf nach Spannungsausfall einstellbar. Automatische Umstellung der Luftleitlamellen beim Wechseln von Heiz- in den Kühlbetrieb in die optimale Position.
Bei einer Funktionsstörung erfolgt sofortige Abschaltung und Fehleranzeige mit Hilfe eines Fehlercodes auf der Fernbedienung.
Überwachung der Verdampferoberflächentemperatur.
Test- und Notlaufprogramm. 3 Minuten Anlaufverzögerung für den Verdichterschutz. Externer Fern Ein/Aus mit Zubehör PAC-SE55 möglich Betriebs- und Störmeldung mit Zubehör PAC-SF 40 möglich. Redundanzfunktion Verfügbar in Verbindung mit Außengeräten der Mr-Slim PUHZ Serie und Kabelfernbedienung PAR-32MAA.
Speziell für Anwendungen in Technikräumen verfügen die Geräte über eine serienmäßige Redundanzfunktion. Die Redundanzfunktion besteht aus einer Grundlastumschaltung, Umschaltung im Fehlerfall eines Systems und einer Einschaltung bei Übertemperatur. Die Konfiguration dieser Funktion erfolgt einfach über die Kabelfernbedienung PAR-32MAA und erfordert keine weiteren bauseitigen Regelungen.
Einschl. Interface zur Integration der M-Serie-Innengeräte in ein City Multi Bus System (M-Net) Interface zur Anbindung der M-Serie Innengeräte (Gruppenbildung bei SUZ/MXZ)
MELCLoud WiFi-Adapter ermöglicht eine Kommunikation mit den Klimageräten via Smartphones und Tablet-PCs
Externer Temperaturfühler
Fern Ein/Aus Adapter
Adapter zur Fernüberwachung
Kabelfernbedienung Deluxe
Kabelfernbedienung Kompakt
Kabelfernbedienung Touch
Funkfernbedienung mit Infrarotempfänge

Technische Daten PKA-M35HA
Höhe (mm):  295
Breite (mm):  898
Tiefe (mm):  249
Gewicht (kg):  13
Luftvolumenstrom (m³/h):  540-630-720
Schalldruckpegel (dB(A)):  36-40-43
(gemessen 1m vor und 1m unterhalb des
Gerätes)
Schallleistungspegel (dB(A)):  60
----------------------------------------
Leistungsdaten in Kombination mit Power Inverter PUZ-ZM35VKA Kühlbetrieb
Kälteleistung (kW):  3,6 (1,6-4,5)
Elektrische Leistungsaufnahme (kW):  0,87
SEER:  6,3
Energieeffizienzklasse:  A++
Wärmepumpenbetrieb
Heizleistung (kW):  4,1 (1,6-5,2)
Elektrische Leistungsaufnahme (kW):  1,04
SCOP:  4,0
Energieeffizienzklasse:  A+
----------------------------------------
Kältemittel:  R410A/R32
Kältetechnische Anschlüsse (mm):  6/12
Nennleistungsbedingungen Kühlbetrieb
Innentemperatur (°C):  27/19 (TK/FK)
Außentemperatur (°C):  35/24 (TK/FK)
Nennleistungsbedingungen
Wärmepumpenbetrieb
Innentemperatur (°C):  20 (TK)
Außentemperatur (°C):  7/6 (TK/FK)

E Anschlussstecker für Kabelfernbedienung
E Anschlussstecker für Kabelfernbedienung Anschlussadapter zum Anschluss einer Fernbedienung an Wandgeräte der Mr.Slim Serie. Bestehend aus Klemmblock und Adapterkabel. Zur Installation in das Innengerät.

Kabelfernbedienung
Wandmontage, in flacher Bauform, zur Steuerung der City-Multi, Mr.Slim und M-Serie Inneneinheiten. Fernbedienung zur Einzelsteuerung oder Gruppensteuerung von bis zu 16 Innengeräten. Mit übersichtlichem LCD- Display mit Hintergrundbeleuchtung.

Funktionen
Folgende Einstellungen können u.a. vorgenommen werden:
Ein/Aus
Betriebsarten (Kühlen, Heizen, Automatik, Entfeuchten und Lüften)

Raumtemperatur
Lüfterstufen feste Ausblasrichtung oder Swing-Betrieb
Wochentimerfunktion mit Echtzeituhr
Einstellungen Ein, Ein/Aus oder nur Aus zu jeweils festen Uhrzeiten.
Testbetrieb
Automatische Sommerzeitanpassung

Anzeige
Angezeigt werden u.a.:
tatsächliche Raumtemperatur (Ist-Wert)
eingestellte Raumtemperatur (Soll-Wert)
eingestellte Betriebsart bei Automatikmodus (nur R2 und WR2-Systeme) kann der aktuelle Betriebszustand angezeigt werden

Luftausblaswinkel
Uhrzeit oder nächste Start- und Ausschaltzeit Filterüberwachung mit Resetfunktion Störmeldung mit genauem Störcode
Wird die Raumtemperatur an der Fernbedienung gemessen wird dies durch ein Symbol im Display der Fernbedienung angezeigt

Timerbetrieb
Folgende Timersteuerung kann aktiviert werden:
Programmierung der Ein- und Ausschaltzeiten oder nur Ein bzw. nur Aus zu bestimmten Tageszeiten. So kann z.B. das Gerät zu einer festen Zeit ausgeschaltet werden (wenn in Betrieb).
Alle Timerfunktionen lassen sich über Tastendruck unterbrechen.

Kopplung
Kopplung einzelner Klimageräte oder Gerätegruppen mit einem Frischluftsystem (z.B. Lossnay). Für das Frischluftsystem können Lüfterstufen und Stopp gewählt werden. Beim Einschalten des jeweiligen Innengerätes wird das gekoppelte Frischluftsystem mit eingeschaltet und somit eine optimale Luftqualität erreicht.

Geräteabmessungen
Höhe:  120 mm
Breite:  120 mm
Tiefe:  14,5 mm

E Adapter zur Fernüberwachung
Adapter im Kunststoffgehäuse zum Anschluss an eine bauseitigen Fernüberwachung und GLT.
Verwendung einer Kabelfernbedienung notwendig.

Funktionen
Betriebsmeldung als potentialfreier Kontakt (geschlossen bei Betrieb) max. Entfernung 100 m.
Störmeldung als potentialfreier Kontakt (geschlossen bei Störung) max. Entfernung 100 m. Fern Ein/Ausschalter als potentialfreies Impulssignal max. Entfernung 10 m.
Menge: 1,000 psch

##### 40.03.03 439 Sonstiges

**40.03.03.1 Abnahme / Inbetriebnahme / Revisionsunterlagen**
Die Kosten für Abnahmen, Inbetriebnahmen, Testbetriebe, Funktionsprüfungen, Leistungsmessungen und Mängelbeseitigungen sind in den jeweiligen Gewerkekosten enthalten und entsprechend einzukalkulieren.

Besonderes Augenmerk wird auf eine vollumfängliche Einweisung des späteren Betreibers der Anlagen gelegt.

- Lüftungsanlagen gem. KG 430
- Kälteanlagen gem. KG 435

Die vollumfänglichen Einweisungen sind vor den Abnahmen durchzuführen und haben sowohl im Beisein des GU-Projektleiters, als auch der beauftragten Fachfirmen zu erfolgen. Die Teilnehmeranzahl auf Seiten des Bauherrn wird vom Bauherrn festgelegt.

Die vollumfänglichen Einweisungen sind vom GU zu protokollieren und nach erfolgreicher Einweisung vom Bauherrn als Leistungserfüllung gegenüber dem GU zu unterschreiben.

Bestands- und Revisionsunterlagen
Die Kosten für die Erstellung umfangreicher Revisionsunterlagen zur Bestandsdokumentation einschl. Wartungsanweisungen sind in den jeweiligen Gewerkekosten enthalten und entsprechend einzukalkulieren.

Es ist vom GU eine einheitliche Dokumentation über alle Gewerke mit gleicher Ordnerstruktur und Gliederung der jeweiligen Ordner zu übergeben. Für jedes Gewerk ist ein eigener Ordner oder ggf. bei Bedarf mehrere Ordner anzulegen. Es ist über alle Gewerke ein übergreifendes Inhaltsverzeichnis vom GU zu erstellen. Diese Gliederungsstruktur ist mit ausreichendem Vorlauf dem AG zur Freigabe vorzulegen. Alle Ordner sind gleich aussehend mit gleichem Rückenschild und einer eindeutigen Beschriftung des befindlichen Inhalts aufzubauen.

Die Dokumentation enthält alle notwendigen Betriebsunterlagen. Dazu gehören auch die Bestands- und Revisionspläne. Diese Unterlagen müssen vom Fachingenieur bzw. von der Bauleitung des GUs geprüft und freigegeben werden. Dies gilt auch für die Beschriftungen der Ordner.

Anfertigung aller Bestands- und Revisionspläne, wenn nicht anders vereinbart, 3-fach und 1-fach auf Datenträger (z.B. DVD) sowie Aushändigung der Bedienungsunterlagen und -vorschriften für Betrieb, Unterhalt und Wartung aller technischen Anlagen und sonstigen wartungsbedürftigen Gebäudeteile.

In den jeweiligen Gewerkebeschreibungen dieser FLB können zusätzliche Anforderungen an den Inhalt der Gewerkedokumentation formuliert sein.

Diese sind entsprechend ergänzend zu berücksichtigen.
Menge: 1,000 psch

#### 40.04 440 Elektrische Anlagen

*Hinweis: Allgemein Elektrotechnik*
1. Abnahmeprüfungen

  Vor der Abnahme seitens des Auftraggebers müssen die Elektroanlagen gem. PrüfVO NRW von einem vereidigten Sachverständigen auf Einhaltung aller Bestimmungen und Vorschriften abgenommen, die Schutzmaßnahmen geprüft und das Bedienungspersonal des Bauherrn hinsichtlich Funktion, Bedienung und ggf. Wartung eingehend und rechtzeitig eingewiesen werden.
  Die Kosten der Abnahmen-Begleitung sind in die Angebotssumme einzukalkulieren. Für Anlagen bei denen Sachkundigenbescheinigungen abgegeben werden müssen, wie z.B. Blitzschutz- und Erdungsanlage, sind diese Sachkundigenbescheinigungen entsprechend abzugeben. Müssen Abnahmeprüfungen oder sonstige Leistungen aus Gründen, die der AN zu vertreten hat, seitens des AG, Bauherrn, Architekten oder der Fachingenieure wiederholt werden, so trägt der AN alle hierdurch entstehenden Kosten.

  Vorgesehene Leistungsabgrenzung
  Gewerk Elektrotechnische Anlagen zu den übrigen Gewerken.

  Allgemeines
  Für die Stromversorgung der elektrischen Anlagen anderer Gewerke hat das Gewerk Elektroanlagen lediglich die Hauptzuleitungen und den Potentialausgleich zu den entsprechenden Elektro-Schaltschränken o.ä. der betreffenden Anlagen zu liefern. Der Anschluss der Hauptzuleitungen am Schaltschrank anderer Gewerke ist einzukalkulieren. Alle Abgänge sind gemäß der Entwurfsplanung zu dimensionieren und auszuführen.

  Heizungs-, Lüftungs- und Klimaanlagen
  Die Inbetriebnahme der Einspeisung ist gemeinsam mit dem jeweiligen AN durchzuführen. Vor Inbetriebnahme ist der Anschluss durch den AN Starkstromanlagen zu überprüfen und zu messen. Der Potentialausgleich erfolgt durch den AN Elektro.

  Türen
  Die Inbetriebnahme der Einspeisung ist gemeinsam mit dem jeweiligen AN durchzuführen. Vor Inbetriebnahme ist der Anschluss durch den AN Starkstromanlagen zu überprüfen und zu messen. Die Zuleitung erfolgt durch AN-Elektro. Der Anschluss der Türen erfolgt durch den Türlieferanten.

  Fördertechnik
  Die Inbetriebnahme der Einspeisung ist gemeinsam mit dem jeweiligen AN durchzuführen. Vor Inbetriebnahme ist der Anschluss durch den AN Starkstromanlagen zu überprüfen und zu messen. Der Potentialausgleich erfolgt durch den AN Elektro. Für die Aufzüge sind die erforderlichen Fernmeldeanschlüsse vorzusehen.

  Koordination
  Der AN hat für eine ausreichende und rechtzeitige Koordination mit den übrigen Gewerken Sorge zu tragen.

Eine Liste der vom AN zur Abnahmeprüfung vorzulegenden Abnahme- und Revisionsunterlagen ist anzulegen. Der AN ist verpflichtet, die Bestandspläne in dreifacher Ausfertigung anzufertigen.

##### 40.04.01 442 Eigenstromversorgungsanlagen

**40.04.01.1 Einzelbatterieleuchten**
Das Gebäude ist mit einer batteriegestützten Sicherheitsbeleuchtung nach DIN VDE 0100-560, DIN EN 50172, V DIN V VDE 0108-100, EN 50171, ASR A2.3, ASR 3.4/7 und DIN EN 1838 auszurüsten.

Zur Kennzeichnung der Flucht und Rettungswege werden hinterleuchtete Fluchtwegpiktogramme und Bereitschaftsleuchten installiert.
Die Fluchtwegpiktogramme und Bereitschaftsleuchten werden als Einzelbatterieleuchten ausgeführt. Zur zentralen Überwachung sind die Leuchten über Funk vernetzt. Alle Störmeldungen werden an einem Tableau angezeigt.
Menge: 1,000 psch

##### 40.04.02 444 Niederspannungsinstallationsanlagen

**40.04.02.1 444.1 Kabel und Leitungen**
1. Hauptleitungen

Die Hauptleitungen sind je nach Anschlussleistung und Kabellänge berechnet und ausgelegt. Die Hauptleitung wird in einem Kabelgraben von einer Bestandsverteilung verlegt. Die Auslegung und Nachweise der Selektivität und die Spannungsabfallnachweise sind in den Dokumentationsunterlagen der Planung unter "Berechnung" wiederzufinden.

Allgemeine Anforderungen

Kabeltypen
Energiekabel: 4-½-Leiter NYCWY Kabel
Kabel und Leitungen ≤ 25 mm² 5-Leiter-Kabel

Dimension der Energiekabel
Bei der Dimensionierung sind die betreffenden Verminderungsfaktoren für Häufung, erhöhte Umgebungstemperatur usw. zu berücksichtigen.

Der Auftragnehmer hat sämtliche Kabelquerschnitte auf Grundlage seiner Ausführungsplanung eigenverantwortlich zu berechnen und die Berechnung dem Auftraggeber rechtzeitig zur Einsichtnahme vorzulegen.

Für sämtliche Kabel sind Kabelprüfprotokolle vorzulegen.

Von der Unterverteilung im EG ist zu der Unterverteilung OG ist ein separates Kabel zu verlegen.

Es werden keine Mehrkosten vergütet, wenn andere Standorte der Verteilungen oder sonstiger Verbraucher gewählt werden, als in den Zeichnungen dargestellt oder wenn der Auftragnehmer eine andere Trassenführung wählt.

2. Installationsleitungen

Installationsleitung der Gruppe Energiekabel < 1kV, Leitermaterial: Cu, blank, zul. max. Leitertemperatur: 70 °C,
Zul. Kabelaußentemperatur in Bewegung 5 °C bis 70 °C,
Zul. Kabelaußentemperatur, fest verlegt -40 °C bis 70 °C,
Nennspannung U0: 300V, Nennspannung U: 500V,
Mindestbiegeradius fest verlegt 4x Leitungs-Ø

Allgemeine Anforderungen an die Gebäudeinstallation
Die Anzahl und Anordnung der elektrischen Anschlüsse können sich je nach Raumcharakter ändern. Die Installationen der Sonderräume, wie z.B. Werkstatt werden durch die Betreiber vorgegeben.

Verlegung mit Befestigung in Zwischendecke
Verlegung Aufputz inkl. Zubehör wie Rohr, Leitungsführungskanäle
Bei Verlegung im Freien sind feuerverzinkte Stahl- oder Aluminiumrohre sowie UV-beständige Zuleitungen zu verwenden.
Endverlegung der Zuleitungen (Erdkabel)

Sonnenschutzanlage
Das Gebäude erhält eine automatische Sonnenschutzanlage. Die Lieferung der Steuerung erfolgt durch den AN Fassade.

Durch den AN Elektro sind nachfolgende Leistungen vorzusehen:
- Lieferung und Montage der Bedienstellen (Jalousieschalter gemäß Fabrikat Gira)
- Lieferung und Montage sämtlicher Verkabelungen sowohl zwischen der Zentrale und den Motorsteuereinheiten als auch zwischen Windwächter, Zentrale, Behang und Motorsteuereinheiten
- Verkabelung zwischen Stecker/Kupplung des Behangs und der Motorsteuereinheit
- vollständiger Anschluss sämtlicher Komponenten
- Inbetriebnahme mit dem AN Fassade

Elektroinstallation für Außenanlagen
Für die Außenbeleuchtung und andere im Freien zu versorgende Verbraucher sind die erforderlichen Zu- und Steuerleitungen als Kabel im Erdreich oder in Leerrohren zu verlegen.
Die Einführung in das Gebäude ist ordnungsgemäß abzudichten und einzukalkulieren.
Es sind Dichtpackungen für eine Verwendung bei drückendem Grundwasser einzusetzen. Kabel unter befestigten Flächen sind auswechselbar, z.B. in Kunststoffrohr einzuziehen. Bei Strecken über 50 m sind Zugschächte zu verwenden.

Stromkreisaufteilung
Für Steckdosen, Beleuchtung und Geräte sind getrennte Stromkreise vorzusehen. Nähere Angaben bezüglich Anzahl der Geräte, Steckdosen usw.

Erdverlegte Kabel müssen mindestens eine Überdeckung von 70 cm besitzen. Sie sind im Sandbett (Mindeststärke 5 cm) zu verlegen und mit Abdeckhauben abzudecken. Hierbei ist ein farbiger Code zuverwenden, der auch in den Plänen angegeben werden muss. Beim Zufüllen müssen die Kabelgräben lagenweise verfüllt und verdichtet, überschüssiges Erdmaterial abgefahren und das Gelände wiederhergestellt werden.

Die Kabelgräben sind mit Kabeltrassenwarnbändern zu kennzeichnen, und zwar bis 0,5 m Breite zwei Stück und für je 25 cm angefangener Breite ein weiteres Warnband.
Oberirdisch sind die Kabelgräben in allen Eckpunkten, am Anfang und am Ende, sowie in Abständen von mindestens 30 m durch Kabelmerksteine zu kennzeichnen.

Diese Arbeiten sind mit einzukalkulieren.
Menge: 1,000 psch

**40.04.02.2 444.2 Schwachstrom-Leitungsnetz**
Für die Installation der Kabel und Leitungen von Fernmeldeanlagen gelten die vorstehenden Bedingungen des Titels Niederspannungsinstallationsanlagen "Kabel und Leitungen" sinngemäß.

Ergänzend gelten folgende Bedingungen:

Leitungsverbindungen dürfen nur in den vorgesehenen Verteilerkästen durchgeführt werden. Außer bei ausgesprochenen Rangierverbindungen müssen alle Verbindungen gelötet werden. Das Verbinden von Leitungen in Rohren ist streng untersagt.

Starkstrom- und Schwachstrom-Stromkreise müssen nach VDE 0100 und VDE 0800 sicher voneinander getrennt sein. An Kreuzungs- und Näherungsstellen müssen beide Trassenarten mindestens 10 mm voneinander entfernt sein, sofern sie nicht in verschiedenen Isolierrohren geführt oder durch starr angebrachte Trennstege voneinander getrennt sind.

Es gelten alle gültigen Vorschriften und Richtlinien der derzeitigen Betreiber.

Sie müssen den VDE-Vorschriften in neuster Fassung entsprechen.

Die Kennzeichnung der Kabel und Leitungen muss deutlich und gut sichtbar auf der Manteloberfläche sein.

Die Eigenschaften der angebotenen Kabel und Leitungen sind spätestens vor der Verlegung der örtliche Bauleitung mit Prüfzeugnissen, Werksbescheinigungen und die Angabe der Verbrennungswärme nachzuweisen.

Bei Fräs- und Stemmarbeiten sind die Anforderungen der DGNB hinsichtlich Lärm- und Staubschutz auf der Baustelle zu beachten.
Menge: 1,000 psch

**40.04.02.3 444.3 Unterverteilungen**
Die Verteilungen und alle eingebauten Geräte müssen den VDE-Richtlinien, den UVV und den gültigen Anschlussbedingungen des zuständigen EVU entsprechen.

Die Verdrahtung innerhalb der Anlagen ist flexibel und bis 25 mm² Querschnitt entsprechend den VDE-Bestimmungen farbig auszuführen. Bei Querschnitten über 25 mm² soll die Verdrahtung in schwarz ausgeführt werden, wobei jedoch die Kabelschuhe farbig zu umwickeln sind. Für die Anschlüsse sind Quetschkabelschuhe bzw. Kabel-Endhülsen zu benutzen (kein Verzinnen der Enden).

Sämtliche Messleitungen müssen so über Klemmen geführt werden, dass später noch zwei zusätzliche Messgeräte angeschlossen werden können, ohne Leitungen abklemmen zu müssen. Messtromkreise,die an Stromwandler angeschlossen sind, müssen über Abgleichwiderstände auf Nennbürde abgestimmt werden.

Der Auftragnehmer übernimmt die volle Verantwortung für die erforderliche Kurzschlussfestigkeit und richtige Selektivität bis zur EVU-Übergabe. Es darf nur der Kurzschlusstelle unmittelbar vorgeordnete Schalter bzw. Sicherung abschalten.

Selektivitätsdiagramm und Kurzschlussberechnung müssen spätestens mit den Konstruktionszeichnungen zur Genehmigung vorgelegt werden. Die Freigabe dieser Zeichnungen wird von dem Vorhandensein dieser Unterlagen abhängig gemacht.

Zur Kennzeichnung der Abgänge zu den Verteilungen und Verbrauchern sowie der Einstellwerte von Auslöseorganen sind gravierte Bezeichnungsschilder aus 2-schichtigem, verschiedenfarbigem Kunststoff (wie Resopal oder dgl.) anzubringen. Die Befestigung muss dauerhaft mittels Kunststoffschrauben erfolgen.
Farbe und Größe der Schilder sowie die Beschriftung sind unaufgefordert mit der Bauleitung abzustimmen.

Bei Verwendung von Montageblechen zum Aufbau der Geräte ist die Verdrahtung in Kunststoff Verdrahtungskanal zu führen.

Die Abdeckbleche sind so anzuordnen, dass sie bei zusammenhängenden Gerätegruppen getrennt leicht demontiert werden können und alle spannungsführenden Teile gut abdecken. Abdeckplatten vor Sicherungen sollen transparent sein und vor jeder 3-pol. Sicherungsgruppe getrennt demontierbar sein.
Drucktaster, Leuchtmelder usw. mit Frontbefestigung sind beim Einbau innerhalb der Verteilung in eine gesonderte Abdeckplatte so einzubauen, dass diese bei Abnahme der übrigen Abdeckbleche nicht mit demontiert werden muss. Nicht benutzte Reserveausstanzungen sind sicher zu verschließen.

Sämtliche ankommenden und abgehenden Kabel und Leitungen müssen mit Rückbezeichnungen pro Kabel bzw. Leitung und pro Ader gekennzeichnet werden. Für diese Rückbezeichnung sollen gelbe, selbstklebende Kennbänder aus imprägnierten Gewebe mit schwarzem Aufdruck verwendet werden.

Ein komplettes Schaltbild mit Bezeichnung der Klemmen, der Stromkreise, Angabe der angeschlossenen Verbraucher ist pro Verteiler bzw. Schaltfeld in einer Tasche aus Kunststoff mitzuliefern und an der Innenseite der Verteiler bzw. Schaltfeldtür zu befestigen.

Jede Verteilung ist mit Zu- und Abgangsklemmen entsprechend dem Nennstrom der zugehörigen Schaltgeräte auszustatten. Bei durchgeschleiften Leitungen sind Doppelklemmen einzusetzen. Für reine Steuerstromkreise sind Klemmen für mind. 4 mm² zu verwenden. Es dürfen nur Klemmen in kriechstromfester Ausführung eingebaut werden.
Um Isolationsprüfungen ohne Abklemmen des Nullleiters durchführen zu können, sollen Nullleiter-Trennklemmen benutzt werden. Dabei sind Außenleiterklemmen, Nullleiter-Trennklemmen und Schutzleiterklemme unmittelbar nebeneinander anzuordnen.
Sammelschienen sind über die gesamte Länge nach dem Nennstrom des Einspeiseschalters auszulegen.

Die Unterverteilungen sind für Beleuchtungs-, Steckdosen- und Maschinenstromkreise je 20 % Platzreserve vorzusehen. Die Abgänge müssen gleichmäßig auf alle drei Außenleiter verteilt sein.
Steckdosenstromkreise und Beleuchtungsstromkreise werden grundsätzlich getrennt und einzeln abgesichert.

Sämtliche in diesem Titel beschriebenen Positionen verstehen sich als betriebsfertige Leistung inkl. einführen von Kabeln, notwendigem Systemzubehör, liefern, montieren, betriebsfertig anschließen und Inbetriebnahme. Die angebotenen Komponenten zu dieser Anlage müssen ein in sich schlüssiges und aufeinander abgestimmtes System darstellen.
Menge: 1,000 psch

**40.04.02.4 444.4 Installationsgeräte**
- In Feuchträumen ist das Befestigen elektrischer Installationen unter Putz mit Zementmörtel zulässig.

- Die Befestigung von Beleuchtungskörpern und Geräten darf in allen Räumen an senkrechten Flächen mit Metall- oder zugelassenen PVC-Dübeln und an waagerechten Flächen nur mit Metall-Dübeln und Messing- bzw. Edelstahlschrauben durchgeführt werden.

- Das Durchschleifen von Leitungen durch Steckdosen, Schalter und Leuchten ohne festeingebaute Klemmen ist nicht zulässig.

- Als Abzweigkästen bzw. -dosen gelten grundsätzlich verschraubbare Iso-Gehäuse.

- Sämtliche Gerätedosen sind vor dem Verputzen mit Putzdeckel zu verschließen.
  Die Kosten sind in die Einheitspreise einzukalkulieren.

- Installationsschalter sind für einen Nennstrom von 10 A und Schutz-Kontaktsteckdosen für Nennstrom von 16 A vorgesehen. Die Konstruktion der Installationsschalter muss eine geräuscharme Arbeitsweise mit Momentschaltwerk und Wippenbetätigung haben.
  Weiterhin sind Kombinationsschalter und Steckdosen mit viereckigen weißen Abdeckplatten zu verwenden, sofern die Ausschreibung nichts anderes aussagt.
  Grundsätzlich sind alle Schalter und Steckdosen zusätzlich mit einer Schraubbefestigung zu versehen.

- Schalter sind 1,05 m, Steckdosen 0,30 m über Oberkante des fertigen Fußbodens zu montieren, falls in der Zeichnung nicht anders angegeben.
  Steckdosen in den Technikräumen sind auf 1,10 m zu montieren.

- Kombinationsrahmen sind mit einzukalkulieren.

Schaltermaterial
UP-Bereich: u.P. Flächenschalterprogramm
UP-Bereich Umkleiden, Küchenbereich etc.: u.P. wg. Flächenschalterprogramm

Es dürfen nur folgende Steckdosenarten verwandt werden:
- Wechselstrom: Schukosteckdosen mit Verbindungsklemmen nach VDE 0620
- Drehstrom: CEE-Steckdosen

Alle Drehstromsteckdosen und -anschlüsse sind in gleicher Phasenfolge anzuschließen (Rechtsdrehfeld).
Präsenz- und Bewegungsmelder nicht Leuchteneinbau
Präsenzmelder sind im Bereich der WC-Räume mit einem zusätzlichen integrierten Akustiksensor auszustatten. Im Bereich der Flure sind Präsenzmelder mit entsprechender Charakteristik für den Einsatz im Flurbereich auszustatten.

Für alle Unterputzgeräte (einschl. der Geräte in Installationskanälen) und für alle FR-Geräte, wie Schalter und Steckdosen ist jeweils das gleiche Fabrikat mit gleicher Typenserie des Auftraggebers einzubauen.

Büro, Besprechung, Flur, Kantine (UP-Installation)
Nebenbereiche: Standard
Farbe: Weiß
Menge: 1,000 psch

##### 40.04.03 445 Beleuchtungsanlagen

**40.04.03.1 Beleuchtung**
Die in der Ausschreibung aufgeführten Leuchten wurden im Planungsstand Entwurf ausgeschrieben. Die Leuchten in Bezug auf Typen, Hersteller, Montageart können sich beim Endausbau ändern. Die Beleuchtungstype wird nach Bemusterung, Funktion, Qualität und nach Einheitspreis festgelegt.
Die Alternativleuchten sind nach Gleichwertigkeit und nach wirtschaftlichen Aspekten gesondert anzubieten.

Leuchten und Lampen
Allgemeines
Die Ausführung der nachstehend aufgeführten Leistungen versteht sich komplett (einschließlich allem Zubehör), wie in der Beleuchtungsbeschreibung festgelegt. Alle Leuchten sind einschließlich Leuchtmittel zu installieren. Für das gesamte Gebäude ist eine einheitliche Lichtfarbe einzusetzen.
Die gesamte Allgemeinbeleuchtung ist entsprechend DIN EN 12464-1 bzw. DIN 5035, insbesondere hinsichtlich Einhaltung der Nennbeleuchtungsstärken, Blendungsbegrenzung und Gleichmäßigkeit, auszuführen.

Anordnung
Die Anzahl der Leuchten darf nicht allein nur aufgrund der geforderten Beleuchtungsstärke gewählt werden, vielmehr sollen auch formale Gesichtspunkte berücksichtigt werden, d.h. z.B., dass alle Leuchten im Raum entsprechend dem Deckenspiegel bzw. der Leitdetailplanung der Objektplanung verteilt anzuordnen sind.
Behindern (z.B. in Technikräumen u.a.) Rohrleitungen oder Kanäle eine Deckenmontage, so sind die Leuchten an Pendeln oder Ketten zu montieren.

Allgemeine Qualitätsanforderungen
Die Leuchten müssen den nachstehend aufgeführten Qualitätsanforderungen genügen und sind einschließlich allen Zubehörs, wie es zur betriebsfertigen und funktionstüchtigen Ausführung gehört, zu liefern.
Auf Verlangen sind einzelne Leuchten zu bemustern, eine besondere Vergütung erfolgt hierfür nicht.

Verdrahtung
Anschlussfertig auf fest eingebauten Klemmen bzw. Steckbuchsen. Die Klemmen müssen für das Schleifen von 2,5 mm²-Leitungen geeignet sein. Für die Leitungseinführung sind die Leuchten mit Würgenippel bzw. Verschraubungen auszustatten.

Oberflächenschutz
Alle Metallteile sind aus korrosionsbeständigem Material herzustellen oder dauerhaft gegen Korrosion zu schützen.

Funkentstörgrad
Sämtliche Leuchten sind für Funkentstörgrad "N" auszulegen.

Leuchten mit F-Zeichen
Leuchten, die an brennbaren Teilen befestigt werden, müssen das F-Zeichen, entsprechend VDE 0710, besitzen.

FR-Leuchten
FR-Leuchten sind mit nichtrostendem Befestigungsmaterial zu liefern.

Die Deckeneinbauleuchten sind auf die zum Einbau gelangenden, abgehängten Zwischendecken abzustimmen. In den Preis der Deckeneinbauleuchte für Montagedecken ist der Preis für das Befestigungsmaterial und für das zur Decke passende Zubehör einzukalkulieren.
Erforderliches Montagezubehör für die Befestigung von Leuchten an der Rohdecke, sofern die Zwischendecken die Lasten nicht tragen können, sind ebenfalls einzukalkulieren.

Die in der Ausschreibungsplanung aufgeführten Leuchten gelten als Qualitätsmaßstab für die vom AN zu liefernden Leuchten.

Flure-/Allgemeinbeleuchtung
LED-Einbauleuchte mit mikroprismatischer Abdeckung.
Für Systemdecken mit sichtbaren Tragschienen.
Ausführung M84, Systemmaß 625 x 625 mm. In Kombination mit einem separat zu bestellenden Zubehör ist die Leuchte auch für die Verwendung in gesägten Decken geeignet (Siella ZBB/4). Leuchte mit Dämmmaterial bei ta 25 °C abdeckbar (EN 60-598).
Weiterführende Hinweise und Daten zur Leuchtenmontage und deren Befestigung können der Montageanleitung entnommen werden. Die prismierte PMMA-Oberfläche des optischen Systems wirkt entblendend. Mit tief-breit strahlender Lichtstärkeverteilung.
Blendungsbewertung nach UGR-Einstufung (EN 12464-1) < 19. Bildschirmgerecht gemäß EN 12464-1 durch begrenzte Leuchtdichten L 3000 cd/m² für Ausstrahlungswinkel oberhalb 65° rundum. Harmonische Lichtwirkung durch gleichmäßig ausgeleuchteten Lichtaustritt.
Bemessungslichtstrom 3600 lm, Bemessungsleistung 31,00 W, Leuchten-Lichtausbeute 116 lm/W. Lichtfarbe neutralweiß, ähnlichste Farbtemperatur (CCT) 4000 K, Farborttoleranz (initial MacAdam) . 4 SDCM, allgemeiner Farbwiedergabeindex (CRI) R a > 80.
Mittlere Bemessungslebensdauer L 80 (t q 25 °C) = 35.000 h, mittlere Bemessungslebensdauer L 70 (t q 25 °C) = 50.000 h. Oberfläche weiß beschichtet (RAL 9016).
Maße (LxB): 620 mm x 620 mm, Leuchtenhöhe 15 mm. Schutzklasse (EN 61140): I, Schutzart (DIN EN 60529): IP20, Stoßfestigkeitsgrad nach IEC 62262: IK02, Prüftemperatur Glühdrahttest gemäß IEC 60695-2-11: 650 °C. Mit externem Betriebsgerät, schaltbar. Das Produkt erfüllt die grundlegenden Anforderungen der anwendbaren EU-Richtlinien und des Produktsicherheitsgesetzes und trägt die CE-Kennzeichnung. Zusätzlich ist die Leuchte durch eine unabhängige Prüfstelle ENEC-zertifiziert.

Gruppenräume
LED-Anbauleuchte für Einzel- oder Lichtbandanwendungen. Für die Montage an Decken und Überhängen in Innenräumen. Mit Parabolspiegelraster, hochglänzend. Mit reflexionsverstärkend beschichteter Silber-Oberfläche. Reflexionsgrad 98 %, Anteil gestreuter Reflexionen < 3 %. Mit symmetrisch strahlender Lichtstärkeverteilung.
Blendungsbewertung nach UGR-Einstufung (EN 12464-1) < 19. Bildschirmarbeitsplatzgerecht gemäß EN 12464-1.

Rasterbefestigung und selbsttätige elektrische Schutzmaßnahme durch Schleifkontaktverschlüsse. Raster werkzeuglos beidseitig abklappbar und aushängbar. LED-Systeme mit einem opalen, schlagzähen PMMA-Diffuser zur gleichmäßigen Ausleuchtung der Lichtaustrittsfläche abgedeckt. Bemessungslichtstrom 3400 lm, Bemessungsleistung 28,00 W,
Leuchten-Lichtausbeute 121 lm/W. Lichtfarbe neutralweiß, ähnlichste Farbtemperatur (CCT) 4000 K, allgemeiner Farbwiedergabeindex (CRI) R a > 80. Leuchtenkörper aus Stahlblech. Oberfläche weiß beschichtet (RAL 9016).
Maße (LxB): 1193 mm x 160 mm, Leuchtenhöhe 53 mm. Aufbaumaß Kopfstück bei Endleuchten- oder Einzelleuchtenanwendung 11 mm pro Kopfstück.
Kopfstücke für Einzelleuchten bzw. Lichtbandenden bitte gesondert bestellen. Rechteckdesign mit längsseitigem, 40 mm breitem Rand. Leuchtenkörper mit integrierten Kupplungsstegen für exakt fluchtende Lichtbänder mit durchlaufenden Rastern. Zulässige Umgebungstemperatur (ta): -20 °C bis +25 °C. Schutzklasse (EN 61140): I, Schutzart (DIN EN 60529): IP20, Stoßfestigkeitsgrad nach IEC 62262: IK02, Prüftemperatur Glühdrahttest gemäß IEC 60695-2-11: 650 °C.
Mit elektronischem Betriebsgerät, schaltbar. Das Produkt erfüllt die grundlegenden Anforderungen der anwendbaren EU-Richtlinien und des Produktsicherheitsgesetzes und trägt die CE-Kennzeichnung. Zusätzlich ist die Leuchte durch eine unabhängige Prüfstelle ENEC-zertifiziert.

Büro / WC / Duschen
LED-Einbauleuchte mit mikroprismatischer Abdeckung. Einlegeleuchte für Decken mit sichtbaren Tragschienen. Systemmaß 625 x 625 mm (M84). In Kombination mit einem separat zu bestellenden Zubehör ist die Leuchte auch für die Verwendung in gesägten Decken geeignet. Die Montage in gesägte Öffnungen mittels Montagezubehör erfordert eine Decken-Materialstärke von 18 mm bis 40 mm Weiterführende Hinweise und Daten zur Leuchtenmontage und deren Befestigung können der Montageanleitung entnommen werden. Microprismatische Abdeckscheibe aus PMMA. Mit tief-breit strahlender Lichtstärkeverteilung. Blendungsbewertung nach UGR-Einstufung (EN 12464-1) < 19. Bildschirmgerecht gemäß EN 12464-1 durch begrenzte Leuchtdichten L 3000 cd/m² für Ausstrahlungswinkel oberhalb 65° rundum. Harmonische Lichtwirkung durch gleichmäßig ausgeleuchteten Lichtaustritt. Bemessungslichtstrom 4250 lm, Bemessungsleistung 34,00 W, Leuchten-Lichtausbeute 125 lm/W. Lichtfarbe neutralweiß, ähnlichste Farbtemperatur (CCT) 4000 K, Farborttoleranz (initial MacAdam) . 4 SDCM, allgemeiner Farbwiedergabeindex (CRI) R a > 80.
Mittlere Bemessungslebensdauer L80(t q 25 °C) = 50.000 h. Leuchtenkörper aus Aluminium. Oberfläche weiß beschichtet (RAL 9016). Maße (LxB): 620 mm x 620 mm,
Leuchtenhöhe 45 mm. Schutzart raumseitig IP40.
Schutzklasse (EN 61140): II, Schutzart (DIN EN 60529): IP20, Stoßfestigkeitsgrad nach IEC 62262: IK03, Prüftemperatur Glühdrahttest gemäß IEC 60695-2-11: 650 °C.
Mit elektronischem Betriebsgerat, schaltbar. Output Ripple des Betriebsgerates . 4 % zur effektiven Ansteuerung des LED-Systems und flackerfreiem Licht. Die Verbindung der Leuchte mit dem Betriebsgerät bei eingeschalteter Betriebsspannung ist störungsfrei möglich. Das Produkt erfüllt die grundlegenden Anforderungen der anwendbaren EU-Richtlinien und des Produktsicherheitsgesetzes und trägt die CE-Kennzeichnung. Zusätzlich ist die Leuchte durch eine unabhängige Prüfstelle ENEC-zertifiziert.

Die Beleuchtungsstärken werden gem. aktuellen Vorschriften geplant. Diese sind wie folgt:
Verwaltung/Büro  500 lx im Mittel
Treppenräume  150 lx im Mittel
Flure  200 lx im Mittel
Küche  500 lx im Mittel
Besprechung  500 lx im Mittel
Menge: 1,000 psch

##### 40.04.04 446 Blitzschutz- und Erdungsanlagen

**40.04.04.1 Äußerer Blitzschutz-/Erdungsanlage**
Normen und Richtlinien (Auswahl)
Für die Planung und Ausführung der blitzschutztechnischen und elektrotechnischen Anlage sind folgende Normen, Beiblätter und Richtlinien in der jeweiligen gültigen Fassung zu beachten. Dies schließt auch die Beachtung von normativen Anmerkungen und informativen Anhängen ein.

Erdungsanlagen
DIN 18014:2014-03
Fundamenterder

DIN VDE 0151:1986-06
Werkstoffe und Mindestmaße von Erdern bezüglich der Korrosion

DIN EN 50162, DIN VDE 0150:2005-05
Schutz gegen Korrosion durch Streuströme aus Gleichstromanlagen

DIN EN 61936-1, VDE 0101-1:2014-12
Starkstromanlagen mit Nennwechselspannungen über 1 kV mit Berichtigung 1 (2017-05)

DIN EN 50522, VDE 0101-2:2011-11
Starkstromanlagen mit Nennwechselspannungen über 1 kV

Blitzschutz
Bauordnungen der Länder (Landesbauordnungen) letzte Ausgabe
(Musterbauordnung letzte Überarbeitung 13.05.2016)

DIN 18384:2019-09
VOB Vergabe- und Vertragsordnung für Bauleistungen
Teil C: Allgemeine Technische Vertragsbedingungen für Bauleistungen (ATV)
Blitzschutz-, Überspannungsschutz und Erdungsanlagen

DIN EN 62305-1, VDE 0185-305-1:2011-10
Allgemeine Grundsätze mit Berichtigung 1 (2012-03)

DIN EN 62305-2, VDE 0185-305-2:2013-02
Risiko-Management

Beiblatt 1 zu DIN EN 62305-2:2013-02
Blitzgefährdung in Deutschland

Beiblatt 2 zu DIN EN 62305-2:2013-02
Berechnungshilfe zur Abschätzung des Schadensrisikos für bauliche Anlagen

Beiblatt 3 zu DIN EN 62305-2:2013-12
Zusätzliche Informationen zur Anwendung

DIN EN 62305-3, VDE 0185-305-3:2011-10
Schutz von baulichen Anlagen und Personen

Beiblatt 1 zu DIN EN 62305-3:2012-10
Zusätzliche Informationen zur Anwendung

Beiblatt 2 zu DIN EN 62305-3:2012-10

Zusätzliche Informationen für besondere bauliche Anlagen
Beiblatt 3 zu DIN EN 62305-3:2012-10
Zusätzliche Informationen für die Prüfung und Wartung von Blitzschutzsystemen

Beiblatt 4 zu DIN EN 62305-3:2008-01
Verwendung von Metalldächern in Blitzschutzsystemen

Beiblatt 5 zu DIN EN 62305-3:2014-02
Blitz- u. Überspannungsschutz für PV-Stromversorgungssysteme
DIN EN 62305-4, VDE 0185-305-4:2011-10
Elektrische und elektronische Systeme in baulichen Anlagen

Beiblatt 1 zu DIN EN 62305-4 2012-10
Verteilung des Blitzstromes

DIN EN 62561-1, VDE 0185-561-1:2017-12
Anforderungen an Verbindungsbauteile

DIN EN 62561-2, VDE 0185-561-2:2019-12
Anforderungen an Leitungen und Erder

DIN EN 62561-3, VDE 0185-561-3:2018-02
Anforderungen an Trennfunkenstrecken

DIN EN 62561-4, VDE 0185-561-4:2018-05
Anforderungen an Leitungshalter

DIN EN 62561-5, VDE 0185-561-5:2018-05
Anforderungen an Revisionskästen und Erderdurchführungen

DIN EN 62561-6, VDE 0185-561-6:2018-10
Anforderungen an Blitzzählern

DIN EN 62561-7, VDE 0185-561-7:2018-10
Anforderungen an Mittel zur Verbesserung der Erdung

DIN V VDE V 0185-600:2008-01
Prüfung der Eignung von beschichteten Metalldächern als natürlicher Bestandteil des Blitzschutzsystems

Energietechnik

Blitz- und Überspannungsschutz, Funktionserdung, Schutzpotentialausgleich

DIN VDE 0100-100:2009-06
Allgemeine Grundsätze, Bestimmungen allgemeiner Merkmale, Begriffe

DIN VDE 0100-540:2012-06
Erdungsanlagen und Schutzleiter

AR-N 4100:2019-04
Technische Regeln für den Anschluss von Kundenanlagen an das Niederspannungsnetz und deren Betrieb mit Berichtigung 1 (2019-10)

Informationstechnik
Blitz- und Überspannungsschutz, Funktionspotentialausgleich
DIN V VDE V 0800-2:2011-06
Informationstechnik
Potentialausgleich und Erdung (Zusatzfestlegungen)

DIN EN 61663-1, VDE 0845 Teil 4-1:2000-07
Blitzschutz Telekommunikationsleitungen
Lichtwellenleiteranlagen

DIN EN 61663-2, VDE 0845 Teil 4-2 2002-07
Blitzschutz Telekommunikationsleitungen
Leitungen mit metallischen Leitern

DIN EN 60728-11, VDE 0855-1:2019-02
Kabelnetze für Fernsehsignale, Tonsignale und interaktive Dienste
Sicherheitsanforderungen

DIN VDE 0855-300:2008-08
Funksende-/empfangssysteme für Senderausgangsleistungen bis 1 kW

Besondere Anforderungen an Bauteile des Blitz- und Überspannungsschutzes

Blitzschutz
Verbindungen in Blitzschutzsystemen sind nur mit Klemmen gestattet, welche je nach Belastung am Einsatzort über die "H" bzw. "N" Prüfung nach DIN EN 62561-1 verfügen.

Planungsunterlagen
Für die Planung wurden folgende Unterlagen zugrunde gelegt:
Gebäudebeschreibung
Beschreibung des Blitzschutzsystems nach DIN EN 62305-3:
- Schemen der Fundamenterder- und Blitzschutzplanung
- Grundrisse der Fundamenterder- und Blitzschutzplanung
- Ansichten, Schnitte, Details - Architektur
- Stück Fundamentpläne - Statik
- Bericht Blitzschutzrisikoanalyse
- aktuelle Architektur und Tragwerkspläne
- Fassadenpläne

Unterlagen
Der Auftragnehmer hat alle technischen Anlagenspezifikationen (z.B. Entwurfspläne, Übersichtspläne, Anschlusspläne, Bestandspläne und evtl. erforderliche Genehmigungsanträge) dem Fertigstellungsstand entsprechend zu erstellen und in der geforderten Art und Anzahl an den Auftraggeber zu übergeben.

Revisionsunterlagen:
- Bestandspläne in Papierform und auf Datenträgern gemäß Funktionalbeschreibung
- Prüfberichte in Papierform und auf Datenträgern gemäß Funktionalbeschreibung
- Fotodokumentationen auf Datenträgern inkl. Fundamenterder/Ringerder
- Messprotokolle der Erdungsmessung inkl. Zwischenmessung

Abnahme
Nach Fertigstellung aller Arbeiten sind die Anlagen einer fachtechnischen Prüfung zu unterziehen. Diese darf nur durch eine Fachkraft bzw. durch einen Sachverständigen (sofern anlagenspezifisch erforderlich) vorgenommen werden. In diesem Fall hat der Auftragnehmer den vom Auftraggeber benannten Sachverständigen mit der Abnahme zu beauftragen.

Erforderliche Prüfungen:
- Blitzschutzsysteme nach DIN EN 62305-3 u. DIN V VDE V 0185-600 (sofern anwendbar)
- Niederspannungsanlagen nach DIN VDE 0100-600

In den Zeitintervallen nach gültiger Blitzschutznorm, DGUV Vorschrift 3 (früher BGV A3) bzw. Betriebssicherheitsverordnung bei Ex-Anlagen.
Der Bauherr bzw. dessen Vertreter und die Fachbauleitung sind rechtzeitig vor der Prüfung zu verständigen. Wird die Abnahme wegen wesentlicher Mängel verweigert, so hat der Auftragnehmer dem Auftraggeber und den anderen an der Abnahme Beteiligten die Kosten der vergeblichen Abnahme zu erstatten.

Technische Vorbemerkungen
Allgemeine Angaben
Die nachfolgenden Angaben erheben keinen Anspruch auf Vollständigkeit, Gültigkeit und Anwendbarkeit der zitierten Normen. Nach DIN EN 62305-2 wurde die zu erstellende bauliche Anlage in die Schutzklasse III eingestuft. Alle normativen Forderungen entsprechend dieser Schutzklasse sind zu beachten.
Die einzuhaltenden Trennungsabstände sind bei der Errichtung des Blitzschutzsystems zu beachten.
(Anmerkung in DIN EN 62305-3).
Diese Aussage spezifiziert nicht nur die Materialien und Materialstärken, sondern auch die Beachtung der zu erwartenden Windlast.

Fangeinrichtungen und Ableitungen
Bei einem getrennten Blitzschutzsystem kommen die Fangeinrichtungen und Ableitungen nicht mit der baulichen Anlage in Verbindung.
Für alle Arten von Fangeinrichtungen dürfen nur die tatsächlichen Abmessungen der metallenen Fangeinrichtung berücksichtigt werden. Für die Bestimmung des geschützten Volumens dürfen auch nur diese herangezogen werden. Prinzipiell ist das Maschenverfahren auf ebene, nicht leitfähige Dächer begrenzt.
Das Blitzkugelverfahren ist für alle Anwendungen geeignet und das Schutzwinkelverfahren wird für einfachere Anwendungen herangezogen. Bauliche Anlagen dürfen auch durch die Kombinationen der beschriebenen Verfahren geschützt werden. Dachaufbauten mit oder ohne elektrische Einrichtungen (Ausnahme metallene Aufbauten h < 0,3 m, l < 2 m, A < 1 m² und nichtmetallende Aufbauten h < 0,5 m), müssen durch Fangeinrichtungen geschützt werden. Dies kann durch den Einsatz von speziellen Systemkomponenten wie DEHNiso-Distanzhalter, DEHNiso-Combi, DEHNconductor-System HVI-Leitung oder DEHNcon-H erreicht werden.
Bei Stahlbeton- oder Stahlskelettbauten sollte die metallene Struktur als natürlicher Bestandteil des Blitzschutzsystems und evtl. zur Schirmung verwendet werden. Die blitzstromtragfähigen Verbindungen der metallenen Struktur müssen bereits im Planungsstadium berücksichtigt werden und sind miteinander durch verklemmen (z.B. Klemmen mit N-Prüfung) oder durch schweißen (Schweißarbeiten an Bewehrungen erfordern einen hierfür zugelassenen Schweißer) zu verbinden. Erst dann gilt die Verbindung als elektrisch sicher durchverbunden. Unter bestimmten Voraussetzungen kann eine solche Ausführungsvariante zu einer Ableitstruktur führen, welche einen sehr geringen Spannungsfall beim Blitzeinschlag verursacht (sogenannte "Potentialebene Null").
Vorhandene metallene Einfassungen bzw. Abdeckungen können als natürliche Bestandteile der Fangeinrichtung verwendet werden, sofern sie eine Mindestmaterialstärke, entsprechend DIN EN 62305-3, Tabelle 3, Wert t, aufweisen
(z. B. Kupfer 5 mm, Stahl 4 mm).
Kann das Durchschmelzen metallener Einfassungen bzw. Abdeckungen am Einschlagpunkt (Folgeschäden durch Eindringen von Wasser) akzeptiert werden oder kann ausgeschlossen werden, dass eine Entzündung von brennbarem Material stattfindet (auch Holzbretter), können Mindestmaterialstärken entsprechend Tabelle 3 Wert tlsquo; (z.B. Kupfer Mindestdicke 0,5 mm, Stahl 0,5 mm) als Fangeinrichtung verwendet werden.

Die Fang-/Ableitungen sollen auf kürzestem Weg mit der Erdungsanlage verbunden werden. Bei den Verbindungen von Fangeinrichtungen, Ableitungen und Erdungsanlage ist auf die Materialverträglichkeit der verwendeten Werkstoffe zu achten. Materialspezifische Leiterlängen von 10 m (Aluminium) - 20 m (Stahl) sind im oberirdischen Bereich mit Dehnungsstücken zu versehen (temperaturbedingte Längenänderung).
Eine dünne Beschichtung der Fangleitungen mit Schutzfarbe oder etwa 1 mm Bitumen oder 0,5 mm PVC ist nicht als Isolierung zu betrachten. Hiervon ausgenommen sind die Verbindungsstellen, welche immer elektrisch einwandfrei sein müssen.

Leitungshalter sind nach Art der Dacheindeckung, Dachform und Wandbekleidung auszuwählen. Eine Trennstelle sollte an jedem Anschluss der Ableitung an die Erdungsanlage angeschlossen werden (Ausnahme in Verbindung mit natürlichen Ableitungen). Aluminium darf nicht direkt auf, im und unter Putz (Mörtel), in Beton und im Erdreich verlegt werden.

Erdungsanlagen
Für jedes neue Gebäude ist ein Fundamenterder nach DIN 18014 zu errichten. Die erforderliche Maschenweite im Betonfundament bzw. unter dem Betonfundament (WU-Beton, Schwarze Wanne, Perimeterdämmung od. Folienisolierung) ist der DIN 18014 bzw. der DIN EN 62305-3 bzw. DIN EN 62305-4 zu entnehmen.
Bei einem stahlarmierten Betonfundament mit einem Typ-B Erder außerhalb dieses Betonfundamentes muss für diesen Typ-B Erder ein korrosionsfester Erderwerkstoffe (NIRO V4A, z. B. Werkstoff-Nr. 1.4571, 1.4404, ) eingesetzt werden.
Hinsichtlich der Anforderungen an die Erdungsanlage sind eventuelle, mitgeltende Normen des Personenschutzes nach DIN VDE 0100 und für Anlagen > 1kV nach DIN VDE 0101 Teil 1 und 2 zu beachten.
Lage und Anordnung von Anschlussfahnen für den äußeren und inneren Blitzschutz, Blitzschutz-Potentialausgleich wie auch für den Schutzpotentialausgleich über die Haupterdungsschiene (HES) sind vor Errichtung der Erdungsanlage aus den Blitzschutzplänen zu entnehmen.
Wird für den Erder eines Blitzschutzsystems die schutzklassenspezifische Mindestlänge l1 nicht erreicht, sind im Bereich jeder Ableitung zusätzliche Erder (Tiefen- oder Strahlenerder) einzubringen.
Die Mindestlänge l1 muss nicht berücksichtigt werden, wenn der Erdungswiderstand der Erdungsanlage 10 Ohm unterschreitet.

Werkstoff des Ringerders
Als Werkstoff für den Fundamenterder/Ringerder muss Rund- oder Bandmaterial aus korrisionsfestem Edelstahl (V4A, Werkstoffnummer 1.4571) verwendet werden. Die Abmessungen sollten mindestens
Rundmaterial 10 mm Durchmesser und
Bandmaterial 30 mm x 3,5 mm
betragen.

Werkstoff des Fundamenterders im Beton
Für die Fundamenterder in der Betonplatte wird ein Bandmaterial verzinkt verlegt. Die Abmessungen sollten mindestens Rundmaterial 10 mm Durchmesser und Bandmaterial 30 mm x 3,5 mm betragen.
Werkstoff: St/tZn

Einzelfundamente für die Stützen und Streifenfundamente
Der Fundamenterder wird durch die Einzelfundamente der Stützen geführt. Die Armierung der Einzelstützen wird mit dem Fundamenterder kraftschlüssig verbunden.
Der Fundamenterder/Ringerder wird um die Stützen herum 0,5 m bis 1,0 m tief, je nach örtlicher Frosttiefe, verlegt. Die einzelnen Stützen werden kraftschlüssig an den Fundamenterdern angeschlossen.

Leistungsumfang
Die im Folgenden beschriebenen Leistungen umfassen die Fundamenterdung und die Vorbereitung einer Blitzschutzanlage des Gebäudes. Die Leistungen der einzelnen Positionen gelten für das Gebäude.
Dem Leistungsverzeichnis liegen die Entwurfs-/Ausführungspläne des beauftragten Fachingenieurs bei. Der AN hat sich eingehend mit der Örtlichkeit vertraut zu machen und Behinderungen beim Materialtransport und bei der Ausführung einzuplanen und in die EP einzurechnen. Es ist ein Baustelleneinrichtungsplan nur für den eigenen Bereich vom AN anzufertigen, fortzuschreiben und vor Genehmigung durch den AG mit der Bauüberwachung abzustimmen.
Die Errichtung der Fundament- und Blitzschutzanlage soll nur durch eine beim Netzbetreiber eingetragene Elektro-/Blitzschutzfachkraft oder unter Aufsicht dieser Fachkraft erfolgen.
Bei der Kalkulation sind die Technischen Vorschriften von Elektroanlagen zu berücksichtigen.

Der zeitliche Bauablauf erfordert es, dass der Einbau und die Messung und Prüfung des Blitzschutzes an den Gebäudeteilen an verschiedenen Terminen erfolgen muss. Dieser erhöhte Aufwand ist in die Einheitspreise einzukalkulieren.

Beschreibung
Das Gebäude erhält eine Blitzschutzanlage der Blitzschutzklasse III. Diese besteht aus Fangeinrichtung, Ableitungen, Trennstellen, Fundamenterdungsanlage und Überspannungsschutz gemäß:

DIN-VDE 0185, Teil 201-207, 305, 600,
DIN-VDE 0100, Teil 540, DIN 48 801 - 48 754

Das Gebäude erhält eine Fundamenterderanlage und eine außenliegende Blitzschutzanlage (Ringerder) nach DIN 18014. Gemäß Risikoabschätzung wird für die außenliegende Blitzschutzanlage die Schutzklasse III vorgesehen. Weiterhin ist, zur Erhöhung der elektromagnetischen Verträglichkeit, eine vermaschte Potentialausgleichsanlage VPAA vorgesehen.
Ergänzend zum Fundamenterder wird für die Fundamentplatte aus einer weißen bzw. schwarzen Wanne ein Ringerder vorgesehen. Um eine gute Erdfühlung zu erzielen, wird der Ringerder aus V4A-Material mit der Maschenweite max. 10 m unter der Fundamentplatte verlegt. Der Ringerder wird in regelmäßigen Abständen, mindestens alle 15 m, leitend verbunden.

Alle Technikräume sowie Förderanlagen-/Maschinenräume werden in dem Gebäude mit einer Erdungsfahne vorgerüstet. Zum inneren Überspannungsschutz sind in den Haupt- und den Unterverteilungen gestaffelte Überspannungsableiter vorgesehen, bestehend aus Grob- und Mittelschutzableitern.

Musteraufbau
Die Bewehrung von Betonteilen wird in die Erdung einbezogen. An den Fundamenterdern werden alle metallischen Konstruktionsteile, Tragwerke, Leitungen, Luftführungskanäle usw. angeschlossen. Alle Technikzentralen und -räume sowie die Standorte der Verteiler erhalten geeignete Anschlussfahnen mit Potentialausgleichsschienen für die direkte Verbindung zum Fundamenterder.
Für die Mittelspanungsanlage und für die Trafoanlage wird zusätzlich ein Erdungssammelleiter (Kupfersammelschiene) aus Material Kupfer mindest 40 x 5 mm vorgesehen. Unter einer Erdsammelleitung versteht man einen Hauptpotentialausgleichsleiter, der in Gebäuden oder zwischen verschiedenen Anleinteilen verlegt wird. Die Erdungsleitungen müssen die Mindestquerschnitte und -anforderungen nach DIN einhalten.

Es ist die Blitzschutzanlage und das Zubehör eines Herstellers anzubieten und zu montieren.

Fundamenterder
Bänder nach DIN EN 501 64-2 (VDE 0185, Teil 202) für den Einsatz bei Erdungsanlagen, Blitzschutzanlagen und beim Ringpotentialausgleich.
Breite:  30 mm
Dicke:  3,5 mm
Werkstoff:  St/tZn

Einschließlich Abstandhalter zum bauseitigen einbetonieren und Schweißverbindung mit der Bewehrung des Betons.
- anteilige Kosten für Kreuzverbinder DIN EN 501 64-2 aus V4A und Schweißverbindungen
- mit Anschlussfahnen für Potentialausgleich und Blitzschutz
  DIN EN 501 64-2 -FI 30x3,5 V4A

Ringerder
Ringerder korrosionsfest zur erdfühligen Installation außerhalb der Fundamente. Bänder nach DIN EN 501 64-2 (VDE 0185, Teil 202) für den Einsatz bei Erdungsanlagen, Blitzschutzanlagen und beim Ringpotentialausgleich.
Breite:  30 mm
Dicke:  3,5 mm
Werkstoff:  NIRO (V4A), Material.-Nr. 1.4571

Einschließlich:
- anteilige Kosten für Kreuzverbinder DIN EN 501 64-2 aus V4A und Schweißverbindungen in Beton
- mit Anschlussfahnen für Potentialausgleich und Blitzschutz
  DIN EN 501 64-2 -FI 30 x 3,5 V4A

Im Zuge der Erdarbeiten nach Koordinierung mit dem Rohbauunternehmer

Erdsammelleitung aus V4A-Stahl (Werkstoff-Nr. 1.4571)

Rd 10 mm Durchmesser im Fundament als Erdungsfahnen zu den Trennstellen und im Erdreich als äußerer Ringerder verlegt.

komplett liefern und verlegen

Erdungsfestpunkt für PAS

Erdungsfestpunkte als korrosionsfreien Anschluss an die Erdungsanlage für den Schutz-Potentialausgleich und/oder den Funktionspotentialausgleich
Typ M mit Anschlussachse (l =195 mm, Æ 10 mm)
Anschlussgewinde  M10 / 12
Werkstoff Platte  NIRO (V4A)
Werkstoff Achse  NIRO
Ik(50 Hz) t=1 s Temp. max. 300 °C 3,4 kA
Normenbezug  DIN EN 501 64-1
einschließlich der Verbindungsklemmen zum Anschluss an die Bewehrung.

Erdungsfestpunkt M16
Erdungsfestpunkte M16 mit Anschlussgewinde M16 für höhere Strombelastungen (50 Hz), z.B. zum Anschluss des Ringpotentialausgleichs an die Erdungsanlagen von Starkstromanlagen mit Nennwechselspannungen über 1 kV (Trafoerdung).
Anschlussgewinde  M16
Werkstoff  PlatteNIRO (V4A)
Werkstoff  Cu/gal
Sn Querschnitt  70 mm²
Länge  400 mm Durchmesser
Anschlussseil  10,5 mm
Normenbezug  DIN EN 50164-1
Ik(50 Hz) t=1 s 11kA

Erdeinführungsstangen aus V4A-Stahl (Werkstoff-Nr.1. 4571),
Rd 16 mm Durchm., nach DIN 48801, einschließlich Halter, Klemmen, Schutzisolierung und Schutzanstrich
liefern und einbauen

Dehnungsband für Fundamenterder
Zum Durchführen des Fundamenterders in ausgedehnten Fundamenten (mehrere Abschnitte) durch die Bewegungsfugen ohne notwendiges Herausführen des Erders aus der Bodenplatte.
Das Dehnungsband wird in die Bodenplatte so einbetoniert, dass sich der Styroporblock in einem Abschnitt befindet und das andere Ende lose im nächsten Abschnitt weitergeführt werden kann.

Werkstoff Band  NIRO
Abmessungen Band (l x b x t) ca.700 x 30 x (4x1) mm
Querschnitt  120 mm²
Werkstoff Block  Styropor
Normenbezug  IN EN 50164-2
Ik(50 Hz) t= 1 s Temp. max. 300 °C 6kA

Anschlussfahne
Anschlussfahnen gerichtet für den Anschluss der Ableitungen an die Erdungsanlage aus korrosionsfestem Edelstahl NIRO (V4A), nach DIN EN 50164-2 (VDE 0185, Teil 202).
Länge  3000 mm
Abmessungen  30 x 3,5 mm
Querschnitt  105 mm²
Normenbezug  DIN EN 50164-2
komplett liefern und verlegen

Ableitungen an Stützen und Betonwänden
Runddrähte nach aus korrosionsfestem Edelstahl NIRO (V4A), nach DIN EN 50164-2 (VDE 0185, Teil 202).
Für den Einsatz bei Blitzschutzanlagen als Fangeinrichtung oder Ableitung.
Leiterrund 10 mm
Werkstoff VA4

Zubehör
Aller Verbindungsteile, Schutzisolierungen, Abdichtungen, Rostschutzfarbe sind in den Einheitspreisen einzukalkulieren.

Potentialausgleich
Anpassung und Weiterverlegung des Potentialausgleichs nach Angaben des Betreibers.
Anpassung der Erdleitung gemäß Nutzermöbilierung in der Rohbauphase.
Verlegung der Erdleitung bis zur Potentialausgleichschiene.

Alle Positionen verstehen sich:
- einschl. Lieferung frei Verwendungsstelle
- einschl. betriebsfertiger Montage
- einschl. allem dazugehörigen, systembedingten Zubehör, wie Klein-, Isolier- und Befestigungsmaterial

Potentialausgleichschiene MS-Trafoanlagen, NSHV-AV Raum
Inkl. Verlegung der Erdungssammelleiter
Potentialausgleichschiene für MS-Trafoanlagen komplett mit Isolatoren auf Putz montieren. Die Anschlüsse sowie die Bezeichnungen aller Zu- und Abgänge sind komplett enthalten.

Einschließlich:
Lieferung und betriebsfertiger Montage am Erdungspunkt, mit Bohren von Gewindelöchern, mit Schrauben, Unterlegscheiben, Federringen, Muttern, Kabelschuhen, Anschluss der vorhandenen Leitung mit Eintrag in den Erdungsplan, eingefügt in jeweilige Dokumentationen und Beschriftung der Potentialausgleichschiene mit einem Resopalschild.
Mindestgröße der Schilder 80 x 20 mm

Blitzschutzanlage
Sämtliche sichtbaren Blitzschutzfangeinrichtungen sind mit der Bauleitung abzustimmen. Hiermit wird auf die saubere Verlegeweise aller Fangeinrichtungen hingewiesen. Sofern möglich, sind Anlagenteile verdeckt zu führen (z.B. unter Attikablechen etc.). Alle Anschlüsse sind musterhaft zur Genehmigung durch die Bauleitung vorzubereiten. Alle leitenden Metallkonstruktionen werden mit der Blitzschutzanlage kraftschlüssig verbunden.

Fangeinrichtung auf dem Dach
Anschluss- und Verbindungsleitungen auf Dachflächen, auf Haltern, Halterabstand max. 1 m.
Runddrähte nach DIN EN 50164-2 (VDE 0185, Teil 202) für den Einsatz bei Blitzschutzanlagen als Fangeinrichtung oder Ableitung.
Werkstoff: AlMgSi, Leiter: 8 mm

Dachleitungshalter für Kunststoffbahnendachflächen
Dachleitungshalter für Flachdächer zur Befestigung von Rundleitern auf Flachdächern, mit 1-facher Leitungshalterung. Typ FB aus frostbeständigem Beton und wetterbeständigem Kunststoff. UV-stabilisiert Kunststoff- und Betonteil getrennt recycelbar, Leitungsführung lose, LH Werkstoff Kunststoff
LH Rd  8 mm
Stein  Beton (B45)
Gewicht  1 kg

In unmittelbarer Nähe der senkrechten Ableitungen sind Warnhinweise anzubringen, dass es sich um Blitzschutzableitungen handelt. Dies gilt auch für die senkrechten Stahl-Stützen, die als Ableitung benutzt werden.

HVI-Leitung
HVI Leitung im Stützrohr mit Fangspitze Farbe grau
Abgas/Abluftkamin bis 5 m Höhe
HVI Leitung im Stützrohr hochspannungsfeste isolierte Ableitung zum Einhalten des Trennungsabstandes zu elektrisch leitenden Teilen nach DIN EN 62305-3 (VDE 0185-305-3).
Äquivalenter Trennungsabstand s ≤ 75 cm (in Luft) oder
s ≤ 150 cm (fester Baustoff).
Die Stützrohre mit HVI Leitung sind nach Eurocode für eine max. Böenwindgeschwindigkeit von 237 km/h dimensioniert. HVI Leitung im Stützrohr verlegt, mit speziellem innenliegendem Endverschluss und Fangspitze Ø10 mm, Länge 1000 mm
Werkstoff Stützrohr  GFK / Al
Durchmesser Ø Leitung  23 mm
Farbe Leitung  grau
Werkstoff Leiter  Cu

Fangstange L = 500mm
Fangstange 16 mm² L = 500mm und Filzunterlage zum Schutz der Dachhaut
Länge 500 mm, aus AlMg SI, komplett mit Anschluss, Klemmen und Zubehör.
Komplett liefern einschließlich Klein-, Isolier- und Befestigungsmaterial, fachgerecht montieren und betriebsfertig anschließen. Die Montage der Fangstange ist mit der Bauleitung abzustimmen. Die Montageflächen und Befestigungsstellen werden bauseitig hergestellt.
Inkl. Standfuß, Fangstangenadapater, Verbinder, Distanzhalter

Fangstange L = 1000 mm
Fangstange 16 mm² L=1000 mm
Wie oben beschrieben jedoch liefern, montieren und betriebsfertig anschließen

Fangstange L = 1500 mm
Fangstange 16 mm² L=1500 mm
Wie oben beschrieben jedoch liefern, montieren und betriebsfertig anschließen

Fangstange L = 2500 mm
Fangstange 16 mm² L=2500 mm
Wie oben beschrieben jedoch liefern, montieren und betriebsfertig anschließen

Zubehör
Zubehör, wie Parallelverbinder, Kreuzverbinder, Dachleitungshalter, Verbindungsmuffen, Dehnungband für Fangleitungen auf dem Dach
WerkstoffklemmeNIRO (V4A)
KlemmbereichRd / Rd 8-10 / 8-10 mm
KlemmbereichRd / Fl 8-10 / 30 mm
WerkstoffklemmeAlMgSi
KlemmbereichRd / Rd 4-10 mm

Anschlüsse von metallischen Gebäudeteilen für Rohre, Dachrinnen, Attikableche, metallische Dachaufbauten, Geländer, Treppen, Gitterroste, Fenster- und Fassadenprofile, Stahlträger, Krananlage usw. an die Blitzschutz- bzw. Erdungsanlage mittels Klemmen, Schellen, Überbrückungslaschen usw.
Das Anschluss-Verbindungsmaterial ist entsprechend des anzuschließenden Objektes zu wählen.
Hinweis Fassade:
Potentialausgleich nach DIN EN 13830
VFF Merkblatt FA.01 Potentialausgleich und Blitzschutz von Vorhangfassaden
Blitzschutz nach DIN EN 62305-3, Beiblatt 1 und DIN EN 62305-4
Der Vorhangfassadenbausatz muss konstruktiv so ausgelegt sein, dass dessen Metallrahmenelemente miteinander elektrisch leitend verbunden sind, damit alle vertikalen und horizontalen Rahmenelemente einen Potentialausgleich mit dem Potentialausgleichsystem erreichen.
- Alle vertikalen und horizontalen Rahmenelemente müssen elektrisch miteinander verbunden sein.
- Ausrüstungsteile müssen korrosionsbeständig sein.
- Der elektrische Widerstand, der den Stromkreis des Vorhangfassadenbausatzes bildenden, darf 10 Ohm nicht überschreiten.

Die Montageplanung ist dem Fassadenhersteller rechtzeitig beizustellen. Für die resultierenden Maßnahmen sind entsprechende Leistungsoptionen zu berücksichtigen.

Verbindungen der Unterkonstruktion
Die Anzahl der Verbindungen entlang einer Ableitung ist auf ein Minimum zu beschränken. Verbindungen sind durch Hartlöten, Schweißen, Klemmen, Quetschen, Falzen, Schrauben oder Nieten sicher auszuführen. Um dies zu erreichen, müssen die Verbindungen des Stahlskelettes der baulichen Anlagen aus Stahlbeton sein und den Anforderungen und Prüfungen nach der DIN EN 62561-1 entsprechen.

Anbindung an Fassadenkonstruktion
Die Leistungen werden in Zusammenarbeit mit dem Fassadenerrichter ausgeführt. Der AN Blitzschutz wird die Verbindungsstellen vorgeben und später die Leistung überprüfen.

Komplett liefern einschließlich Klein-, Isolier- und Befestigungsmaterial, fachgerecht montieren und betriebsfertig anschließen.

Anschluss- und Überbrückungsbauteil
- Klemmschuhe zum Anschluss von Leitungen an Konstruktionsteile
- Trägeranschlussklemme für kontaktsichere Anschlüsse
- Überbrückungsseil flexibel
- Anschluss Metall Laschen aus V4A
liefern, montieren und betriebsfertig anschließen

Trennstellen/Uni-Trennklemmen
UNI-Trennklemmen zum Verbinden der Ableitungen mit den Erdeinführungen.
Ausführung mit Zwischenplatte für Rd und Rd
Werkstoff NIRO
Klemmbereich Rd / Rd 8-10 / 8-10mm
inkl. Nummernschilder zur Kennzeichnung von Trennstellen liefern und montieren.

Dienstleistungen
Vorbeschriebene Leistung ist in die EPs einzukalkulieren.

Folgende Leistungen sind zu erbringen:

Messen:
Messungen der Erdungswiderstände an den Messtrennteilen und an den Techno-Betriebseinrichtungen, wie Potentialausgleich, Elektroerden, Metallrohrleitungen, Metallgitter usw., einschließlich Anfertigung eines Messprotokolls.

- Fotodokumentation der Verlegung Fundament- und Ringleiter inkl. aller Verbindungen.
- Die Bilder sind in Grundrissplänen zu kennzeichnen.
  - je Messstelle
Zwischenmessung und Fotodokumentation
Zwischenmessungen während der Bauzeit der Blitzschutzanlage an den Trennstellen der Erdeinführungen zur Ermittlung der einzelnen Erdungswiderstände vornehmen und im Messprotokoll dokumentieren.

Messung notwendig:
- bei Fertigstellung Fundamenterdereinbau in die Bewehrung der Sohlplatte
nach Betonierung der Sohlplatte bestehend aus:
- Fotodokumentation der Verlegung der Fundament- und Ringleiter inkl. aller Verbindungen.
- Die Bilder sind in Grundrissplänen zu kennzeichnen.

Dokumentation
Pläne in 3-facher Ausführung als Farbplots sowie 3-fach auf DVD-ROM gespeichert, angelegt in Ordnern komplett mit sämtlichen Prüfprotokollen, Erdungsplänen, Messpunkten und Abnahmebescheinigungen übergeben.

Revisionsunterlagen
Nach der kompletten Fertigstellung der Erdung ist die Dokumentation zu liefern.
Hierzu gehört:
- Wartungs- und Bedienungsanleitung
- Blockschaltbild
- Erdungsplan (Grundrisspläne mit Eintragung der Elemente mit der entsprechenden Nummerierung)
- Blitzschutzplan, Erdungsplan
- Liste der eingesetzten Komponenten mit Angabe der Positionsnummer, des Herstellers, der Typenbezeichnung und der Bestellnummer
- Datenblätter der eingesetzten Komponenten
- Messprotokolle
- Fotodokumenten
- Kennzeichnung der HPAS, PAS in den Erdungsplan einschließlich Eintrag in den Erdungsplan

Sachverständigenabnahme
Die Leistung umfasst die technische Klärung mit dem Sachverständigen, dem Ausschreibenden und dem Auftragnehmer bei einem gemeinsamen Ortstermin mit anschließender Freigabe der Planungsunterlagen vor Montagebeginn sowie der Prüfung der Anlage nach Fertigstellung, vor Übergabe des Gebäudes an den Nutzer, einschl. Prüfbericht aus dem hervorgeht, dass die Anlage gemäß den Auflagen des Bauscheines mängelfrei ist.
Evtl. erforderliche Nachprüfungen, die der Auftragnehmer zu vertreten hat, werden nicht besonders vergütet. Weitere Kosten, wie Reisekosten, Kosten für die Berichterstattung und den Einsatz von Messgeräten sowie Hilfeleistung durch den Auftragnehmer sind enthalten.
Menge: 1,000 psch

**40.04.04.2 Potentialausgleich**
Als Schutzmaßnahme ist ab Hauptverteilung ein TN-S-Netz auszuführen.

Das Gebäude erhält eine außenliegende Blitzschutzanlage, einen innenliegenden Überspannungsschutz und eine Fundamenterdung.

Die Ausführung aller Leistungen für den gesamten inneren Blitzschutz (gem. VDE 0185) einschließlich des gemäß VDE 0190 notwendigen Potentialausgleichs gehört zu den Leistungen des Gewerkes "Elektroanlagen".
Je einer Potentialausgleichsschiene ist mindestens anzuordnen:

- in sämtlichen Elektro-Verteilerräumen
- an sämtlichen Elektro-Verteilern
- in Technikzentralen
- in EDV-Räumen inkl. Datenschränke

Anschlüsse von metallischen Gebäudeteilen:
für Rohre, Dachrinnen, Attikableche, metallische Dachaufbauten, Geländer, Treppen, Gitterroste, Fenster- und Fassadenprofile, Stahlträger Krananlage, Kabeltrassen, Lüftungsanlage, Sanitäranlagen, Heizungsanlagen, alle metallischen Aufbauten, Sonderräume wie Laborräume, Zerspanung, Druckerwerke, Schweißraum, Kiosk usw. an die Blitzschutz- bzw. Erdungsanlage mittels Klemmen, Schellen, Überbrückungslaschen usw.
Das Anschluss-/Verbindungsmaterial ist entsprechend des anzuschließenden Objektes zu wählen.
Komplett liefern einschließlich Klein-, Isolier- und Befestigungsmaterial, fachgerecht montieren und betriebsfertig anschließen.
Menge: 1,000 psch

##### 40.04.05 449 Sonstiges

**40.04.05.1 Brandschutzmaßnahmen**
Brandschottungen
Leitungsdurchführungen durch brandschutztechnisch qualifizierte Wände und Decken müssen in der Qualität der jeweiligen Wand bzw. Decke verschlossen werden.

Allgemein
Anlegen und Schließen von Durchbrüchen entsprechend der Brandschutzqualität und Brandschutzanforderungen im Rahmen von Elektroinstallationsarbeiten.

Zwischen den einzelnen Brandabschnitten bzw. bei Durchführungen durch brand- bzw. feuerhemmenden Wänden sind alle Decken- und Wanddurchbrüche für Starkstromkabel, Fernmeldekabel und -leitungen feuerbeständig zu schließen. Dies gilt für die gesamten elektrischen Anlagen. Die Wand- und Deckenrohbaudurchbrüche sind so groß auszuführen, dass später bei Bedarf noch weitere Kabel durchgezogen werden können.

Bei der Durchführung der Kabel durch brandschutztechnisch klassifizierte Wände und Decken sind die Kabel mit dem notwendigen Abstand untereinander und von der Wand/Decke zu verlegen, so dass genügend Arbeitsraum für die Ausführung der Brandschotts verbleibt.

Diese Öffnungen sind mit geeignetem Material derart zu verschließen, dass sie den Anforderungen an die Brandwände F90/F30 nach DIN 4102 genügen.

Die maximale Belegung der brandschutztechnisch zu verschließenden Durchbrüche darf, entsprechend den Vorschriften, 60 % nicht überschreiten.

Sämtliche Brüstungskanäle sind zu den angrenzenden Räumen brand- und schallschutztechnisch zu verschließen.

Kabeltrassen im Bereich der Flucht- und Rettungswege sind entsprechend der LAR brandschutztechnisch abzuschotten.

Mit der Ausführung der Brandschotts dürfen nur Fachfirmen für Brandschottungen beauftragt werden. Vor Beginn der Ausführung sind entsprechend gültige Zulassungsbescheide und Ausführungsrichtlinien vorzulegen. Sämtliche Schottungen sind mit Beschriftungsfeldern zu versehen.
Menge: 1,000 psch

**40.04.05.2 Dokumentation**
Abnahmeprüfungen
Vor der Abnahme seitens des Auftraggebers müssen die Elektroanlagen vom zuständigen TÜV bzw. einem vereidigten Sachverständigen auf Einhaltung aller Bestimmungen und Vorschriften abgenommen, die Schutzmaßnahmen geprüft und das Bedienungspersonal des Bauherrn hinsichtlich Funktion, Bedienung und ggf. Wartung eingehend und rechtzeitig eingewiesen werden. Die Kosten der Abnahmen sind in die Angebotssumme einzukalkulieren.

Müssen Abnahmeprüfungen oder sonstige Leistungen aus Gründen, die der AN zu vertreten hat, seitens des AG, Bauherrn, Architekten oder der Fachingenieure wiederholt werden, so trägt der AN alle hierdurch entstehenden Kosten.

Insbesondere sind zu liefern:
Vor Beginn der Arbeiten der technischen Gewerke erbringt der Bieter folgende Grundleistungen nach VOB:
- prüffähige Berechnungen der Gesamtanlagen unter Berücksichtigung der ausgeschriebenen bzw. vom Bieter gewählten Fabrikate und Ausführungen sowie die umfassende Ausführungs-/Montageplanung gemäß VOB.
- Nach Abschluss der Arbeiten und spätestens 14 Tage vor Schlussrechnungsstellung liefert der AN vollständige Revisionsunterlagen gemäß VOB.
- Die Gewerke-Planungsleistungen sind im Rahmen der Gesamtverantwortung untereinander, mit den übrigen technischen Gewerken sowie den Baugewerken koordiniert zu erbringen. Der Ausführung der Arbeiten sind ausschließlich die erbrachten Planungsleistungen zu Grunde zu legen.
- An den Schnittstellen zu Leistungen, die nicht Gegenstand dieser Ausschreibung sind, die jedoch für die Gesamtfunktion des Gebäudes und der Anlagen erforderlich sind, sind den Planungsbeteiligten frühzeitig die benötigten Leistungen bekannt zu geben.
- Prüfbericht vom Sachverständigen über den mängelfreien Zustand der Elektroanlagen
- Formlose schriftliche Bestätigung des AN entsprechend § 5, Abs. 4, der UVV "Elektrische Anlagen und Betriebsmittel".
Zu bescheinigen ist:
- dass die VDE-Bestimmungen in der zur Zeit der Auftragserteilung gültigen Fassung eingehalten wurden
- dass insbesondere Schutzmaßnahmen (VDE 0100) gegen direktes Berühren aktiver Teile,
- gegen zu hohe Berührungsspannung an Körpern und gegen weitere Gefährdung von Personen durch die besondere Art der Betriebsstätten und Räume getroffen wurden
- dass die Prüfungen nach VDE 0100/7.76, § 22/23, VDE 0660, Teil 5, erfolgreich durchgeführt wurden
- dass keine Näherungen zur Blitzschutzanlage bestehen bzw. diese ordnungsgemäß beseitigt wurden
- dass die verwendeten elektrischen Betriebsmittel den in Frage kommenden VDE-Bestimmungen entsprechen und das verwendete Material, soweit dafür üblich, das VDE-Zeichen hat
- dass sämtliche Bestandszeichnungen bzw. Revisionspläne mit der tatsächlichen Ausführung übereinstimmen
- Schriftliche Bedienungs- und Wartungsanweisungen mit Schaltbildern und Stromlaufplänen für sämtliche Anlagen, welche für den wirtschaftlichen und sicheren Betrieb der Anlage erforderlich sind.
- Bescheinigung der vom Bauherrn bzw. Nutznießer hierzu Beauftragten, dass sie vom AN in die Elektroanlagen eingewiesen wurden.
- Bestandszeichnungen
- Die Bestandszeichnungen sind im CAD-Format, DWG und DXF zu erstellen. Schalt-, Klemm- und Stromlaufpläne dürfen max. nur DIN A 3 Größe haben.
- Ersatzteillisten
  Für sämtliche eingebauten Komponenten sind Ersatzteil- bzw. Betriebsmittellisten beizufügen.
- Ansichten, Schalt-, Klemm-, Kabel- und ggf. Stromlaufpläne und Übersichtsschemata von
  - Niederspannungsschaltanlage
- Gebäudeautomation Elektro
- Unterverteilungen
- Steuertafeln
- Kabelverlegungsplan von Niederpannungskabel, Steuerleitungen, Kommunikationsleitungen etc. im Außenbereich mit Einmessung
  - Kabelbühnenbelegungspläne
  - einschließlich der Gerätelisten mit der Bestückung
- Steigleitungen mit Eintragung von Typ, Querschnitt und Quell- und Zielort aller Kabel (ggf. kombiniert mit Schaltplan der Niederspannungshauptverteilung)
- Installationspläne sämtlicher Geschosse mit Eintragung aller technischen Einzelheiten, insbesondere aller Verbraucher, Stromkreise, der Kabelrinne bzw. -pritschen usw. (Abzweigdosen sind einzuzeichnen, soweit sie an nicht einsehbarer Stelle, z. B. über Zwischendecken, montiert sind).

Mindestanforderung der Dokumentation:
Sicherheitsbeleuchtungsanlagen
zentrale Anlage (Sicherheitslichtgeräte und Umschalteinrichtungen)
Eignung der verwendeten Schutz- und Schaltorgane auf Allstromtauglichkeit
sichere Funktion der Umschalteinrichtungen
Eignung des Aufstellraumes und Einhaltung der Anforderungen (u. a. Teil 6 der SBauVO, LAR NRW)
Ausführung der Netzumschaltung
Anzeigen der Betriebs- und Störmeldungen
örtliche Installation
Anordnung der Leuchten und Aufteilung auf die Stromkreise
Ausreichende Beleuchtungsstärke und Gleichmäßigkeit
Übereinstimmung der Dokumentation mit der Beschriftung der Sicherheitsleuchten
Elektrische Anlagen

Für die Anlagenteile:
Hauptverteilung
Unterverteilung

Übereinstimmung mit den Anforderungen des Brandschutzkonzeptes
Technische Dokumentation der elektrischen Anlage
Sichtprüfung des Zustands der elektrischen Anlagen (Verteil- und Verbraucheranlagen) ohne Öffnen von Gehäusen
Einhaltung der einschlägigen allgemein anerkannten Regeln der Technik
äußerlich erkennbare Schäden und Mängel, sowie erfolgte Nach- und Neuinstallationen und Raumnutzungsänderungen
Einhaltung der besonderen Anforderungen für Betriebsstätten, Räume und Anlagen besonderer Art oder Nutzung
Vorhandensein des Schutzes gegen direktes Berühren
Abdeckungen und Abschottungen von Kabelkanälen und Durchbrüchen für Rohr- und Leitungsanlagen
Abstände und Ablagerungen zu oder von brennbaren Stoffen sowie unzulässige Lagerung
Funktionsprüfung der Durchgängigkeit des Schutzleiters an fest installierten Geräten und Steckdosen in Netzen mit Schutzleiter und des Schutzes gegen indirektes Berühren durch Messung.

Zu den Verteil- und Verbraucheranlagen gehören u.a.:
Haupt- und Unterverteiler der allgemeinen Stromversorgung TGA-Gebäude
Zentralen der bauordnungsrechtlich geforderten Technischen Anlagen, TGA-Gebäude insbesondere Lüftungs- und RWA-Anlagen, einschließlich aller Steuerschränke soweit funktional zugeordnet oder brandschutztechnisch relevant

Haupt- und Unterverteiler, Steuerschränke bis 1000 VGebäudeinstallation ohne die Produktionsanlagen.

Sichtprüfung
Prüfung auf Einhaltung der Anforderungen des Teils 6 der SBauVO
Aufstellung, gültige Stromlaufpläne, Wartungsmaßnahmen
Nachweis der Kurzschluss- und Spannungsfestigkeit (thermisch und dynamisch)
Zugang, Beschilderung, Kennzeichnungen
bauliche Brandschutzmaßnahmen
Überlast- und Kurzschlussschutz (Zuordnung und Einstellung)
Schutz gegen elektrischen Schlag

Zustandsprüfung von Verteilern und Schränken durch Öffnen von Gehäusen oder Abdeckungen (unter Verwendung, falls erforderlich, von Werkzeugen und Prüfeinrichtungen)
Verschmutzungen, Korrosionen, Beschädigungen im Inneren von Anschlussräumen und Verteilern
ordnungsgemäße Beschriftung und Verdrahtung
richtige Zuordnung und Einstellung von Überstromschutzorganen zu den Leitungsquerschnitten und den zugeordneten Betriebsmitteln
Funktionsprüfung an Endstromkreisen
zum Nachweis der Isolationsfestigkeit
zum Nachweis der Abschaltbedingungen
zur Feststellung unzulässiger Erwärmung an Betriebsmitteln

Funktionsprüfung an
Fehlerstromschutzschaltern
Isolationsüberwachungseinrichtungen
Menge: 1,000 psch

#### 40.05 450 Kommunikations-, sicherheits- und informationstechnische Anlagen

*Hinweis: Allgemein Elektrotechnik*
1. Abnahmeprüfungen

  Vor der Abnahme seitens des Auftraggebers müssen die Elektroanlagen gem. PrüfVO NRW von einem vereidigten Sachverständigen auf Einhaltung aller Bestimmungen und Vorschriften abgenommen, die Schutzmaßnahmen geprüft und das Bedienungspersonal des Bauherrn hinsichtlich Funktion, Bedienung und ggf. Wartung eingehend und rechtzeitig eingewiesen werden. Die Kosten der Abnahmen -Begleitung sind in die Angebotssumme einzukalkulieren. Für Anlagen bei denen Sachkundigenbescheinigungen abgegeben werden müssen, wie z.B. Blitzschutz- und Erdungsanlage, sind diese Sachkundigenbescheinigungen entsprechend abzugeben. Müssen Abnahmeprüfungen oder sonstige Leistungen aus Gründen, die der AN zu vertreten hat, seitens des AG, Bauherrn, Architekten oder der Fachingenieure wiederholt werden, so trägt der AN alle hierdurch entstehenden Kosten.

  Vorgesehene Leistungsabgrenzung
  Gewerk Elektrotechnische Anlagen zu den übrigen Gewerken.

  Allgemeines
  Für die Stromversorgung der elektrischen Anlagen anderer Gewerke hat das Gewerk Elektroanlagen lediglich die Hauptzuleitungen und den Potentialausgleich zu den entsprechenden Elektro-Schaltschränken o.ä. der betreffenden Anlagen zu liefern. Der Anschluss der Hauptzuleitungen am Schaltschrank anderer Gewerke ist einzukalkulieren. Alle Abgänge sind gemäß der Entwurfsplanung zu dimensionieren und auszuführen.

  Koordination
  Der AN hat für eine ausreichende und rechtzeitige Koordination mit den übrigen Gewerken Sorge zu tragen.

Eine Liste der vom AN zur Abnahmeprüfung vorzulegenden Abnahme- und Revisionsunterlagen ist anzulegen. Der AN ist verpflichtet, die Bestandspläne in dreifacher Ausfertigung anzufertigen.

##### 40.05.01 452 Türsprechanlage

**40.05.01.1 SIP-Außensprechstelle zur Anbindung an die TK-Anlage**
- Türstation für Personen-Eingang
- SIP-Telefon
- Bauweise: modular aus Aluminium
- Einsatzumfeld: professionell/industriell
- Lautstärkeklasse / Umgebung: 4 = sehr laute Umgebung
- Größe der Türstation: Größe 3 senkrecht, 300 x 120 x 76 mm
- Montage: Unterputz + Regenschutzblende
- Beleuchtete Elemente: Beschriftungsfeld, Taste
- Enthaltenes Zubehör: Unterputz-Gehäuse,
  Regenschutzblende
Funktionselemente :

  1 Ruftaste mit wechselbarem Beschriftungsfeld

Hauptfunktionen :
  Anwählen einer Rufnummer durch Drücken der Ruftaste
  Öffnen der Tür von innen durch Eingabe eines MFV-Codes

Die ausgeschriebene Sprechanlage ist auf die bauseits bereitgestellte Telefonanlage aufzuschalten.

Fabrikat der Planung:  2n
Typ:
Menge: 1,000 psch

**40.05.01.2 Programmierung und Inbetriebnahme**
Programmierung und Inbetriebnahme der in diesem Titel
beschriebenen Sprechanlage sowie Einweisung des
Bedienpersonals in Zusammenarbeit mit Betreiber und
Planer.
Besprechung der Kundendaten
Programmierung der Kundendaten
Programmierung der Gerätegrundfunktionen
Überprüfen der angeschlossenen Geräte
Erstellen eines Übergabeprotokolls mit schriftlicher
Bestätigung.
Menge: 1,000 psch

##### 40.05.02 451 Telekommunikationsanlagen

**40.05.02.1 Telekommunikation**
Für die Telekommunikation wird das Datennetz genutzt.

Für das Telefonnetz ist eine strukturierte CAT7-Verkabelung vom 19"-Datenschrank mit einem CAT3-Patchfeld in den Etagen bis zu Arbeitsplatz vorgesehen. Die Anschlussdosen werden als RJ45-Doppeldosen CAT6A ausgeführt. Die Anbindung der Etagenverteiler an die Telefonzentrale im Technikraum Erdgeschoss erfolgt vom Patchfeld und Switch über LWL bis zur vorhandenen Telefonanlage. an der vorhandenen Telefonanlage muss das LWL über ein Switch angebunden werden.

Die Kosten für eine Telefonanlage und Telefongeräte sind nicht enthalten.
Menge: 1,000 psch

##### 40.05.03 454 Durchsageanlage

*Hinweis: 454 ELA - Anlage*
454 ELA - Anlage

Bei den nachfolgend aufgeführten Positionen handelt es sich um eine Durchsageanlage mit Notstromversorgung.
Es wird gefordert, dass eine voll funktionsfähige Anlage gemäß dem heutigen Stand der Technik angeboten, geliefert und montiert wird.
Ein Mikrofon wird im Zentralenschrank installiert und zusätzlich
über die Leitstelle Rettungswache 1 in die Anlage eingesprochen.

Sämtliche in diesem Titel beschriebenen Positionen verstehen sich als betriebsfertige Leistung inkl. notwendigem Systemzubehör, liefern, montieren, betriebsfertig anschließen und Inbetriebnahme.
Die angebotenen Komponenten zu dieser Anlage müssen ein in sich schlüssiges und aufeinander abgestimmtes System darstellen.

Alle Räme müssen mit einem Lautsprecher und Alarmlicht ausgestattet werden.

**40.05.03.1 Netzwerkschrank,**
Zerlegbarer, vormontierter und anreihbarer
Netzwerkschrank
mit front-u. rückseitiger
19" Ebene; beide im 20 mm Raster
tiefenverstellbar.
Vorne Sichttür aus Stahlblech mit Design-Elementen und
5 mm Sekuritglaseinsatz;
Schwenkhebel mit DIN-Halbzylinder,
Türöffnungswinkel min. 180°.
Rücktür aus Stahlblech mit Zylinderschloss
Türöffnungswinkel min. 180°.
Die innenliegende, steckbaren Seitenwände sind durch
Zylinderschlösser gegen unbefugten Zugriff gesichert
und
lassen sich durch Schnellverschlüsse werkzeugfrei
demontieren.
Die 19" Halter sind leitfähig verzinkt und zur
vereinfachten Montage mit HE-Schritten bedruckt.
Im Dach und Bodenrahmen befinden sich abschraubbare
Blenden zur Kabeleinführung die optional durch
Bürstenleisten abgedeckt werden können.
Zur passive Belüftung ist das Dach perforiert und
besitzt - wie der Bodenrahmen - allseits seitliche
Lüftungsschlitze.
Für eine aktive Belüftung wird eine komplett
vorkonfektionierte
Ventilationseinheit inkl. Schalter und Thermostat,
ohne den Verlust von Einbauhöhe, unter das Dach
montiert.
Bei Schränken mit einer Breite von 800 mm sind
frontseitig Kabelkanäle aus Stahlblech mit
großflächigen
Kabelauslässen montiert. Diese ermöglichen eine
geordnete
Kabelführung zur 19" Ebene.
Bodenunebenheiten lassen sich durch die bereits
vormontierten Nivellierfüße ausgleichen
Lose beigelegt sind: 50 Käfigmuttern M6, 50
Frontplattenschrauben mit Unterlegscheiben;
Inklusive Erdungssatz

komplett einschließlich systemgebundenem Zubehör,
Klein- und Befestigungsmaterial,
liefern und montieren.

Angebotenes Fabrikat: .............................

Type: .................................................
Menge: 1,000 psch

**40.05.03.2 Notstromversorgung**
Notstromversorgung für die Durchsageanlage
inklusive Batterieladegerät und Akkusatz

komplett einschließlich systemgebundenem Zubehör,
Klein- und Befestigungsmaterial,
liefern und montieren.

Angebotenes Fabrikat: .............................

Type: .................................................
Menge: 1,000 psch

**40.05.03.3 Digitaler Systemcontroller**
Der Systemcontroller muss ein EN54-16 konformes und
zertifiziertes 19", 2HE-Gerät sein.
Das TCP / IP-fähige Netzwerkgerät muss alle
Steuerungs- und
Überwachungsfunktionen  eines Sprachalarmsystems
enthalten. Der Controller überwacht sowohl sich selbst
(Watchdog) als auch alle angeschlossenen Geräte. Wird
ein fehlerhafter Verstärkerkanal dem Controller
gemeldet,
so wird automatisch ein Havarie-Verstärker auf den
entsprechenden Kanal aktiviert. Der Controller
unterstützt
sowohl einfache Lautsprecherlinienverkabelung als auch
redundante A/B-Verkabelung. Den Status der
Datenkommunikation und Fehlerzustände werden über LEDs
auf der Frontplatte angezeigt. Mindestens 8000 Fehler,
Warnungen und Ereignisbedingungen werden intern
protokolliert.
Es besteht die Möglichkeit, in Echtzeit in die
Protokollierung zu schauen.
Das gespeicherte Ereignisprotokoll kann zu
Dokumentationszwecken exportiert werden.
Vier 100-V-Audio-Eingänge können auf 12
Lautsprecher-Ausgänge geroutet werden.
Mit jedem Block von 6 Lautsprecherzonen ist
Zweikanalbetrieb möglich, um entweder eine
kontinuierliche Hintergrundmusik zu übertragen,
oder parallel zwei Durchsagen
in unterschiedliche Bereiche zu ermöglichen.
Überschüssige Verstärkerleistung kann an die
nachfolgenden Systemlinien weitergegeben werden. Der
Controller besitzt eine interne 14x 4 Audio-Matrix  6
interne
Audioquellen für Alarm, Gong und
Textwiedergabe plus 8 externe Audioeingänge und 4
Audioausgänge mit voller DSP Funktionalität.
Der Controller wird als Vier-Kanal-Ausgangsmatrix
betrieben.
Ein einziger System-Controller muss bis zu 16
Sprechstellen und 492 Lautsprecherkreise
verwalten können. Der integrierte
digitale Sprachspeicher muss bis zu 100 Notfall- und
Business-Durchsagen und Gongsignale mit einer
Gesamtspeicherzeit von 85 Minuten speichern können. Es
muss möglich sein, zwei verschiedene Nachrichten
gleichzeitig an individuelle Zonen zu übertragen.
Des Weiteren muss sichergestellt sein, dass auch im
Fehlerfall
ein EVAC-Signal wiedergegeben wird. Es stehen
lizenzfrei
gesprochene EVAC- Textdateien in 7 Sprachen zur
Verfügung.
Mit einem separaten Werkzeug können jederzeit
Werbetexte
ohne Systemunterbrechung oder Neustart des Systems
ausgetauscht werden. Die Lautsprecher-Linienüberwachung
wird in vollem Umfang vom Controller gesteuert und
ausgeführt. Der Endnutzer muss wählen können zwischen:
a) keine Überwachung,
b) Impedanz-Messung,
c) einfache EOL Platinen mit Pilottonüberwachung
  (erfordert Drahtrückführung)
oder
d) über erweiterte adressierbare EOL Platinen, die eine
  Erd-/Masseverbindung benötigen, aber keine
zusätzlichen
  Rückleitungen erfordern. An alle Zonenausgänge
können
  Lasten von 2 bis 500 Watt angeschlossen werden.

Technische Daten des Controllers:

  14x 4 Matrix (Mixen und Schalten)
  Prioritätsmixer mit Ducking-, Fade In- und Fade
  Out-Einstellung
  3-Band-Parametric-Equalizer in den Audioeingängen
  5-Band-Parametric-Equalizer in den Audioausgängen
  Eingangspegelregelung in den Audioeingängen
  Kreuzpunktmatrix-Pegeleinstellung
  separate Ausgangpegeleinstellung
  2 MIC/Line Eingänge  2x Euro-Connector - 2x
  Cinch/RCA
  4 Sprechstellen RJ45 Eingangsbus-Anschlüsse
  4 Kanalausgänge zu den Verstärkern  RJ45
  12 Steuereingangskontakte:
  6 x potentialfreie und 6 überwachte
  Steuereingangskontakte
  12 Steuerausgangskontakte:
  1x Relaisausgangskontakt + 12 Open
  Collector-Ausgänge
  4x 100V/70V-Eingangskanäle + 2
  Havarieverstärker-Eingangskanäle
  100V/70V
  Echtzeituhr als Hauptuhr mit automatischer
  Sommer/Winterzeitumstellung
  DCF77 Empfänger SYNC Eingang
  integriertes Ereignissteuerungsprogramm (Scheduler)
  12 Zonenausgänge 100V/70V
  12 Zonenstatus-LED´s (Zone aktiv  grün, Fehler
  gelb, Alarm  rot)
  6 Systemstatus-LED´s (Allgemeiner Fehler,
  Systemfehler,
  Alarmmodus,
  Betriebsanzeige, Standbymodus, Netzwerkstatus)
  Integrierte Routerplatine für 6 A/B Zonen oder 12
  Einzelne Zonen
  Integrierter Signalgeber für Fehler-/Störmeldungen
  Systemzugriff durch Passwort geschützt
  CAN-Busverbindung zwischen den Systemkomponenten
  RS-232-Schnittstelle
  Basiert auf einer voll digitalen Plattform
  24V DC Stromversorgungseingang

Audio:  16
Audio Eingangskanäle
  4
Audioausgangskanäle
Störspannungsabstand (S/N):  System ≥ 100 dB
Sicherheit:  Interne
Überwachung,
Systemüberwachung,

Watchdog-Funktion,
Störmeldeausgänge
Übertragungsbereich:  20 Hz bis 20 kHz
(-0,5 dB)
THD+N:  0.01 %
Spannungsversorgung:  +24  V DC
Betriebstemperaturbereich:  -5 °C bis 45 °C

Zulassung als Bauprodukt:  Systemkomponente zu

SAA-System

zertifiziert nach EN54-16

komplett, liefern, einschließlich systemgebundenem
Zubehör, in 19" Netzwerkschrank betriebsfertig
montieren,
fachgerecht anschließen und Inbetriebnahme.

Angebotenes Fabrikat: .............................

Type: .................................................
Menge: 1,000 psch

**40.05.03.4 Class D System Verstärker**
Der 2 x 500 W Class D Leistungsverstärker ist ein
EN54-16 konformes und zertifiziertes 19"/2HE
Systemgerät.
Er besitzt galvanisch getrennte 100V/70V
Lautsprecherausgänge.
Der Verstärker wird ständig durch den Systemcontroller
überwacht. Ein spezieller Standby-Modus spart Energie
für die Zeit während der Verstärker nicht genutzt
wird. System- und Audioverbindungen werden über RJ45-
Verbindungskabel hergestellt. Der Verstärker kann als
Systemverstärker oder Stand-a-Lone- Verstärker
verwendet werden. Als Systemverstärker besitzt das
Gerät vier
automatisch wählbare Audio-Eingänge über RJ45
Verbinder. Der lokale Eingang eines jeden Verstärkers
kann auch verwendet werden und wird typischerweise für
den
Anschluss z.B. eines externen Beschallungssystems (PA)
oder als lokaler Quelleneingang genutzt.

Technische Daten des Verstärkers:
  Max Verstärkerleistung: 2x 500 Watt
  4-Kanal-Eingang am RJ45-Stecker, Amp-Link ein und
  aus
  (dynamische 4-Kanal-Eingangsumschaltung für jeden
  Verstärker)
  Lokale Eingang am Verstärker
  Durchschleifmöglichkeit über RJ45-Stecker (4 Kanäle)
  Eingebauter Limiter
  Netzschalter auf der Rückseite
  24-V-DC-Notstromeingang
  Belüftungsrichtung von vorne nach hinten

Störspannungsabstand
(S/N, A-bewertet):
> 100 dB
Spannungsversorgung:  100
240 V AC
Betriebstemperaturbereich:  -5 °C bis 45 °C

Zulassung als Bauprodukt:
Systemkomponente zu SAA-System zertifiziert nach
EN54-16

komplett, liefern, einschließlich systemgebundenem
Zubehör, in 19" Netzwerkschrank betriebsfertig
montieren,
fachgerecht anschließen und Inbetriebnahme.

Angebotenes Fabrikat: .............................

Type: .................................................
Menge: 1,000 psch

**40.05.03.5 Schnittstelle**
Modul für die Montage nach VDE 0100 in
19"-Gestellschränken.
Adapter für den Anschluss von RJ-45-Steckverbindungen
und Einzeladern des  ELA-Schrankes an die
Gebäudeinstallation.Elektronische Sicherung für extern
versorgte Anlagenteile z.B. Blitzleuchten.

Ausstattung: Zwei RJ-45-Buchsen und eine
8-pol. Anschlussklemme.
Verfügt über CE-Approval

komplett, liefern, einschließlich systemgebundenem
Zubehör, in 19" Netzwerkschrank betriebsfertig
montieren,
fachgerecht anschließen und Inbetriebnahme.
Menge: 1,000 psch

**40.05.03.6 Hutschienennetzteil**
Hutschienennetzteil, 24V / 2,5 A
bestehend aus:

- Stromversorgung
- Temperatursensor
- Stecker
- 1 x 2-polig für Netzanschluss
- 3 x 2-polig
- 1 x 4-polig

Ausgangspannung: 12 V Modus 10  15 V
  24 V Modus 20  30 V
Ausgangsstrom:  12 V Modus max. 5 A
  24 V Modus max. 2,5 A
Ausgangsleistung:  60 W (gleich bleibend)
Eingangspannung:  AC 100  240 V~, 50  60 Hz
Eingangstrom (AC):max. 2 A, bei 85 V~ zur angegebenen
max.
Last
Batterie:
Ausgangspannung:  12 V Modus 10  15 V
  24 V Modus 20  30 V
Ausgangsstrom zum Laden der Batterie: 12 V Modus 700 mA
  24 V Modus 350 mA
Periodische Kontrolle der Batterie: ca. alle 6 Minuten
Schutz vor Tiefentladung der Batterie: 12 V Modus 9,5 V
  24 V Modus 19 V

Die Stromversorgung schaltet auf Normalbetrieb um,
sobald die
AC-Eingangsspannung einen normalen Stand erricht hat.
Der Temperaturausgleich wird durch einen externen
NTC-Widerstand realisiert. Verpolungsschutz

Umgebungsvariablen:
Arbeitstemperatur:  - 5 °C bis +50 °C
Lagerungstemperatur:  -20 °C bis +60 °C
Relative Luftfeuchtigkeit: 5 % bis 95 %

EN 55022 Class B
EN 55024
EN 50130-4
CSA/UL/IEC 60950

komplett, liefern, einschließlich systemgebundenem
Zubehör, in 19" Netzwerkschrank betriebsfertig
montieren, fachgerecht anschließen und Inbetriebnahme.
Menge: 1,000 psch

**40.05.03.7 Ausgangsverteiler**
Komplette interne Verkabelung gemäß VDE mit getrennten
Kabelkanälen für Netz, Lautsprecher und
NF-/Signalleitungen.
Ausgangsverteilerfeld mit Anschlussleisten für die
Hausinstallation sowie allen ankommenden und abgehenden
Leitungen.

komplett, liefern, einschließlich systemgebundenem
Zubehör, in 19" Netzwerkschrank betriebsfertig
montieren, fachgerecht anschließen und Inbetriebnahme.
Menge: 1,000 psch

**40.05.03.8 19"-Leerfeldplatte 4HE**
19"-Leerfeldplatte zum Abdecken des freien Raumes im
vorhandenen Rittalschrank und für spätere
Erweiterungen als
Platzreserve.

komplett, liefern, einschließlich systemgebundenem
Zubehör in 19" Netzwerkschrank montieren.
Menge: 1,000 psch

**40.05.03.9 Digitale Mikrofonsprechstelle**
Die Sprechstelle ist ein modernes Tischgehäuse
(19"-Einbau optional) mit permanenter Überwachung und
nach
EN54-16 zertifiziert. Sie ist mit einem beleuchteten
Grafikdisplay sowie einem integrierten
Monitorlautsprecher zur
Wiedergabe von Systemtönen ausgestattet. Das
Schwanenhalsmikrofon mit Popschutz besitzt zusätzlich
einen
integrierten Leuchtring vor der Mikrofonkapsel, um
auswählbare
Zustände optisch anzuzeigen.
Hard- und Software-Systemfunktionen:
  5 Menü-/Funktionstasten (vorprogrammiert), eine LED
  (grün) je Taste
  15 Funktions- und Auswahltasten (frei
  konfigurierbar), zwei
  LEDs (grün/rot) je Taste
  Tastenfunktionen als Zonenauswahl, Quellenauswahl,
  Lautstärkeregelung,
  Notfallbetrieb an/aus, Durchsage an/aus,
  Fehleranzeige
  Bestätigen/Zurücksetzen, Schaltausgang (Trigger)
  an/aus oder 0 bis 10V, Auswahl geplanter
  Events (Ereignisse) bzw. dekadische Anwahl zu
  programmieren.
  Beschriftungsmöglichkeit aller Tasten mit
  Beschriftungsstreifen, beschriftbar mit
  Formatvorlage auf MS-Word
  Mehrsprachiges, beleuchtetes LC-Display zur
  Information
  über Systemstatus,
  ausgewählte Zonen, Quellenauswahl, Uhr. Verschiedene
  Arten von
  Fehlermeldungen müssen frei programmierbar sein
  Überwachtes Elektretmikrofon mit Limiter und
  Sprach-Equalizer
  CAT5 Kabel 3m mit Anschlussstecker RJ-45 für Daten-
  und Audioverbindung zum
  Systemcontroller (CAN Bus, max. Leitungslänge:
  1.000 m)
  optional mit bis zu 5 Sprechstellenerweiterungen
  ausbaufähig
  Maximal 3 optionale Notfalltasten mit plombierbarer
  Abdeckung oder
  Schlüsselschalter können in der Sprechstelle
  nachgerüstet werden.
  Interne Überwachung mit Fehleraufzeichnung (Logging)
  Entspricht allen relevanten nationalen und
  internationalen Standards/Normen.
Versorgungsspannung:  1558 V DC
LC-Display:
Auflösung 122 x 32 Pixel, beleuchtet
Umgebungstemperaturbereich:  -5 °C bis 45 °C

Zulassung als Bauprodukt: Systemkomponente zu
SAA-System zertifiziert nach EN54-16
Inklusive Anschlussdose.
komplett, liefern, einschließlich systemgebundenem
Zubehör, betriebsfertig montieren, fachgerecht
anschließen und Inbetriebnahme.

Angebotenes Fabrikat: .............................

Type: .................................................
Menge: 1,000 psch

**40.05.03.10 Deckeneinbaulautsprecher**
Deckeneinbaulautsprecher zertifiziert gemäß EN 54/24
Lautsprechersystem mit runder Metalllochblende,
Farbe weiß RAL 9010.
Lautsprechersystem mit Metall Blende und Bajonettverschluss.

Leistungsmerkmale:
- Einfache Montage in separatem Metallring, mit drei
  Federklammern in der Montageöffnung.
- Der Lautsprecher hat einen eingebauten 100 V -
  Übertrager mit Abgriffen für 6 W, 3 W oder 1,5 W
  Leistungsanpassung.
- Zum Anschluss dient ein doppelpoliger Keramik
  Anschlussblock mit integrierter Übertemperatursicherung.
Technische Daten gem. IEC 268-5
Max. Leistung:  9 W
Nennbelastbarkeit (PHC):  6 W (6 - 3 -1,5 - 0,75 W)
Schalldruck bei 6W/1W:  98 dB/90 dB (SPL)
Effektiver Frequenzbereich:  90 Hz bis 20 kHz (-10 dB)
Öffnungswinkel:  180/50 Grad (bei 1 kHz/4 kHz-6dB)
Nennspannung:  100 V
Nennimpedanz:  1667 Ohm
Anschluss:  3 poliger verschraubbarer Klemmanschluss
Geeignet für Deckenstärken:  zwischen 9 - 25 mm
Farbe:  weiß RAL 9010
Umgebungstemperatur:  -25 °C bis +55 °C

Angebotenes Fabrikat: .............................

Type: .................................................
Menge: 1,000 psch

**40.05.03.11 Metall-Aufbaulautsprecher**
Metall-Aufbaulautsprecher zertifiziert gemäß EN 54/24

Lautsprechergehäuse mit Metall-Loch-Gitterfront,
bestückt mit
Breitband Lautsprechersystem.

Leistungsmerkmale:
- Farbe RAL 9010.
- 100-Volt Übertrager, mit Abgriffen für den Betrieb
  mit 6 W, 3 W,
  1,5 W 0,75 W.
- Anschluss über Keramikklemme mit Thermosicherung.
- Geeignet für Wandaufbau oder Wandeinbau. Einfache Befestigung durch zwei Bohrungen.
- Besonders für EVAC Anwendungen geeignet.

Technische Daten gem. IEC 268-5
Max. Belastbarkeit:  9 W
Nennbelastbarkeit:  6 W (6  3  1,5
0,75 W)
Schalldruckpegel:  102 dB/94 dB
(SPL) ( 6W/1W)
Übertragungsbereich(-10 dB):  150 Hz bis 20 kHz
Öffnungswinkel
Horizontal:  120/60
Grad (bei 1 kHz/4 kHz,
-6dB)
Nennspannung:  100 V
Nennimpedanz:  1667 Ohm
Lautsprecher:  4 Zoll
Umgebungstemperatur:  -25 °C bis + 55 °C

Elektrische Sicherheit:  gem. EN 60065
EN 54/24 Zertifikat:  1438 / CPD /
0303

Anschluss:  3pol.
Keramik Anschlussblock

komplett, liefern, einschließlich systemgebundenem
Zubehör, betriebsfertig montieren, fachgerecht
anschließen und
Inbetriebnahme.

Angebotenes Fabrikat: .............................

Type: .................................................
Menge: 1,000 psch

**40.05.03.12 Reflextrichterlautsprecher**
Reflextrichterlautsprecher

Witterungsbeständiges kratzunempfindliches
ABS Gehäuse mit V2A-Befestigungsbügel
für Innen- und Ausseneinsatz
Nennleistung 10 W
Zertifiziert gemäß EN 54-24

Technische Daten:
Nennleistung: 10-Watt
Abgriffe 100-V: 10-5-2,5W
EN-Schutzgrad: EN-TYP-B, wetterfest
für Außenbereich zertifiziert
Farbe: lichtgrau

komplett, liefern, einschließlich systemgebundenem
Zubehör, betriebsfertig montieren, fachgerecht
anschließen und
Inbetriebnahme.

Angebotenes Fabrikat: .............................

Type: .................................................
Menge: 1,000 psch

**40.05.03.13 Alarmlicht**
LED-Rundumsignalleuchteauf Deckeneinbau für
vorgenannte ELA - Zentrale.

Verwendung für Dauerbetrieb ED 100%
Spannungsversorgung: 12V - 24V AC/DC
Leistungsaufnahme: 1,8A bei 12V
0,85A bei 24V

Farbe: rot
Menge: 1,000 psch

**40.05.03.14 LED-Rundumsignalleuchte rot**
LED-Rundumsignalleuchteauf für
vorgenannte ELA - Zentrale.

Verwendung für Dauerbetrieb ED 100%
Spannungsversorgung: 12V - 24V AC/DC
Leistungsaufnahme: 1,8A bei 12V
0,85A bei 24V
Schutzart: IP 54
Farbe: rot
Menge: 1,000 psch

**40.05.03.15 Dokumentation**
Dokumentation
(2x Ordner + 1x Datenträger)

Zentralenseitige Dokumentation von
Schemaplänen, Schrankansichten,
Gerätelisten, Reihenklemmen/Zentrale,
Rangierpläne, Prüfprotokoll ELA-Zentrale,
Zertifikate, Konformitätserklärungen.
Dokumentation Datenträger, Konfigurations-Datei der Anlagenprogrammierung auf
Datenträger, Bedienungsanleitungen
des Herstellers, Herstellerinformationen.

In gedruckter Form, zweifache Ausführung,
und auf Datenträger.

komplett

Kostenangabe pauschal.
Menge: 1,000 psch

**40.05.03.16 Inbetriebnahme/ Programmierung ELA - Anlage**
Inbetriebnahme

Die Inbetriebnahme enthält die Einpegelung,
Einmessung und Programmierung der
Zentralentechnik sowie der angeschlossenen
Lautsprecherleitungen und Systemsprechstellen.

komplett

Kostenangabe pauschal.
Menge: 1,000 psch

**40.05.03.17 Einweisung ELA-Anlage**
Einweisung ELA-Anlage

der vom Bauherrn benannten Personen,
die Einweisung hat in Form einer Schulung
statt zu finden, inkl. Erstellung einer
Kurz-Bedienungsanleitung

Kostenangabe pauschal.
Menge: 1,000 psch

**40.05.03.18 Schnittstelle Telefonanlage / Durchsageanlage**
Schnittstelle zur Anbindung der bauseitigen Telefonanlage zum Einsprechen an die Durchsageanlage.
Menge: 1,000 psch

**40.05.03.19 Wirkfunktionsprüfung der Durchsageanlage**
Wirkfunktionsprüfung der Durchsageanlage mit der Feuerwehr.

Zurverfügungstellung eines sach- und ortskundigen Technikers. Eine Vorbegehung mit der Feuerwehr vor Beginn der Arbeiten ist mit einzukalkulieren.
Menge: 1,000 psch

##### 40.05.04 456 Gefahrenmelde- und Alarmanlagen

*Hinweis: Brandmeldeanlage*
Entsprechend den Vorgaben der Feuerwehr wird das Objekte mit einer automatischen Brandmeldeanlage (Kenngröße: Rauch) sowie mit nicht automatischen Brandmeldern (Druckknopfmeldern) ausgestattet. An allen Ausgängen ins Freie sowie an den Zugängen sind manuelle Brandmelder (Handfeuermelder) vorzusehen.
Die Brandmeldeanlage (BMA) ist nach DIN VDE 0833, Teil 1 und 2 sowie DIN 14675 geplant und in der
Betriebsart TM (Brandmeldeanlagen mit technischen Maßnahmen zur Vermeidung von Falschalarmen)
vorgesehen. Die Aufschaltung auf eine Leitstelle der Feuerwehr muss berücksichtigt werden. Die Anlage ist in
Schutzkategorie K1 (flächendeckende Überwachung) nach DIN 14675, Anhang G, geplant.
Grundsätzlich wurde bei der Brandmeldeanlage folgendes berücksichtigt:
Die Fehlalarmsicherheit der GMA ist in der Betriebsart TM nach DIN VDE 0833-2 durch Brandmelder mit
Brandkenngrößenmustervergleich und Mehrsensoren-Melder sichergestellt. Die Dusch- und WC-Bereiche werden nur im ZW-Deckenbereich überwacht. Die
Zwischendecken sind mit Rauchmeldern zu überwachen.
Eine bei Brandalarm automatische Weiterleitung zur Leitstelle ist vorgesehen. Entsprechende Maßnahmen müssen in der Alarmorganisation berücksichtigt werden.
Zentralentechnik
Die Komponenten der Brandmeldetechnik sind in Ringbustechnik an die bestehenden
Brandmeldezentralen (BMZ, BMUZ) der einzelnen Gebäuden anzubinden. Die Unterbringung der
Zentrale ist im EG vorgesehen.
Der Feuerwehrangriffsweg wird über die Leitstelle organisiert, wo:
. Feuerwehranzeigetableau (FAT)
. Feuerwehrbedienfeld
. Laufkartendepots
vorhanden sind.

##### 40.05.05 457 Datenübertragungsnetze

**40.05.05.1 Übertragungsnetz**
1. Allgemeine Vorgaben
Zur Sicherstellung der vollen Channel- und Systemperformance ist für das Kupferdatennetz ein Verkabelungssystem anzubieten, dessen Komponenten alle vom selben Hersteller stammen und damit optimal aufeinander abgestimmt sind.

Zum Nachweis sind Prüfprotokolle eines unabhängigen Mess-/Prüflabors (z.B. GHMT) sowie Herstellerbescheinigungen vorzulegen. Diese Vorgaben sind zwingend einzuhalten. Es ist ein geschlossenes System mit einer Hersteller- und Installationssicherheit für 10 Gbit/s auf mindestens 20 Jahre anzubieten.
Für die Laufzeit der Systemgarantie muss eine uneingeschränkte Ersatzteilbeschaffung möglich sein.
Zur Sicherstellung der genannten Anforderungen sind die erforderlichen Zertifizierungen für die vom Hersteller genannten Leistungsmerkmale zu erbringen. Sämtliche in diesem Titel beschriebenen Positionen verstehen sich als betriebsfertige Leistung inkl. notwendigem Systemzubehör, liefern, montieren, betriebsfertig anschließen und Inbetriebnahme.

2. Verkabelung, Schirmung
maximale Länge der Tertiärverkabelung (vom Datenschrank bis zum Arbeitsplatz) beträgt 90 m (zzgl. Patchkabel im Datenschrank und von der Anschlussdose bis zum PC max. 100 m).
Der Querschnitt des Kabels muss mind. 4*2*AWG 23 für Übertragungsfrequenzen von mind. 500 MHz erfüllen.

Es ist dafür Sorge zu tragen, dass das Zusammenspiel aller passiven Materialien für die Verkabelung gemäß der Normen für die Arbeitsplatzverkabelung (inkl. der Normen zur elektro-magnetischen Verträglichkeit) durch eine ordnungsgemäße Installation garantiert wird und die Einhaltung aller Normen unbedingt beachtet wird.
Alle Adernpaare müssen die in der Kategorie 6A definierten Anforderungen bis 500 MHz bis 100 m erfüllen. Diese Werte müssen mit Messungen im sogenannten Permanent Link nachgewiesen werden.

Des Weiteren sind alle DIN-/VDE-Vorschriften für das Verlegen von Kabeln und Leitungen einzuhalten. Hierbei ist insbesondere die Trennung der Leitungsführung von Stark- und Schwachstrom zu beachten.
Es ist zu gewährleisten, dass das System durchgängig geschirmt ist und die Anforderungen hinsichtlich Störausstrahlung (EN50081, 55022) und Störfestigkeit (EN50082 und EN 55024) gewährleistet werden kann.

Alle Zubehörteile des Datenschranks (wie z.B. Patchfelder, Gehäuse, Einlegeböden etc.) sind gemäß der DIN-Normen in das Erdungskonzept mit einzubinden.
Es sind sämtliche Vorkehrungen in Bezug auf den Brandschutz einzuhalten.

3. Anschlussdosen und Verteilerpanel
Die Patchfelder müssen ebenfalls mindestens den bei der Kategorie 6A definierten Anforderungen gemäß dem Standard EN 50173-1:2011-05 entsprechen.
Die Patchfelder sind als Cat6 48 Port-Ausführung vorzusehen. Alternativ können bei weniger Bedarf an Netzwerkanschlüssen nach Rücksprache mit 11 33 auch 24 Ports-Patchfelder eingesetzt werden (z.B. bei kleinen Standorten mit bis zu 12 Arbeitsplätzen).

Die Kabel werden im Datenschrank so zusammengeführt, dass jedes Patchfeld seinen eigenen Kabelbund erhält.
Die Kabelenden werden auf dem Patchfeld auf Anschlussdosen der Kategorie 6A mit RJ45-Buchsen aufgelegt. Es sind nur Anschlussdosen zu verwenden, die die Kat.6 A Anforderungen der DIN EN 50173-1:2011-05 erfüllen sowie sämtliche Spezifikationen des ISO/IEC 11801 Ausgabe 2.2: Juni 2011.
Es müssen alle 8 Kabeladern aufgelegt werden.
Auf entsprechende Zugentlastung am Kabelende ist zu achten.

4. Messung
Jede einzelne Kupferstrecke muss gemessen werden. Hierbei ist zu beachten, dass die jeweils in EN 50173 (bzw. ISO/IEC 11801, 2. Ausgabe) gültigen Anforderungen bei den Kabeln nach Kategorie 6A Klasse EA sowie die Toleranzen ausgewiesen werden.
Gemessen wird der "Permanent link". Hierbei handelt es sich um die Installationsstrecke von dem Patchfeld im Datenschrank ausgehend bis zur Datendose im Büroraum.

Kupferkabel sind entsprechend der installierten Anschlussmodule Kategorie 6 A /Klasse E A) nach ISO/IEC 11801 bzw. EN 50173 mit der Ergänzung EN 50346 zu messen.
Eine bloße Linkzertifizierung Klasse E ist nicht ausreichend. Es sind grundsätzlich echte Kategorie 6 A / Klasse E A Systeme zu installieren. Die Grenzwerte sind durch das Messgerät automatisch zu vergleichen und Fehler anzuzeigen.

Die gültigen Normwerte einer Installationsstrecke/Übertragungsstrecke stellen Mindestanforderungen dar. Die Messprotokolle müssen für eine Systemreserve deutlich bessere Kennwerte ausweisen.
Die Messung ist als Permanent-Link-Messung auszuführen. Die hierbei verwendeten Permanent-Link-Adapter, als auch die Messgeräte selber sollten einer regelmäßigen Kalibrierung unterliegen.
Die Messergebnisse sind im PDF- und im Original Messgeräte-Format zu übergeben.

Neben den oben erwähnten Angaben ist es dringend erforderlich, auf jedem Messprotokoll, d.h. für jede Kabelstrecke eine eindeutige Zuordnung zur Raum-Nr. bzw. zu der auf dem Patchfeld bzw. auf der Datendose eine Beschriftung zu erstellen.

Sollte bei Inbetriebnahme des Netzwerkes durch 11 33 festgestellt werden, dass Fehler in der Beschriftung sowohl am Datenschrank als auch an der Netzwerkdose entstanden sind, wird die Inbetriebnahme abgebrochen und erst wieder weiter geführt, sobald die Fehler vom Gebäudemanagement korrigiert worden sind.

Vor der Messung ist ein ordnungsgemäßer Nullabgleich nach Herstellervorgaben durchzuführen. Die herstellerspezifischen Richtlinien für das jeweilige Messgerät sind einzuhalten.

Messungen Glasfaserkabel
Sämtliche Kabelstrecken und Anschlüsse sind nach Abschluss der Installationsarbeiten durch die Installationsfirma mit einem geeigneten Messgerät zu dokumentieren.
Das Messprotokoll ist Bestandteil der Dokumentation.
Das Messprotokoll ist Voraussetzung für die Abnahme der Baumaßnahme und muss spätestens 2 Wochen vor dem Termin zur Inbetriebnahme bei 11 33 im pdf- und im Original-Messgeräte-Dateiformat vorgelegt werden (auch per E-Mail separat).

Vorblatt:
- Ausführende Firma:
- Name des Messenden:
- Datum:
- Von Gebäude/Technikraum/Datenschrank:
- Nach Gebäude/Technikraum/Datenschrank:
- Hersteller und Typ des Messgeräts:
- Verwendete Software:
- Kabelbezeichnung:
- Verwendete Stecker:
- Länge der Vor- und Nachlauffaser:

Messprotokoll:
Das Messprotokoll muss folgende Angaben pro Anschluss enthalten:
- Datum und Zeit der Messung:
- Faser-Nummer und Strang-Nr.:
- Messrichtung von (Standort) nach (Standort)
- Faserlänge
Die Wahl der Messgeräte steht frei.

Um Güte bzw. Qualität der Übertragungsstrecke und der Installationstrecke bewerten zu können, sind die Glasfaserstrecken mittels OTDR-Messgerät auf Länge und Dämpfung über die ganze Länge zu messen.
Vor der Messung sind die Steckverbinder zu reinigen und visuell zu prüfen. Die Fasereigenschaften der Messkabel müssen mit denen der zu messenden LWL-Strecke übereinstimmen.
Es muss mit Vor- und Rücklauffaser gemessen werden, wobei die Länge bei Multimodefasern denen der Montage entsprechen muss. Das Messergebnis ist als Graph auszudrucken und in 2-facher Ausfertigung dem Auftraggeber 2 Wochen vor dem Termin zur Inbetriebnahme der Maßnahme zu übergeben.
Die zulässigen Werte für die Dämpfung der Spleiße dürfen max. 0,1 dB und für die Dämpfung der Stecker max. 0,2 dB betragen. Für die Rückflussdämpfung bei Monomodefasern ist minimal 50 dB zulässig.

Datenschränke
Folgende Gebäudeverteiler sind in der Planung vorgesehen:
Alle Verteiler werden in einer 19"-Bauweise ausgeführt.
Alle Standverteiler werden mit einem Sockel Höhe 200 mm ausgeführt.

19"-Netzwerkschrank 42 HE für EG und OG
Vormontierter 19"-Netzwerkschrank, 42 HE, zur Einzelaufstellung mit Seitenwänden, belüftetem Sockel, Sichttür vorne, zweiteilige geschlossene Stahlblechtür hinten und zwei 19"-Befestigungsebenen. Die verschweißte, symmetrische Rahmenkonstruktion des Schrankes besteht aus gekanteten Profilen mit Lochungen im DIN-Maßraster von 25 mm. Oberflächen: lichtgrau RAL 7035,
Innenausbau: schwarz RAL 9005
HxBxT (mm): 2100 x 800 x 1000
Sichttür vorne, mit Alu-Rahmen RAL 7035, geschäumte Dichtung, 180°-Scharniere, 3 mm Einscheiben-Sicherheitsglas, 4 Pkt.-Stangenverschluss, Komfort-Griff mit Sicherheitsschließung 3524 E. Der Einsatz eines Profilhalbzylinders (30/10) nach DIN 18254 ist möglich, Türanschlag wechselbar.
Stahlblechrücktür, vertikal geteilt, mit geschäumter Dichtung,
4 Pkt.-Stangenverschluss, Komfort-Griff mit Sicherheitsschließung 3524 E. Der Einsatz eines Profilhalbzylinders (30/10) ist möglich, Türöffnungswinkel 180°.
Seitenwände, einteilig, verschraubt;
100 mm Sockel mit vorn und hinten belüftete Blenden, seitliche Blenden geschlossen in RAL 9005.
Mehrteiliges Dachblech, zur seitlichen Kabeleinführung durch Bürstenleisten über die gesamte Schranktiefe. Ausschnitt für Lüftermodul bereits integriert und mittels Deckblech verschlossen.
Bodenaufnahme mit Bodenblech 150 mm, vorne montiert
Vormontiert mit zwei 482,6 mm (19")-Montageebenen vorne und hinten.
1 Erdungssatz mit Flachteilerdung und zentralem Erdungspunkt
4 Nivellierfüße M12 mit Adapter
4 Distanzbolzen zum optionalen Anheben des Deckbleches
50 Innensechsrund-Schrauben M6 mit Käfigmuttern M6 und Kunststoff-Unterlegscheiben
Rangierbügel vertikal

Für die Telekommunikation wird das Datennetz genutzt.

Die aktiven Komponenten werden in Eigenverantwortung durch den Bauherrn geplant und in Betrieb genommen.

Prüfungen/Normen
- Erdung nach DIN VDE 0100-540
- Einbauten nach IEC 297-1/2 (19")
- 1 Erdungsset montiert (Erdung aller Flachteile, zentraler Erdungspunkt)

Schutzart IP54, speziell für Industrieanwendungen und anspruchsvolle Umgebungen.
Bietet Schutz vor Fremdkörpern, Spritzwasser und Strahlwasser aus allen Richtungen.
Materialgrundgestell:  Stahlblech 1,50 mm
Türen:  Stahlblech 1,50 mm
Seitenteile:  Stahlblech 1,50 mm
482,6 mm (19")-Lochwinkel:  Stahlblech 2,00 mm
Sichtglas:  Einscheibensicherheitsglas 3,00 mm

Oberfläche/Farben Grundrahmen und Verkleidungsteile:
pulverbeschichtet, RAL 7035 Lichtgrau gemäß Vorgabe AG/Architektur
Innenausbau: verzinkt

Stromversorgung für Datenschränke ab 42" inkl. fertige Kabelanschluss-Power-System-Modul-Stromschiene.
Das modulare System ermöglicht eine Grundausstattung für jedes Rack mit einer vertikalen Trägerschiene und dreiphasiger Einspeisung. Pro Trägerschiene ist auch eine zweite Einspeisung vorgesehen, die es ermöglicht das System redundant aufzubauen. Durch die vertikale Trägerschiene können die Steckplätze über die ganze Schrankhöhe genutzt und durch die zweite getrennte Einspeisung redundant versorgt werden. In die Trägerschiene können Steckdosenmodule eingerastet werden. Durch den berührungsgeschützten Aufbau der Stromschiene müssen nicht alle Steckplätze mit Steckdosenmodulen versehen werden.

Technische Daten:
Spannungsbereich  dreiphasig 110V-400VAC
50/60Hz,
Neutralleiter wird benötigt
max. Strom pro Einspeisung:  3x16A
Temperatur-Einsatzbereich:  +5 °C bis +45 °C
Feuchtigkeits-Einsatzbereich:  5 % bis 95 % rel. Feuchtigkeit, nicht kondensierend
Schutzart:  IP20
H-Profil in Aluminiumausführung
B x H x T [mm]:  60 x 1108 x 60
inkl. 2 Anschlusskabel (H05VV-F3G1,5)
mit CEE-Kupplung 16 A /5-polig
Länge 5 m

- Konformität: CE nach Richtlinie 72/73/EWG,
  ROHS nach Richtlinie 2002/95/EC
- Sicherheit: DIN EN 60950-1

Je Schrank 1 Stück inkl. 8 Steckdosen
liefern und betriebsfertig montieren

Glasfaserkabel - LWL
LWL-Universalkabel, I/A-DQ(ZN)BH E9/125µm, OS2
LWL-Universalkabel zentrale Bündelader, längswasserdicht, mit metallfreier Bewehrung

Aufbau:
1)  Faser: Einmodenfaser E9 - 10/125 µm
2)  Ader: Gefüllte Bündelader bis 12 Fasern Ø 2,9 mm,
bis 24 Fasern Ø 3,5 mm
3)  Zugentlastung Glasrovings
4)  Mantel: Halogenfreier, flammwidriger Compound, UV-beständig
Faserqualität: 0,36F3,5/0,22H18; E9.10 low OH, OS2

Temperaturbereich:
Transport- und Lagertemperatur:  -25 °C bis +70 °C
Verlegetemperatur:  -5 °C bis +50 °C
Betriebstemperatur:  -25 °C bis +60 °C
Biegeradius nach der Verlegung:  15 x Außendurchmesser
Während der Verlegung:  20 x Außendurchmesser
Längswasserdichtigkeit:  IEC 60794-1-2 F5
Rauchdichte:  IEC 61034
Halogenfreiheit:  IEC 60754-1
Flammwidrigkeit:  IEC 60332-1-2
IEC 60332-3-24 Kat. C
Schlagbeständigkeit:  IEC 60794-1-2 E4
Kabelbiegung:  IEC 60794-1-2 E11
Chemische Eigenschaften:  frei von gefährlichen Stoffen nach RoHS 2002/95/EG
Temperaturprüfung:  IEC 60794-1-2,
Verfahren F1
Zugbelastbarkeit:  IEC 60794-1-2,
Verfahren E1
Querdruck:  IEC 60794-1-2,
Verfahren E3

Glaserfaser Spleiß und Rangierbox
Breakout- und Rangierbox, Einbautiefe 225 mm, Box stufenlos tiefenverstellbar bis 55 mm, Kabelzuführung von hinten, Kabeleinführung aus drei verschiedenen Winkeln möglich, Box in einer Ebene eingeteilt, Ablage mit Niederspanngürtel für vorkonfektionierte Kabel, bestückt mit Kupplungen, Box stufenlos ausziehbar bis 210 mm, bei Vollauszug lässt sich die komplette Box um 10° nach vorne abneigen. Optimaler Zugang zu vorkonfektionierten Kabel, mittels Entriegelungshebel ist die Lade komplett aus Box lösbar. Unverwischbare Laserschutzmarke, Befestigungsmaterial, Beschriftungsstreifen und Installationsanleitung beiliegend.

Bestückt mit 12 x E-2000™ (LSH)-Kupplung Singlemode nach IEC 61754-15 bzw. EN 186270, Körper mit Flansch, zwei 6-kant-Muttern M2 integriert, montiert mit Schrauben. Führungshülse aus Zirkonia (Keramik), Gehäuse grün (Singlemode), Codierrahmen grün, Material PBT / UL 94 V-0, integrierte selbstschließende Laserschutzklappen aus Metall, halbtransparente Staubschutzkappen aus Kunststoff ermöglicht eine optische Prüfung mittels Testlaser ohne die Kappe zu entfernen, Kupplung qualifiziert nach IEC 61753-1 Kategorie U (uncontrolled environment).

Optische Spezifikationen:
Delta Einfügedämpfung: = 0.2 dB nach Methode IEC 61300-3-4

Mechanische Spezifikationen:
Steckzyklen:  min. 1000
Auszugskraft:  min. 70 N

Merkmale:
Abmessungen: 43.6 (1HE) x 482.6 (19") x 225 mm (H x B x T)

Material:
Spleiß- und Rangierbox Stahlblech pulverbeschichtet, mittelgrau (NCS 2502-B, annähernd RAL 7035) / Frontplatte Kunststoff PC, glasfaserverstärkt, mittelgrau (NCS 2502-B, annähernd RAL 7035) Inkl. Kabeleinführung, Rangierführungswanne und Rangierring

Anschlussmodul
RJ45-Anschlussmodul der Kat. 6A ISO, für den Aufbau von Übertragungskanälen der Klasse EA mit bis zu 4 Steckverbindungen gemäß ISO/IEC 11801, EN 50173-1, (DIN EN 50173-1) und Klasse F auf 2 Adernpaaren, erfüllt die Kat. 6A Anforderungen der Normen ISO/IEC 11801, EN 50173-1 sowie die US-Norm Kat. 6A nach TIA/EIA 568.2-D, reembedded getestet nach IEC 60603-7-51 und 60512-27-100, interoperabel und rückwärtskompatibel zu Kat. 5e und 6.

Geeignet für 10GBASE-T Applikationen gemäß IEEE 802.3™ Section Four bis 500 MHz und 100 m.

Erfüllt die Anforderungen von ISO / IEC TR 11801-9905 zusammen mit Kat.7A-Installationskabeln mit AWG22 und ermöglicht eine 25GBase-T Übertragung bis zu 30 m.

Kompatibel mit RJ-Normsteckern (RJ11, RJ12, RJ45), spezial werkzeugfreie Beschaltung mit automatischen schneiden vom Draht von Installationskabeln AWG 26 - 22 (0.4 mm - 0.65 mm) und Litze AWG 26/7 - AWG 22/7. X-Separator für individuelle Paarschirmung. Anschluss paarparallel ohne Auskreuzen der Paare gem. TIA 568-A/B, goldbeschichtete Bronzekontakte für >1000 Steckzyklen, IDC-Kontakte mit >20 Aufschaltzyklen, Übergangswiderstand <5 mΩ, Spannungsfestigkeit >1000 Veff. Unterstützt PoE (IEEE 802.3af), PoEP (IEEE 802.3at), 4PpoE (IEEE 802.3bt) und ist kompatibel zur IEC 60512-99-001/002. 90°-Abgriff ohne knicken des Kabels. Schirmkontaktierung mittels patentierter Schirmzunge mit integrierter Kabelzugentlastung, Schirmmaterial Bronze verzinnt, Erdkontaktierungen über 1 Steckzunge für Flachstecker
4,8 x 0,5 mm.

Glasfaser Messung
OTDR-Messung
LWL-Messung aus beiden Richtungen inkl. Vor- und Nachlauffaser.
Die Länge der Vor- und Nachlauffaser beträgt bei Singlemode 500 bis 1000 m.

Dämpfungsmessung der LWL-Verkabelung
Die Dämpfung der LWL-Übertragungsstrecken ist bei Multimode-Strecken nach der EN 50346:2002 (Verfahren 1) im 1. und 2. Fenster und bei Singelmode-Strecken nach der EN 61280-4-2:1999 (Verfahren 1.C) im 2. und 3. Fenster zu messen.
Die Übertragungsstrecken müssen bei Längen bis:
300 m der optischen Übertragungsklasse OF-300,
500 m der optischen Übertragungsklasse OF-500,
2000 m der optischen Übertragungsklasse OF-2000
nach der EN 50173-1: 2011 bzw. DIN EN 50173-1:2011-09 entsprechen.

Es sind alle käuflich erwerblichen Messgeräte, die dem IEC 60874-1 o.ä. Messprozedere entsprechen, zugelassen. Die Messgeräte müssen mindestens 1-mal pro Jahr durch eine zertifizierte Stelle kalibriert werden.
Die Kalibrierung des Gerätes muss innerhalb des letzten Jahres erfolgt sein und das Zertifikat muss den Messungen beigelegt werden.

Wie in der Norm gefordert, sind Messgeräte mit Modemstrippern oder Vorlauffaser zu benutzen. Die Messkabel und Messadapter (zur Durchführung der Referenzmessung) müssen Messqualität besitzen. Die Messkabel und -adapter müssen den entsprechenden Normen der verwendeten Steckerserien und Fasertypen entsprechen.
Die Steckverbinder und Adapter der Messkabel und Messobjekte müssen ständig mit einem Mikroskop (Vergrößerung min. 100-fach, besser 200-fach) begutachtet und bei Bedarf gemäß IEC TR 62627-01 gereinigt werden. Die in der DIN EN 50173:2011-09 geforderten Werte für den ausgewählten Link sind unbedingt einzuhalten.
Die Messprotokolle sind in Schriftform und auf Datenträger dem Auftraggeber zu übergeben.

Kupferkabelmessung

Kalibrierung von Messgeräten

Die fristgemäße Kalibrierung des Messgerätes ist entsprechend Herstellerbestimmungen nachzuweisen und darf nicht mehr als 1 Jahr zurückliegen.
Die Messungen der Kabelstrecken mit den vorgegebenen NVP-Werten ist nicht genau genug. Es sind deshalb exakte Referenzlängen für die Kalibrierung der Messgeräte vorzustellen. Auf dieser Grundlage wird der neue mittlere NVP festgelegt und als Standard definiert. Die Abweichung der Fertigungstoleranzen wird zu Gunsten der Installationsfirmen ausgelegt. Für den Fall, dass der Auftragnehmer hierauf verzichtet, gilt der NVP des Datenblattes als vereinbart.

Anforderungsprofil für Kupferkabel-Messtechnik
Permanentlinkmessung gemäß Grenzwerten nach
DIN EN 50173-1:2011-09 Class EA bis 500 MHz

Eigenschaften:
- TIA-/ISO-Genauigkeitsanforderung: Level IV

Messbereich:
Frequenzbereich: 1-500 MHz

geforderte Messparameter sind unter anderem:
- Verdrahtungsplan
- Signallaufzeit
- Laufzeitunterschied
- Länge
- Einfügedämpfung (IL)
- Rückflussdämpfung (RL)
- Nahnebensprechen (NEXT)
- Leistungssummiertes NEXT (PSNEXT)
- Längenunabhängiges Fernnebensprechen (ELFEXT)
- Leistungssummiertes ELFEXT (PSELFEXT)
- Verhältnis Dämpfung zu Nebensprechen (ACR)
- Leistungssummiertes ACR (PSACR)
- Gleichstrom-Schleifenwiderstand

LSA Anschlusskisten AP-Montage
- Verteilergehäuse als Rangierverteiler mit Montageplatte und Montagebügel
- LSA+ 2 Leiste 10DA, mit klappbarem Schilderrahmen und Bezeichnungsschild
- LSA+ 2 Erddrahtleiste, mit klappbarem Schilderrahmen und Bezeichnungsschild
- als Schutzstecker einschl. Dreibein-Gasentladungsableiter.
Der Ableiter verfügt über eine fail-safe-Funktion und zusätzlich über eine optische Anzeige nach deren Auslösung.
Aufsteckbar auf LSA+ 2 Anschlussleisten

Nennspannung:  110 V
Dauerspannung DC:  180 V
Dauerspannung AC:  127 V
Schutzpegel Ad-Ad bei 1 kV/ uS:<600 V
Ansprechzeit:  <100 ns

liefern und einschließlich allem systembedingtem Klein- und Befestigungsmaterial wie Rangierdrahtführung, Kennzeichnungsbausatz, Kabelabfangschiene etc. betriebsbereit montieren inkl. Messprotokoll

Hinweis
Der Messende haftet mit seiner Unterschrift auf den Messprotokollen für die Richtigkeit der Messung.
Sollten bei Stichproben wiederholt Abweichungen auftreten, die über die Toleranz der Messmittel weit hinausgehen, kann der Auftraggeber die Wiederholung aller Messungen kostenfrei verlangen.

Einweisung und Übergabe des Datennetzes an die Betreiber mit Übergabe der dazugehörigen Dokumentation.
Von der Einweisung und Übergabe ist ein Übergabeprotokoll zu erstellen, welches gegenseitig unterschrieben der Dokumentation beizufügen ist.
Die Terminkoordination und Protokollführung ist Gegenstand dieser Position und mit zu kalkulieren.

Dokumentation
Die Dokumentation, inkl. aller Messprotokolle, ist vom Auftragnehmer dem Auftraggeber zum Abnahmetermin vorzulegen. Fehlt die Dokumentation, erfolgt keine Abnahme.

Die Dokumentation bestehend aus:
- Wartungs- und Bedienungsanleitung
- Blockschaltbild
- Verteilerbelegungspläne
- Datenschrankaufbauzeichnung
- Grundrisspläne mit Eintragung der Elemente mit der entsprechenden Nummerierung
- Liste der eingesetzten Komponenten mit Angabe der Positionsnummer, des Herstellers, der Typenbezeichnung und der Bestellnummer
- Datenblätter der eingesetzten Komponenten
- Messprotokolle

Erstellen und in 3-facher Ausfertigung auch als DXF- oder DWG-Datei, jeweils komplett in einem Ordner abgeheftet sowie 3-fach auf DVD-/CD-ROM/USB gespeichert übergeben.
Menge: 1,000 psch
